# Ausbau "Becherhofer Weg" in Kommern
Angebotsaufforderung (GAEB 90, DA83)
DV-Nummer: 20027
Währung: EUR

## Ausbau "Becherhofer Weg" in Kommern
Datum: 10.07.26

### Titel 1 Baustelleneinrichtung und Freilegung

#### Bereich 1.1 Baustelleneinrichtung

*Hinweis*
AUSBAU VERBINDUNGSSTRASSE
KOMMERN / KOMMERN-SÜD
("BECHERHOFER WEG")

Vorbemerkungen zum Bodenmangement
des AG

Entsorgung
Belastete Bodenbereiche sind unter fachgutachterlicher
Begleitung zu separieren. Nach Beprobung höher
belastete, auf dem Gelände nicht wieder einbaufähige
Aushubmaterialien, sind entsprechend ihrer jeweiligen
abfalltechnischen Einstufung gemäß EBV (2021) einer
ordnungsgemäßen externen abfallrechtlichen Behandlung
zuzuführen. Eine Vermischung ist zwingend zu vermeiden.

Böden, die wegen ihrer Belastung nicht nach EBV der
Wiederverwertung zugeführt werden können, sind nach
Deponieverordnung zu entsorgen.

Alle zur Entsorgung nötigen chemischen Analysen zur
Deklaration/Identifikation der Abfälle/Aushubmassen
werden durch einen Fachgutachter des AG durchgeführt.

Die behördlichen Genehmigungen, Nachweise,
Begleitschein-/Übernahmescheinverfahren etc. zur
Durchführung geplanter Entsorgungsleistungen sind vom
ausführenden (Tiefbau-)Unternehmen zu erbringen und
durchzuführen. Der Transporteur benötigt die
Genehmigungen zum Transport der anfallenden
Abfallarten.

Titel 1 - Baustelleneinrichtung und Freilegung

Abschnitt 1.1 - Baustelleneinrichtung

**1.1.1 Baustelle einrichten**
Baustelle einrichten,
Einrichtungen für die Durchführung der Arbeiten:
Antransport, Aufbau der Lagerschuppen und der Aufenthaltsbaracken für die Belegschaft. Einrichten der Baustelle mit den zur sach- und fristgerechten Durchführung der Bauleistung notwendigen Maschinen, Geräten,
Werkzeugen, Transportmitteln, Gerüsten, Hilfsbrücken,
Aussteifungen, Absperrungen, einschließlich aller
Betriebsstoffe.

Beleuchtung der Baustelleneinrichtungsflächen und
Materiallagerplätze.

Beschaffen, Mieten und Anlegen etwaig notwendig
werdender weiterer Arbeitsplätze, Lagerplätze und
Zufahrtswege über die vom AG zur Verfügung gestellten
hinaus.

Beantragung und Herstellen der Anschlüsse für Bauwasser
und Strom für die Baustelle und Lagerplätze. Aufstellen
der amtlichen Verkehrszeichen einschließlich der
erforderlichen Umleitungs- und Verkehrsschilder im
Bereich der Baustelle und ihrer Nebenanlagen, soweit
nicht über Positionen beschrieben.

Aufstellen aller Einrichtungen zur Aufrechterhaltung
des Verkehrs, soweit nicht über Positionen beschrieben.

Ausführung der gesamten Baustelleneinrichtung gemäß den
Unfallverhütungsvorschriften und behördlichen
Bestimmungen.
Menge: 1,000 psch

**1.1.2 Baustelleneinrichtung vorhalten/unterhalten**
Baustelleneinrichtung vorhalten/unterhalten,
über die gesamte Bauzeit,
für die Durchführung der Arbeiten:
Vorhalten, Unterhalten, Heizen, Reinigen, Beleuchten
usw. einschl. Gestellen Bauwasser und Strom für die
Baustelle sowie Abfall- und Abwasserbeseitigung.

Bewachen und Aufräumen der Baustelle.

Vorhalten, Beleuchten, Unterhalten aller Einrichtungen
zur Aufrechterhaltung des Verkehrs, soweit nicht über
Positionen beschrieben.

Evtl. Winterdienstarbeiten durch den AG sind
sicherzustellen. Ggf. sind hochliegende Einbauteile
anzurampen.
Die entsprechenden Aufwendungen sind, soweit nicht über
Positionen beschrieben, hier mit einzukalkulieren.

Freihalten aller für den Verkehr bestimmten Flächen,
der Grundstückszufahrten und aller auf der Straße
befindlichen Einrichtungen der Gas-, Wasser- und
ELT-Versorgung u. a. Vorkehrungen gegen Beschädigungen
aller Art an benachbartem Eigentum.

Lager- und Einrichtungsflächen entsprechend
Baufortschritt innerhalb des Erschließungsgebietes nach
Abstimmung mit dem AG, sofern erforderlich, umsetzen.

Die Abrechnung erfolgt prozentual nach Leistungsfortschritt.
Menge: 1,000 psch

**1.1.3 Räumen der Baustelle**
Räumen der Baustelle,
Abbau und Entfernen der kompletten
Baustelleneinrichtung wie vor beschrieben,
einschl. Aufräumen und Reinigen der Baustelle.
Menge: 1,000 psch

**1.1.4 Bürocontainer für die Bauüberwachung**
Bürocontainer für die Bauüberwachung des Auftraggebers,
mit mind. 12 m2 Fläche,
komplett eingerichtet [1 Schreibtisch, eintüriger
Aktenschrank, Besprechungstisch mit 6 Stühlen,
Magnetwand, Handwaschbecken, E-Heizung],
aufstellen, für die Dauer der Bauzeit unterhalten,
heizen, säubern und mit Ablauf der Arbeiten beseitigen.
Container und Einrichtungsstände in neuwertigem
Zustand.
Die Abrechnung erfolgt prozentual nach
Arbeitsfortschritt.
Menge: 1,000 psch

*Hinweis*
Verkehrssicherung / Umleitung

**1.1.5 Verkehrssicherung für Vollsperrung beantragen und herrichten**
Verkehrssicherung
für den Vollausbaubereich des Becherhofer Weges
vom Kreisel Kommern-Süd bis Haus-Nr. 31
und in angrenzenden Straßen nach Erfordernissen und in
Abstimmung mit dem AG und der zuständigen Polizei
bzw. Straßenverkehrsverwaltung
erstellen und beantragen einschließlich Gebühren.
Verkehrssicherung herstellen.

Entsprechend dem Arbeitsfortschritt umsetzen, unterhalten und nach Beendigung der Arbeiten abbauen.
Die Ausführung erfolgt in Vollsperrung.
Ersatz zerstörter oder abhandengekommener Teile
wird nicht vergütet.
Menge: 1,000 psch

**1.1.6 Verkehrssicherung für großräumige Lkw-Umleitung**
Verkehrssicherung für die großräumige Lkw-Umleitung
(siehe Baubeschreibung und Anlage Übersichtskarte
Umleitung) nach Erfordernissen und in Abstimmung mit
dem AG und den Verkehrsbehörden ausarbeiten und zur
Genehmigung einreichen einschließlich Gebühren.
Verkehrssicherung gemäß Genehmigung herstellen,
unterhalten und nach Beendigung der Arbeiten abbauen.
Ersatz zerstörter oder abhandengekommener Teile
wird nicht vergütet.
Menge: 1,000 psch

**1.1.7 Hinweistafel für die Umleitung (Sperrung Kommern nach Kommern-Süd)**
Hinweistafel für die Umleitung
in der Abmessung ca. 1,25 x 2,00 m mit dem
Hinweis "Kommern nach Kommern-Süd gesperrt"
Durchfahrtsverbots-Schild farbig,
einschließlich entsprechender Umleitungssymbolik
in Abstimmung mit der Verkehrsbehörde herstellen,
nach statischen Erfordernissen aufstellen, unterhalten,
später wieder abbauen.
Einschließlich der Erdarbeiten und Ersatz evtl.
abhanden gekommener Teile.
Menge: 2,000 St

**1.1.8 Hinweistafel für die Umleitung (Sperrung Kommern-Süd nach Kommern)**
Hinweistafel für die Umleitung
in der Abmessung ca. 1,25 x 2,00 m mit dem
Hinweis "Kommern-Süd nach Kommern gesperrt"
Durchfahrtsverbots-Schild farbig,
einschließlich entsprechender Umleitungssymbolik
in Abstimmung mit der Verkehrsbehörde herstellen,
nach statischen Erfordernissen aufstellen, unterhalten,
später wieder abbauen.
Einschließlich der Erdarbeiten und Ersatz evtl.
abhanden gekommener Teile.
Menge: 2,000 St

**1.1.9 Hinweistafel für die Streckenführung Hochwildpark**
Hinweistafel
für die Streckenführung zum Hochwildpark über Satzvey
kommend,
in Abstimmung mit der Verkehrsbehörde herstellen,
nach statischen Erfordernissen aufstellen, unterhalten,
später wieder abbauen.
Abmessung ca. 1,25 x 2,00 m
Einschließlich der Erdarbeiten und Ersatz evtl.
abhanden gekommener Teile.
Menge: 1,000 St

**1.1.10 Beschilderung als Fortführung der Umleitungen**
Beschilderung als Fortführung der Umleitungen mit
Umleitschildern entlang der Umleitstrecken
herstellen, aufstellen, nach Erfordernis umsetzen,
unterhalten und später wieder abbauen.
Ersatz zerstörter oder abhanden gekommener Teile
wird nicht vergütet.
Abrechnung je Stück Beschilderung.
VZ 455.1-XX
Abmessung 420 x 630 mm
Reflexionsklasse RA2
Menge: 18,000 St

**1.1.11 Umleitungsschild VZ 454-10/20**
Beschilderung als Fortführung der
vorgenannten Umleitungen mit Umleitschildern
entlang der Umleitstrecken
herstellen, aufstellen, nach Erfordernis umsetzen,
unterhalten und später wieder abbauen.
Ersatz zerstörter oder abhanden gekommener Teile
wird nicht vergütet.
Abrechnung je Stück Beschilderung.
VZ 454-10/20 (Umleitungsschild)
Abmessung 350 x 1.250 mm
Reflexionsklasse RA2
Menge: 8,000 St

**1.1.12 Umleitungsschild VZ 457.2 (Ende der Umleitung)**
Beschilderung als Fortführung der
vorgenannten Umleitungen mit Umleitschildern
entlang der Umleitstrecken
herstellen, aufstellen, nach Erfordernis umsetzen,
unterhalten und später wieder abbauen.
Ersatz zerstörter oder abhanden gekommener Teile
wird nicht vergütet.
Abrechnung je Stück Beschilderung.
VZ 457.2 (Ende der Umleitung)
Abmessung 350 x 1.250 mm
Reflexionsklasse RA2
Menge: 2,000 St

**1.1.13 Hinweistafel für die Umleitung**
Hinweistafel für die Umleitung
in der Abmessung ca. 1,65 x 1,00 m mit dem
Hinweis "Becherhofer Weg gesperrt"
Durchfahrtsverbots-Schild farbig,
einschließlich entsprechender Umleitungssymbolik
in Abstimmung mit der Verkehrsbehörde herstellen,
nach statischen Erfordernissen aufstellen, unterhalten,
später wieder abbauen.
Einschließlich der Erdarbeiten und Ersatz evtl.
abhanden gekommener Teile.
Menge: 2,000 St

#### Bereich 1.2 Vorarbeiten und allgemeine Arbeiten

*Hinweis*
Abschnitt 1.2 - Vorarbeiten und allgemeine Arbeiten

**1.2.1 Grenzmerkmale sichern**
Grenzmerkmale nach Flurkarten aufsuchen
und mit 1 Stück Rundpfahl mind. Zopf 10 sichern.
Der Pflock ist farbig zu markieren.
Je Grenzmerkmal sind Erdarbeiten bis zu einer Tiefe von
0,40 m auf einer Fläche von 1,50 x 1,50 m
einzukalkulieren.
Die Pflöcke sind während der gesamten Bauzeit zu
unterhalten und später wieder abzubauen.
Menge: 40,000 St

**1.2.2 Erkundung und Absteckung**
Erkundung und Absteckung zum Schutz unterirdisch
verlegter Leitungen im Baubereich bzw. im angrenzenden
Umfeld aller Art durchführen,
während der gesamten Bauzeit.
Der AN informiert sich bei den zuständigen
Versorgungsträgern über das Vorhandensein von
erdverlegten Leitungen.
Lage und Verlauf dieser Leitungen sind örtlich in
geringen Abständen dauerhaft zu markieren.
Über das Ergebnis ist die Bauüberwachung örtlich zu
informieren.
Eventuelle Schutzmaßnahmen werden im Einvernehmen mit
dem Versorgungsträger abgesprochen.
Menge: 1,000 psch

**1.2.3 Lastplattendruckversuche**
Lastplattendruckversuche für Kontrollprüfungen
abschnittsweise durchführen lassen,
einschließlich Bereitstellung der erforderlichen Geräte
und Fahrzeuge sowie An- und Abtransport der
Prüfeinrichtungen.
Das Ergebnis der Untersuchungen ist in einem zusammenfassenden Bericht mit Auswertung und Bewertung
einschließlich Systemübersicht und Einmessung auf
Festpunkte kurzfristig vorzulegen.
Prüfung nach DIN 18134 durch zugelassene Prüfstelle
oder Labor.
Eigenüberwachungsprüfungen gemäß ZTV E-Stb werden nicht
gesondert vergütet.
Menge: 3,000 St

**1.2.4 Künzelstabversuche**
Künzelstabversuche für Kontrollprüfungen
abschnittsweise durchführen lassen,
innerhalb von Leitungszonen,
einschließlich Bereitstellung der erforderlichen Geräte
sowie An- und Abtransport der Prüfeinrichtungen.
Künzelungstiefe bis 3,0 m, im Mittel 2,50 m.

Das Ergebnis der Untersuchungen ist in einem zusammenfassenden Bericht mit Auswertung und Bewertung
einschließlich Systemübersicht und Einmessung auf
Festpunkte kurzfristig vorzulegen.
DIN 4094 ist zu beachten.

Mindestens 3 Werktage vor der Ausführung ist die
Bauüberwachung zu informieren.
Durchführung nur durch zugelassene Prüfstelle oder
Labor.
Menge: 14,000 St

**1.2.5 Hilfsüberfahrt für öff. Verkehr, B = 3,5-4,0 m**
Hilfsüberfahrt einschl. aller Schutzeinrichtungen,
z. B. Schrammborde, Geländer, Beschilderung,
Beleuchtung,
für öffentlichen Verkehr
über Gräben
herstellen, für die Dauer der vertraglichen
Ausführungsfrist vorhalten und beseitigen,
nutzbare Breite der Überfahrt über 3,50 bis 4,00 m,
Stützweite bis 2,00 m,
Ausführung nach Wahl des AN.
Menge: 4,000 St

**1.2.6 Hilfsüberfahrt zu Grundstücken Anrampungen, B = 3,0 m**
Hilfsüberfahrt zu Grundstücken (Anrampungen)
aus Mineralgemisch herstellen
für die Dauer der Bauzeit vorhalten.
Später beseitigen.
Nutzbare Breite ca. 3,00 m.
Später wieder beseitigen.
Menge: 12,000 St

**1.2.7 Hilfsüberfahrt in Seitenwege Anrampungen, B = 4,0 m**
Hilfsüberfahrt (Anrampungen) für Zufahrt in Seitenwegen
(Wirtschaftswegen),
aus Mineralgemisch herstellen
für die Dauer der Bauzeit vorhalten.
Später beseitigen.
Nutzbare Breite ca. 4,00 m.
Später wieder beseitigen.
Menge: 4,000 St

**1.2.8 Hilfsübergang zu Grundstücken Anrampungen, B = 1,0 m**
Hilfsübergang zu Grundstücken (Anrampungen)
aus Mineralgemisch herstellen
für die Dauer der Bauzeit vorhalten.
Später beseitigen.
Nutzbare Breite ca. 1,00 m.
Später wieder beseitigen.
Menge: 4,000 St

**1.2.9 Schild abbauen/beseitigen, 1 Pfosten**
Entfernen von Verkehrsschildern,
in Fahrbahnnebenflächen,
nach besonderer Anordnung des AG,
einschl. Fundamente und/oder Befestigungen aus Beton
aufbrechen,
Aufbruchgut gemäß Kreislaufwirtschaftsgesetz der
Verwertung nach Wahl des AN zuführen bzw. beseitigen.
Menge: 6,000 St

**1.2.10 Ortsschild abbauen, lagern, aufbauen**
Ortsschild mit einem Pfosten und umlaufenden Rahmen
entfernen.
Einschl. Fundamente und / oder Befestigung aus Beton
aufbrechen.
Abbruchgut gemäß Kreislaufwirtschaftsgesetz der
Verwertung nach Wahl des AN zuführen bzw. beseitigen.
Ausgebaute Teile sicher lagern, später inklusive
Fundament zurückbauen.
Menge: 2,000 St

**1.2.11 Leitpfosten aufnehmen, beseitigen**
Leitpfosten aufnehmen,
nach besonderer Anordnung des AG.
Einschl. Pfostenunterkonstruktion aufbrechen.
Abbruchgut gemäß Kreislaufwirtschaftsgesetz der
Verwertung nach Wahl des AN zuführen bzw. beseitigen.
Menge: 3,000 St

**1.2.12 Hinweisschild Gas/Wasser aufnehmen, dem VT übergeben**
Hinweisschild der Gas- und Wasserversorgung mit Pfosten
abbauen,
nach besonderer Anordnung des AG.
Einschl. Fundamente und / oder Befestigung aus Beton
aufbrechen.
Abbruchgut gemäß Kreislaufwirtschaftsgesetz der
Verwertung nach Wahl des AN zuführen bzw. beseitigen.
Ausgebaute Teile dem Versorgungsträger übergeben.
Menge: 4,000 St

**1.2.13 Drängelgitter, rot-weiß, L = 1,0 m abbauen, zum Bauhof bringen**
Drängelgitter, rot-weiß, L = 1,0 m,
abbauen,
nach besonderer Anordnung des AG.
Einschl. Fundamente und / oder Befestigung aus Beton
aufbrechen.
Abbruchgut gemäß Kreislaufwirtschaftsgesetz der
Verwertung nach Wahl des AN zuführen bzw. beseitigen.
Ausgebautes Drängelgitter zum Bauhof der Stadt
Mechernich transportieren,
Transportentfernung bis 6 km.
Menge: 4,000 St

**1.2.14 Ruhebank aufnehmen, zum Bauhof bringen**
Ruhebank aus Beton mit Holzauflage,
abbauen,
nach besonderer Anordnung des AG.
Einschl. Fundamente und / oder Befestigung aus Beton
aufbrechen.
Abbruchgut gemäß Kreislaufwirtschaftsgesetz der
Verwertung nach Wahl des AN zuführen bzw. beseitigen.
Ausgebaute Bank zum Bauhof der Stadt Mechernich
transportieren, Transportentfernung bis 6 km.
Menge: 1,000 St

**1.2.15 Bushalteschild aufnehmen, beseitigen**
Bushalteschild mit Fahrplantafel,
auf einem Pfosten stehend,
abbauen,
nach besonderer Anordnung des AG.
Einschl. Fundamente und / oder Befestigung aus Beton
aufbrechen.
Alle Teile gemäß Kreislaufwirtschaftsgesetz der
Verwertung nach Wahl des AN zuführen bzw. beseitigen.
Menge: 2,000 St

**1.2.16 Weidezaun / Stacheldrahtzaun aufnehmen, lagern**
Weidezaun / Stacheldrahtzaun aufnehmen,
Pfosten aus Holz,
bis zu 4 Drähte,
unbrauchbare Teile gem. Kreislaufwirtschaftsgesetz der
Verwertung nach Wahl des AN zuführen, ggf. beseitigen.
und gegen neue Teile ersetzen.
Wiederverwendbare Teile bauseits lagern.
Menge: 100,000 m

**1.2.17 Weidezaun / Stacheldrahtzaun neu aufstellen**
Weidezaun / Stacheldrahtzaun,
aufgenommen aus Vorposition,
neu aufstellen.
Menge: 100,000 m

**1.2.18 Verkehrsinsel abbauen / auf Lager transp.**
Fertigteil-Verkehrsinsel,
bestehend aus einem Inselelement mit Schilderpfosten
und Beschilderung (Bake, Rand) demontieren,
schonend laden, zum Lagerplatz des AG transportieren
und nach Angaben abladen.
Förderweg bis 6 km.
Einschließlich aller Befestigungsmaterialien der
vorhandenen Verkehrsinsel.
Menge: 6,000 St

**1.2.19 Kehrmaschine einsetzen**
Kehrmaschine
auf besondere Anordnung des AG einsetzen.
Der Einsatz der Kehrmaschine umfasst sämtliche
Aufwendungen, insbesondere Gerätevorhalte- und
Betriebsstoffkosten sowie sämtliche Zuschläge
einschließlich der Kosten für den Fahrer.

Vergütet wird die zusätzliche Zeit ab dem Zeitpunkt des
Abrufes der einsatzbereit auf der Baustelle
befindlichen Kehrmaschine nach den tatsächlich
geleisteten Arbeitsstunden,
die über den einmaligen täglichen Einsatz hinaus
erforderlich werden.

Kehrgut gem. Kreislaufwirtschaftsgesetz der Verwertung
nach Wahl des AN zuführen bzw. beseitigen.
Menge: 12,000 h

**1.2.20 Festpunkte herstellen**
Festpunkte nach Angaben der Bauüberwachung herstellen,
bestehend aus:
Stabstahl, Durchmesser mind. 14 mm,
oberes Schnittende abgerundet,
Länge 60 cm, senkrecht versetzt,
in einem Fundament aus Beton C20/25, X0, 15/15/60 cm.
Der Festpunkt ist durch 3 rot-weiß gestrichene
Holzpfähle, Durchmesser 100 mm, mit Lattenkreuz gegen
den Baustellenverkehr zu sichern.
Menge: 5,000 St

**1.2.21 Schottergemisch 25/55 bis 32/120 mm**
Schottergemisch,
Körnung 25/55 bis 32/120 mm,
zum Angleichen bei Anschlüssen oder Übergängen
einbauen,
Abrechnung nach Wiegekarten.
Menge: 60,000 t

**1.2.22 Splittgemisch 0/5 bis 0/32 mm**
Splittgemisch,
Körnung 0/5 bis 0/32 mm,
zum Angleichen bei Anschlüssen oder Übergängen
einbauen,
Abrechnung nach Wiegekarten.
Menge: 30,000 t

**1.2.23 Asphalttragschicht AC 32 TS**
Asphalttragschicht AC 32 TS,
in Schadenstellen zur Profilierung und zum Angleichen
bei Anschlüssen und Übergängen,
Mischgutart C, Anteil an gebrochenem Korn über 70
Gew.-%,
Bindemittel = 50/70,
Einbaugewicht nach Angaben.
Menge: 25,000 t

**1.2.24 Splittr.Asphaltb. AC 8 DN**
Splittreiche Asphaltbetondeckschicht AC 8 DN
in Schadenstellen,
zur Profilregulierung und zum Angleichen bei
Anschlüssen und Übergängen,
Mischgut 0/8 mm,
Bindemittel 50/70,
Decke für schwachen bis mittleren Verkehr,
Mineralstoffsplitt aus Gestein mit Mindestdruckfestigkeit 200 MN/m2.
Menge: 15,000 t

**1.2.25 Schutzzaun als Bauzaun**
Schutzzaun als Bauzaun,
für die vorübergehende Abgrenzung von Verkehrsflächen
und zur Absicherung der Baustelle,
herstellen,
entsprechend dem Arbeitsfortschritt und nach
Notwendigkeit umstellen, unterhalten und nach
Beendigung der Arbeiten abbauen.
Ersatz zerstörter oder abhanden gekommener Teile wird
nicht vergütet.
Während der Gesamtbauzeit sind bis zu 200 m Zaunanlage
ständig vorzuhalten.

Fabrikat:  Heras-Zaun, oder gleichwertiger Art.

Angebotenes
Fabrikat: '...........................................'
Menge: 1,000 psch

**1.2.26 Fotos**
Fotos,
mit Datumsangabe.
zu Beginn und während der Bauarbeiten anfertigen.
Als digitale Fotos auf Datenträger (CD / DVD) einschl.
einem Indexausdruck auf Papier.
Menge: 300,000 St

**1.2.27 Provisorische Baustraße**
Provisorische Baustraße
zur ordnungsgemäßen und witterungsunabhängigen
Bauabwicklung herstellen,
aus Schotter und grober Gesteinskörnung,

Breite der Baustraße nach Erfordernis, mindestens
jedoch 3,50 m.
Dicke der Baustraße nach Erfordernis, mindestens
jedoch 0,35 m.

Baustraße während der gesamten Bauzeit unterhalten und
instandsetzen einschließlich Nachlieferung von weiteren
Schotter- und Gesteinsmaterialien.
Baustraße nach Abschluss der Arbeiten wieder
zurückbauen.
Anfallende Stoffe gemäß Kreislaufwirtschaftsgesetz der
Verwertung nach Wahl des AN zuführen bzw. beseitigen.

Abrechnung nach lfdm Baustraße im Bereich des
Wälschbaches.
Menge: 15,000 lfdm

**1.2.28 Trennvlies unter der Baustraße**
Trennvlies unter der Baustraße flächig auslegen,
zur Erhöhung der Baustraßenstabilität
und als Trennlage
wirksame Öffnungsbreite = 0,2 mm
K-Wert 0,005 m/s
Dicke 2 mm
Überlappungbereiche der einzelnen Bahnen werden nicht
gesondert vergütet.
Vlies nach Rückbau der prov. Baustraße wieder
aufnehmen.
Anfallende Stoffe gemäß Kreislaufwirtschaftsgesetz der
Verwertung nach Wahl des AN zuführen bzw. beseitigen.
Menge: 60,000 m2

#### Bereich 1.3 Oberbodenarbeiten und Baufeldfreimachung

*Hinweis*
Abschnitt 1.3 - Oberbodenarbeiten und
Baufeldfreimachung

**1.3.1 Mähen (Bankette und Böschungsbereiche)**
Bewachsene Fläche vor dem Abtragen mähen
(Bankette und Böschungsbereiche).
Mähgut gemäß Kreislaufwirtschaftsgesetz der Verwertung
nach Wahl des AN zuführen bzw. beseitigen.
Bewuchs Wiese,
Ausführung in mehreren Einzelflächen.
Abrechnung in der Abwicklung.
Menge: 1100,000 m2

**1.3.2 Oberboden abtragen, beseitigen**
Oberboden DIN 18 300
abtragen,
in Banketten und Böschungsbereichen,
Abtragdicke bis 25 cm,
gemäß Kreislaufwirtschaftsgesetz der Verwertung nach
Wahl des AN zuführen bzw. beseitigen.
Menge: 250,000 m3

**1.3.3 Zulage Oberboden > 200 mg/kg bzw. 500 mg/kg Blei**
Zulage für das gesonderte Abtragen,
Transportieren und Lagern von Oberboden
mit Bleigehalten > 200 mg/kg bzw. 500 mg/kg.
Menge: 150,000 m3

**1.3.4 Oberboden liefern, auftragen**
Oberboden liefern,
frei von Steinen > 5 cm, unkrautfrei,
in Banketten und Böschungsbereichen
20 cm stark einbauen und planieren.
Flächen eben und geneigt bis 1:1,5.
Menge: 1100,000 m2

**1.3.5 Heckengehölz und Strauchwerk roden**
Heckengehölz und Strauchwerk,
bestehend aus Sträuchern, Hecken und Kleinbäumen
bis 10 cm Stammdurchmesser
roden,
einschl. Wurzelstöcken.
Gerodetes Material gemäß Kreislaufwirtschaftsgesetz der
Verwertung nach Wahl des AN zuführen bzw. beseitigen.
Höhe bis ca. 4,00 m.
In Einzelflächen von 10 m2 bis über 200 m2.
Menge: 200,000 m2

**1.3.6 Baum fällen, Durchmesser >10-20 cm**
Baum fällen,
außerhalb des vorbeschriebenen Gehölzstreifens,
einschl. Roden des Wurzelstockes.
Alles Holz gemäß Kreislaufwirtschaftsgesetz der
Verwertung nach Wahl des AN zuführen bzw. beseitigen.
Durchmesser über 10 bis 20 cm.
Menge: 3,000 St

**1.3.7 Baum fällen, Durchmesser >21-50 cm**
Baum fällen,
außerhalb des vorbeschriebenen Gehölzstreifens,
einschl. Roden des Wurzelstockes.
Alles Holz gemäß Kreislaufwirtschaftsgesetz der
Verwertung nach Wahl des AN zuführen bzw. beseitigen.
Durchmesser über 21 bis 50 cm.
Menge: 3,000 St

**1.3.8 Wurzelstock roden D über 10-20 cm**
Wurzelstock roden,
beim Roden ist sprengen verboten,
anfallendes Material ist gemäß Kreislaufwirtschaftsgesetz der Verwertung nach Wahl des AN zuzuführen bzw.
zu beseitigen,
Durchmesser der Schnittfläche über 10 bis 20 cm.
Menge: 5,000 St

**1.3.9 Wurzelstock roden D über 21-50 cm**
Wurzelstock roden,
beim Roden ist sprengen verboten,
anfallendes Material ist gemäß Kreislaufwirtschaftsgesetz der Verwertung nach Wahl des AN zuzuführen bzw.
zu beseitigen,
Durchmesser der Schnittfläche über 21 bis 50 cm.
Menge: 5,000 St

**1.3.10 Wurzelstock roden D über 51-70 cm**
Wurzelstock roden,
beim Roden ist sprengen verboten,
anfallendes Material ist gemäß Kreislaufwirtschaftsgesetz der Verwertung nach Wahl des AN zuzuführen bzw.
zu beseitigen,
Durchmesser der Schnittfläche über 51 bis 70 cm.
Menge: 1,000 St

**1.3.11 Beschaffung von Zwischenlagerflächen durch den AN**
Beschaffen von Zwischenlagerflächen durch den AN,
einschließlich Beantragung und Einholung der
Genehmigung bei der Unteren Bodenschutzbehörde.
Oberboden auf Zwischlager abschieben, auf Miete setzen,
nach Abschluss der Arbeiten Oberboden wieder auftragen,
planieren und einsäen.
Ca. 2.000 m² Fläche können direkt neben dem
Kreisverkehr Kommern-Süd von der Stadt Mechernich
angemietet werden (siehe Baubeschreibung). Hierüber
hinaus erforderliche Flächen einschließlich etwaiger
größerer Transportentfernungen werden nicht gesondert
vergütet. Alle hierfür anfallenden Kosten sind mit
dieser Position abgegolten.
Menge: 1,000 psch

#### Bereich 1.4 Oberflächenaufbruch

*Hinweis*
Abschnitt 1.4 - Oberflächenaufbruch

**1.4.1 Betonsteinpflaster aufnehmen, in Gehwegen**
Betonsteinpflaster aufbrechen und aufnehmen,
in Gehwegen,
Ausführung in mehreren Einzelflächen von 30 bis 100 m2,
alle Pflasterarten,
verlegt in Beton und Splitt,
Fugenfüllung aus Sand.
Wiederverwendbare Steine säubern und nach besonderer
Anordnung des AG seitlich lagern.
Anteil der wiederverwendbaren Teile ca. 50 %.
Nicht mehr verwendbare Stoffe gemäß
Kreislaufwirtschaftsgesetz der Verwertung nach Wahl des
AN zuführen bzw. beseitigen.
Menge: 115,000 m2

**1.4.2 Rinne aufnehmen, beseitigen, 1-zeilig**
Entwässerungsrinnen aufnehmen,
aus Betonformteilen,
Ausführung in Einzellängen nach örtlicher
Notwendigkeit,
1-zeilig,
Rinnensteine,
Abmessungen 160/160/140 bis 500/20/16 mm,
verlegt in Beton, Dicke bis 15 cm,
Fugen dicht gestoßen.
Anfallendes Material gemäß Kreislaufwirtschaftsgesetz
der Verwertung nach Wahl des AN zuführen bzw.
beseitigen.
Menge: 250,000 m

**1.4.3 Betonborde aufnehmen, beseitigen**
Betonborde aller Art,
in Fahrbahnen und Fahrbahnnebenbereichen,
in vorhandenen Stärken, Breiten und Formen,
einschl. Betonbettung und Rückenstützen aufbrechen,
aufnehmen und beseitigen.
Aufbruchgut gemäß Kreislaufwirtschaftsgesetz der
Verwertung nach Wahl des AN zuführen bzw. beseitigen.
Menge: 450,000 m

**1.4.4 Bit. Befest. über PAK-Flächen abfräsen**
Bituminöse Befestigung über PAK-Flächen abfräsen,
Dicke der bituminösen Befestigung bis 20 cm.
Das nicht kontaminierte (nicht phenolhaltige)
Fräsmaterial laden und entsprechend Kreislaufwirtschaftsgesetz der Verwertung nach Wahl des AN zuführen
bzw. beseitigen.
Fräsbreite 1,0 m und größer.
Abgerechnet wird im Fräsverfahren nach Aufmaß an der
Aufbruchstelle.
Menge: 400,000 m2

**1.4.5 Bit. Befest. aufbrechen, aufnehmen, beseitigen, 15-25 cm**
Bituminöse Befestigung aufbrechen und aufnehmen,
Dicke der bituminösen Befestigung 10-25 cm,
i. M. 20 cm. .
Das nicht kontaminierte (nicht phenolhaltige)
Fräsmaterial laden und entsprechend Kreislaufwirtschaftsgesetz der Verwertung nach Wahl des AN zuführen
bzw. beseitigen.
Fräsbreite 1,0 m und größer.
Abgerechnet wird im Fräsverfahren nach Aufmaß an der
Aufbruchstelle.
Menge: 4650,000 m2

*Hinweis*
Pechhaltiges Material:

Der AN hat sämtliche anfallenden Abfälle in eigener
Verantwortung nach dem Kreislaufwirtschaftsgesetz
(KrWG) zu entsorgen.

Pechhaltiger Straßenaufbruch ist durch einen
Entsorgungsfachbetrieb einer thermischen
Behandlung zuzuführen.

Pechhaltiger Straßenaufbruch kann auch einer
Mischanlage zugeführt werden, die von der zuständigen
Behörde für die Aufbereitung von teer-/pechhaltigen
Straßenausbaustoffen mit hydraulischen Bindemitteln zu
Kaltmischgut für den Straßenbau zugelassen ist.

Die Mischanlage muss eine Freistellung gemäß § 7 der
NachwV haben. Die Entsorgung in einer Deponie ist nicht
zugelassen.

**1.4.6 Pechhaltige Befestigung aufnehmen**
PAK-haltige Schwarzdecke aufbrechen und aufnehmen,
phenolhaltiges Straßenaufbruchmatrial.
Die Befestigung besteht zum Teil aus kontaminierten
(phenolhaltigem) Material.
Dicke der Befestigung bis 20 cm,
einschließlich kontaminierter Packlage.
Das kontaminierte Aufbruchmaterial ist entsprechend den
behördlichen Vorschriften für den Transport zu einer
Sonder-Entsorgungsanlage zu laden.
Der Transport und die Entsorgung wird gemäß besonderer
Position vergütet.
Abgerechnet wird nach Aufmaß an der Aufbruchstelle.
Menge: 960,000 m2

**1.4.7 Kontam. Material transp./entsorgen**
Geladenes, kontaminiertes Straßenaufbruchmaterial
der Vorpositionen gegen Entsorgungsnachweis
zu einer behördlich genehmigten Aufbereitungsanlage
nach Wahl des AN transportieren, abladen und entsorgen.
Die ordnungsgemäße Anlieferung ist durch elektronisches
Nachweisverfahren zu erbringen.
Die Abrechnung erfolgt nach diesen Lieferscheinen /
Warenbegleitscheinen.
Einschließlich Entsorgungskosten.
AVV-Nr. 170301 = 1.000 mg/kg
Menge: 470,000 t

**1.4.8 Bit. Oberbau abkanten, Rückschnitt, bis 15 cm**
Bituminösen Oberbau senkrecht abkanten,
im Bereich von Anschlüssen zum Bestand,
als Rückschnitt,
Dicke bis 15 cm.
Ausführung mit Fugenschneidegerät.
Menge: 800,000 m

**1.4.9 Bit. Oberbau abkanten, Rückschnitt, >15-20 cm**
Bituminösen Oberbau senkrecht abkanten,
im Bereich von Anschlüssen zum Bestand,
als Rückschnitt,
Dicke > 15 bis 20 cm.
Ausführung mit Fugenschneidegerät.
Menge: 30,000 m

**1.4.10 Betonaufbruch bis 20 cm, laden, transp., abladen**
Betonflächen,
alle Flächengrößen,
Dicke bis 20 cm,
im Fräsverfahren,
aufbrechen.
Aufbruchmaterial entsprechend Kreislaufwirtschaftsgesetz der Verwertung nach Wahl des AN zuführen bzw.
beseitigen.
Menge: 15,000 m2

**1.4.11 Weidezaun mit Nylonlitzen aufnehmen und versetzen**
Weidezaun mit Nylonlitzen
2-fach gespannt
Eckpfosten aus Rundholz
Zwischenpfosten aus Kunststoff
Höhe ca. 1,0 m
aufnehmen und versetzen,
Versetzmaß parallel ca. 6-8 m.
Menge: 180,000 m

**1.4.12 Stabgitterzaun aufnehmen, bauseits lagern**
Stabgitterzaun
aufnehmen,
einschließlich Pfosten,
bauseits lagern,
Höhe bis 2,20 m,
einschl. der erforderlichen Erdarbeiten,
in Einzellängen von 10 bis 25 m.
Anfallende, nicht mehr brauchbare Stoffe
(Betonfundament) gemäß Kreislaufwirtschaftsgesetz
der Verwertung nach Wahl des AN zuführen bzw.
beseitigen.
Menge: 10,000 m

**1.4.13 Mineralgemisch 0/32 aufnehmen, beseitigen**
Mineralgemisch in Fahrbahnnebenflächen
profilgerecht lösen.
Boden gemäß Kreislaufwirtschaftsgesetz der Verwertung
nach Wahl des AN zuführen bzw. beseitigen.
Abtragtiefe bis 0,30 m,
Unterbau verdichten, Verdichtungsgrad DPr 100 %.
Menge: 180,000 m2

### Titel 2 Straßenbau

#### Bereich 2.1 Erd-, Asphalt-, und Betonsteinarbeiten

*Hinweis*
Titel 2 - Straßenbau

Abschnitt 2.1 - Erd-, Asphalt- und Betonsteinarbeiten

**2.1.1 Bodenaushub vorh. FSS in Fahrbahnen, 20-45 cm, lösen, auf Zwischenlager**
Bodenaushub der vorhandenen Frostschutzschicht lösen,
in Fahrbahnen,
Boden laden und auf Zwischenlager zur Beprobung auf
Miete setzen,
Transportentfernung bis 700 m.
Homogenbereich A (siehe beigefügtes Baugrundgutachten),
Abtragtiefe 20 bis 45 cm,
von unter OK Schwarzdecke bis UK Frostschutzschicht =
Auffüllzone,
Schadstoffklasse DK0 (gem. beigef. Baugrundgutachten
einschl. Nachprüfung).
Ausführung nach Örtlichkeit.
Menge: 2000,000 m3

**2.1.2 Bodenaushub von Auffüllböden in Fahrbahnen lösen, ca. 20cm, auf Zwischenlager**
Bodenaushub von Auffüllböden lösen,
unterhalb der aufgenommenen Frostschicht aus
Vorposition in Fahrbahnen,
Boden laden und auf Zwischenlager zur Beprobung auf
Miete setzen,
Transportentfernung bis 700 m.
Homogenbereich A (siehe beigefügtes Baugrundgutachten),
Abtragtiefe ca. 20 cm,
Schadstoffklasse DK1 (gem. beigef. Baugrundgutachten
einschl. Nachprüfung),
einschl. Herstellen des Erdplanums,
Unterbau verdichten, Verdichtungsgrad DPr 100 %,
Verformungsmodul EV2 mind. 45 MN/m2,
Ausführung nach Örtlichkeit.
Menge: 300,000 m3

**2.1.3 Bodenaushub vorh. FSS in Geh- und Radwegen, 15-30 cm, lösen, auf Zwischenlager**
Bodenaushub der vorhandenen Frostschutzschicht lösen,
in Geh- und Radwegen,
Boden laden und auf Zwischenlager zur Beprobung auf
Miete setzen,
Transportentfernung bis 700 m.
Homogenbereich A (siehe beigefügtes Baugrundgutachten),
Abtragtiefe 15 bis 30 cm, i. M. 25 cm,
von unter OK Schwarzdecke / Mubo bis Erdplanum,
Schadstoffklasse DK0 (gem. beigef. Baugrundgutachten
einschl. Nachprüfung),
einschl. Herstellen des Erdplanums,
Unterbau verdichten, Verdichtungsgrad DPr 100 %,
Verformungsmodul EV2 mind. 45 MN/m2,
Ausführung nach Örtlichkeit.
Menge: 550,000 m3

**2.1.4 Bodenaushub gewachsener Boden in Geh- und Radwegen, 15-30 cm, lösen, beseitigen**
Bodenaushub von gewachsenem Boden lösen,
in Geh- und Radwegen,
Boden laden und gemäß Kreislaufwirtschaftsgesetz /EBV
der Verwertung nach Wahl des AN zuführen bzw.
beseitigen.
Homogenbereich C (siehe beigefügtes Baugrundgutachten),
Abtragtiefe i. M. 25 cm,
Schadstoffklasse BM-F0 (siehe beigefügtes Baugrundgutachten).
einschl. Herstellen des Erdplanums,
Unterbau verdichten, Verdichtungsgrad DPr 100 %,
Verformungsmodul EV2 mind. 45 MN/m2,
Ausführung nach Örtlichkeit.
Menge: 500,000 m3

**2.1.5 Boden für Verkehrsflächen liefern, einb.**
Boden für Verkehrsflächen liefern,
profilgerecht einbauen und verdichten,
nicht bindiger Boden, gemäß ZTV-T-StB 95/02,
Verdichtungsgrad DPr 100 %,
Verformungsmodul EV2, mind. 45 MN/m².
Einbauhöhe bis 1,00 m.
Menge: 250,000 m3

**2.1.6 Mischproben aus Bereitstellungsfläche für AN-interne Begutachtung**
Entnahme von Mischproben von der Bereitstellungsfläche
(Miete) für die Bestimmung der Schadstoffbelastung nach
Ersatzbaustoffverordnung, durch eine autorisierte
Person (Labor, Bodengutachter).
1 Probe je Haufwerk von ca. 400 m³ bis 500 m³.
Einschließlich Vorhaltung, Bereitstellung und Betrieb
der Entnahmegeräte.
Mischprobe zur Analytik ins Labor transportieren.
Die zweifelsfreie Zuordnung von Mischproben und
gelagertem Boden ist sicherzustellen und zu
dokumentieren.
Findet Anwendung für interne Begutachtungen durch den
AN in Abstimmung mit dem AG.
Menge: 6,000 St

**2.1.7 Laboranalytische Untersuchung Mischprobe zur AN-internen Begutachtung**
Laboranalytische Untersuchung einer Mischprobe
zur Feststellung der Zuordnungswerte nach
Ersatzbaustoffverordnung und LAGA.
Die Ergebnisse sind in Schriftform und digital zu
dokumentieren und dem AG bzw. seiner Erfüllungsgehilfen
(Bauleitung), mit Bestimmung des Zuordnungswertes
vorzulegen.
Findet Anwendung für interne Begutachtungen durch den
AN in Abstimmung mit dem AG.
Menge: 6,000 St

**2.1.8 Erdplanum nacharbeiten, Straßen- u. Nebenflächen**
Erdplanum
zur Aufnahme einer ungebundenen Tragschicht /
Frostschutzschicht gem. ZTV E-StB 17,
nacharbeiten,
in Straßen- und Nebenflächen,
zulässige Abweichung von der Nennhöhe +/- 3 cm.
Abtragmaterial gemäß Kreislaufwirtschaftsgesetz der
Verwertung nach Wahl des AN zuführen bzw. beseitigen.
Menge: 2800,000 m2

**2.1.9 Drängraben**
Graben für Dräne ausheben,
für Planumsentwässerung,
Tiefe 30 cm, Sohlbreite 30 cm,
Homogenbereich C, BM-F0 (siehe beigefügtes Baugrundgutachten).
Aushub gemäß Kreislaufwirtschaftsgesetz der Verwertung
nach Wahl des AN zuführen bzw. beseitigen.
Verfüllen mit Lava, Körnung 0/5 bis 0/32 mm.
Menge: 140,000 m3

**2.1.10 Dränleitung DN 100**
Flexibles Dränrohr,
gewellt nach DIN 1187,
aus geschlitzten Kunststoff-Filterrohren DN 100,
für Verkehrsflächen,
als Ringware liefern, verlegen und an Schächte oder
Rohrleitungen anschließen.
Schlitzbreite 1,2 mm,
einschließlich Liefern und Montieren aller zur
Verlegung benötigten Form- und Verbindungsstücke.
Ausführung in mehren Einzellängen.
Menge: 670,000 m

**2.1.11 Boden BM-0 bis BM-F1 laden, entsorgen**
Auf der Bereitstellungsfläche zwischengelagerten Boden,
laden und gemäß Kreislaufwirtschaftsgesetz nach Wahl
des AN der Verwertung zuführen bzw. entsorgen.
Zuordnungsklasse nach Ersatzbaustoffverordnung,
Boden BM-0 bis BM-F1.
Menge: 500,000 m3

**2.1.12 Boden DK0 DepV entsorgen**
Auf der Bereitstellungsfläche zwischengelagerten Boden,
laden und gemäß Deponieverordnung entsorgen.
Zuordnungsklasse nach DepV,
Boden Schadstoffklasse DK0 (gem. beigef.
Baugrundgutachten einschl. Nachprüfung),
Menge: 4600,000 t

**2.1.13 Boden DK1 DepV entsorgen**
Auf der Bereitstellungsfläche zwischengelagerten Boden,
laden und gemäß Deponieverordnung entsorgen.
Zuordnungsklasse nach DepV,
Boden Schadstoffklasse DK1 (gem. beigef.
Baugrundgutachten einschl. Nachprüfung),
Menge: 600,000 t

**2.1.14 Frostschutzschicht**
Frostschutzschicht ZTVE-StB 17,
in Verkehrsflächen,
Verdichtungsgrad in der oberen 20 cm dicken Schicht
DPr mind. 103 %.
Verformungsmodul EV2 mind. 120 MN/m2,
Mineralstoffe Brechsand-Splitt-Schottergemisch,
aus Lavaschlacke oder güteüberwachtes RCL-I-Material
gemäß TL-Gestein StB und RC-1 gemäß EBV,
Körnung 0/32 bis 0/56 mm.
Abgerechnet wird nach Auftragsprofilen.
Schichtdicke 31 bis 42 cm.
Anforderungen an die Höhenlage und
Oberflächengenauigkeit  +/- 1 cm/4 m.
Menge: 2200,000 m3

**2.1.15 Feinplanum auf Frostschutzschicht**
Untere Lage Frostschutzschicht innerhalb der
Fahrbahnfläche nach erfolgter Verlegung von Straßenentwässerung und Leitungen der Versorgungsträger von
Verschmutzungen in der Oberfläche befreien.
Nicht mehr frostsicheres Material bis 10 cm abschieben,
abgeschobene Massenanteile ersetzen,
Material entsprechend Frostschutzschicht.
Aufmaß nach m2.
Menge: 6500,000 m2

**2.1.16 Schottertragschicht**
Schottertragschicht
nach ZTV E-StB 17
in Verkehrsflächen herstellen.
Verdichtung in der oberen Schicht 150 MN/m²,
Mineralstoff Basalt bzw. Kalk,
Schottergemisch, Körnung 0/32 bis 0/45 mm.
Abgerechnet wird nach Profilen, Schichtdicke 15 cm,
Anforderung an die Höhengenauigkeit ± 1 cm/4 m.
Menge: 300,000 m3

*Hinweis*
Bord- und Rinnenanlagen

**2.1.17 Hochbordsteine HB 12, betongrau**
Bordsteine aus Beton liefern und setzen.
gemäß DIN EN 1340 Qualität DTI - DIN 483,
Hochbord 15/25, Anschlag 12 cm.
Vorsatz betongrau.
Steine mit engen Fugen versetzen,
mit geschalter Rückenstütze aus Beton C 20/25,
bis 10 cm unter OK Bordstein, 15 cm breit,
herstellen.
Unterbeton C 20/25, 20 cm dick, herstellen.
Höhenregulierung der Frostschutzunterlage für den
Betonunterbau bis ± 10 cm mit einzukalkulieren.
Menge: 30,000 m

**2.1.18 Rundbordsteine 15/22 cm, RB 5, betongrau**
Bordsteine aus Beton liefern und setzen
gemäß DIN EN 1340 Qualität DTI - DIN 483,
Rundbordsteine 15/22, R = 5 cm.
Vorsatz betongrau.
Steine mit engen Fugen versetzen,
mit geschalter Rückenstütze aus Beton C 20/25,
bis 10 cm unter OK Bordstein, 15 cm breit, herstellen.
Unterbeton C 20/25, 20 cm dick, herstellen.
Höhenregulierung der Frostschutzunterlage für den
Betonunterbau bis ± 10 cm mit einzukalkulieren.
Menge: 25,000 m

**2.1.19 Flachbordstein FB 20 x 20 cm**
Bordsteine aus Beton liefern und setzen.
DIN EN 1340 Qualität DTI - DIN 483,
Format: Flachbordstein FB 20 x 20 (200 x 200 mm),
einschl. handelsüblicher Passstücke liefern.
Basalt durch und durch.
Steine mit engen Fugen versetzen,
mit geschalter Rückenstütze aus Beton C 20/25,
bis 10 cm unter OK Bordstein, 15 cm breit,
herstellen.
Unterbeton C 20/25, mind. 20 cm dick, herstellen.
Menge: 1150,000 m

**2.1.20 Flachbordstein FB 20 x 20 cm, mit Fase 2 cm (Meuth)**
Leistung wie zuletzt in vollem Wortlaut beschrieben,
jedoch mit Fase 2 cm (Meuth)
Menge: 65,000 m

**2.1.21 Flachbordstein FB 30 x 30 cm, gerade**
Leistung wie zuletzt in vollem Wortlaut beschrieben,
jedoch Flachbordstein 30 x 30 cm (gerade)
Menge: 4,000 m

**2.1.22 Flachbordstein FB 30 x 30 cm, Radienstein innen, R = 2,0 m, L = 0,8 m**
Leistung wie zuletzt in vollem Wortlaut beschrieben,
jedoch Flachbordstein 30 x 30 cm
Radienstein innen
R = 2,0 m, L = 0,8 m
Menge: 12,000 m

**2.1.23 Flachbordstein FB 30 x 30 cm, Radienstein innen, R = 0,5 m, L = 0,8 m**
Leistung wie zuletzt in vollem Wortlaut beschrieben,
jedoch Flachbordstein 30 x 30 cm
Radienstein innen
R = 0,5 m, L = 0,8 m
Menge: 2,000 m

**2.1.24 Niederflurbusbordstein NFB, liefern, setzen**
Niederflurbordstein aus Weißbeton liefern und setzen,
DIN EN 1340 DTI, DIN 483,
für Niederflurbusse 7/15x30 cm,
Höhenvorsatz 18 cm,
Farbton weiß, durch und durch.
Steine mit engen Fugen versetzen,
mit geschalter Rückenstütze aus Beton C20/25,
15 cm breit herstellen,
Unterbeton C 20/25, mind. 20 cm dick.
Einschließlich aller erforderlichen Erdarbeiten sowie
das Regulieren von vorhandenen Frostschutzschichten.
Ausführung in mehreren Einzelmengen.
Menge: 26,000 m

**2.1.25 Tiefbordstein 8/20 cm**
Tiefbordsteine 8/20 cm (B8) aus Beton liefern und
setzen,
gemäß DIN EN 1340 Qualität DTI - DIN 483.
Basalt durch und durch.
Steine mit engen Fugen versetzen,
mit geschalter Rückenstütze aus Beton C 20/25,
bis 10 cm unter OK Bordstein, 15 cm breit, herstellen.
Unterbeton C 20/25, 20 cm dick, herstellen.
Kurven können mit geraden, halben Bordsteinen
ausgeführt werden.
Radien können mit halben bzw. drittel und viertel
Steinen ausgeführt werden.
Höhenregulierung der Frostschutzunterlage für den
Betonunterbau bis ± 10 cm mit einzukalkulieren.
Menge: 750,000 m

**2.1.26 Hoch- und Rundborde trennen**
Hochborde (15/25 cm) und Rundbord (15/22 cm)
auf Passmaß trennen,
Bordsteine quer, diagonal und schräg schneiden.
Im Nassschnittverfahren.
Menge: 16,000 St

**2.1.27 Flachborde trennen**
Flachborde auf Passmaß trennen,
Bordstein quer, diagonal und schräg schneiden.
Im Nassschnittverfahren.
Menge: 40,000 St

**2.1.28 Niederflurbord trennen**
Niederflurbord auf Passmaß trennen,
Bordstein quer, diagonal und schräg schneiden.
Im Nassschnittverfahren.
Menge: 1,000 St

**2.1.29 Tiefborde trennen**
Tiefbord 8/20 cm auf Passmaß trennen,
Bordstein quer, diagonal und schräg schneiden.
Im Nassschnittverfahren.
Menge: 30,000 St

**2.1.30 Zulage für Bordsteinverlegung im Radius R = 15-55 m**
Zulage für Bordsteinverlegung B8/20 cm,
im Radius R = 15 m bis 55 m
Menge: 70,000 m

**2.1.31 Pflasterstreifen als 1-zeilige Rinne, vor Bord**
Pflasterstreifen
nach dem Merkblatt für die Herstellung von
Betonsteinpflaster,
einschichtig,
Zuschlagstoff Basalt,
versetzt in Beton C 20/25; XF4, 15 cm stark,
Größe 2, 160/240/140 mm bzw. 160/160/140 mm,
Kanten gefast,
als 1-zeilige Rinne vor Bordsteinanlage,
Fugen mit Sand / Zementgemisch ausschlämmen.
Höhenregulierung der Frostschutzunterlage für den
Betonunterbau bis ± 10 cm mit einzukalkulieren.
Menge: 1320,000 m

**2.1.32 2-zeiliges Natursteinpflasterband herstellen (B = 20 cm)**
2-zeiliges Natursteinpflasterband
aus Kleinformatpflaster nach DIN EN 1342
Nennmaß: 100 x 100 x 100 mm,
gespalten / behauen
Klasse T2
Widerstandsfähigkeit gegen Frost- / Tausalzwechsel: F1
Gesteinsart: granit hell

Ausführung: als Pflasterband hinter Bordsteinanlage
auf einem 2-seitig geschaltem Betonfundament aus
Stampfbeton C 20/25, XF2, mind. 15 cm dick, herstellen.
Auf ausreichende Verdichtung des Betons ist zu achten.

Pflastersteine in erdfeuchtem Bettungsmörtel als
Silikontrockenmörtel mit mind. 35 N/mm² Druckfestigkeit

Fabrikat:  Steintec BM 04
 oder gleichwertiger Art

als Mulden- oder Pultrinne höhengerecht versetzen.
Steinunterseiten mit Haftmitteln (Haftfix oder
gleichwertiger Art) vorbehandeln.
Dicke der Bettung im verdichteten Zustand ca. 5 cm,
Verdichtung ca. 25 %.
Pflasterrinne bis zur Verfugung vor Austrocknung und
Überfahrung schützen.
Menge: 10,000 m

**2.1.33 2-zeiliges Natursteinpflasterband verfugen (B = 20 cm)**
2-zeiliges Natursteinpflasterband der Vorposition
verfugen,
mit hochfließfähigem, hydraulisch bindendem
Spezialfugenmörtel für schwere Belastungen,
frost-/tausalzbeständig,

Fabrikat:  Steintec, Typ HD 02
 oder gleichwertiger Art

Angebotenes
Fabrikat: '______________________________'

Fugentiefe:  2/3 Steinhöhe,
Verarbeitung und Schutz vor Belastung nach
Herstellungangabe.
Menge: 10,000 m

**2.1.34 2-zeiliges Natursteinpflasterband herstellen (B = 30 cm)**
2-zeiliges Natursteinpflasterband
aus Kleinformatpflaster nach DIN EN 1342
Nennmaß: 150 x 150 x 150 mm,
gespalten / behauen
Klasse T2
Widerstandsfähigkeit gegen Frost- / Tausalzwechsel: F1
Gesteinsart: granit hell

Ausführung: als Pflasterband hinter Bordsteinanlage
auf einem 2-seitig geschaltem Betonfundament aus
Stampfbeton C 20/25, XF2, mind. 15 cm dick, herstellen.
Auf ausreichende Verdichtung des Betons ist zu achten.

Pflastersteine in erdfeuchtem Bettungsmörtel als
Silikontrockenmörtel mit mind. 35 N/mm² Druckfestigkeit

Fabrikat:  Steintec BM 04
 oder gleichwertiger Art

als Mulden- oder Pultrinne höhengerecht versetzen.
Steinunterseiten mit Haftmitteln (Haftfix oder
gleichwertiger Art) vorbehandeln.
Dicke der Bettung im verdichteten Zustand ca. 5 cm,
Verdichtung ca. 25 %.
Pflasterrinne bis zur Verfugung vor Austrocknung und
Überfahrung schützen.
Menge: 670,000 m

**2.1.35 2-zeiliges Natursteinpflasterband verfugen (B = 30 cm)**
2-zeiliges Natursteinpflasterband der Vorposition
verfugen,
mit hochfließfähigem, hydraulisch bindendem
Spezialfugenmörtel für schwere Belastungen,
frost-/tausalzbeständig,

Fabrikat:  Steintec, Typ HD 02
 oder gleichwertiger Art

Angebotenes
Fabrikat: '______________________________'

Fugentiefe:  2/3 Steinhöhe,
Verarbeitung und Schutz vor Belastung nach
Herstellungangabe.
Menge: 670,000 m

**2.1.36 Pflasterzeilen 1-zeilig trennschneiden**
Pflasterzeilen 160/240/140 mm
trennschneiden,
rechtwinkelig und diagonal,
als Passschnitt an Übergängen und Einbauten.
Im Nassschnittverfahren.
Menge: 45,000 St

**2.1.37 Ü1 - Übergangsstein HB12/NFB Weißbeton, liefern, setzen**
Leistung wie in Pos. 2.1.22 beschrieben,
passend zum NFB
für Übergangsstein links/rechts,
von Hochbord 15/30 cm (HB15, Höhenversatz 15 cm) auf
Niederflurbordstein 7/15x30 cm (NFB, Höhenversatz
18 cm), Weißbeton.
Menge: 4,000 St

**2.1.38 Ü2-Übergangsstein HB 12 / FB 20 + 20, liefern, setzen**
Leistung wie in Pos. 2.1.18 beschrieben,
jedoch Ü2-Übergangsstein HB 12 / FB 20 + 20,
liefern, setzen,
links/rechts.
Menge: 4,000 St

**2.1.39 Zulage für Übergangsstein Ü3**
Zulage Übergangsstein (Ü3) links / rechts
von Rundbord R5 auf Rundbord R9,
und von HB 12 auf Rundbord R5.
Menge: 5,000 St

**2.1.40 Zulage für Übergangssteine Ü7**
Zulage Übergangsstein (Ü7) links / rechts
von Flachbord FB 20 + 20 auf Fase 2
Menge: 25,000 St

**2.1.41 Zulage für Übergangssteine Ü8**
Zulage Übergangsstein (Ü8) links / rechts
von Flachbord FB 20 + 20 auf RB 5
Menge: 1,000 St

*Hinweis*
Barrierefreiheit, System Meudt

Vorbemerkungen:
Nachfolgende Positionen sind nach dem barrierefreien
Querungssteinsystem der Fa. Meudt gemäß dem Leitfaden
"Barrierefreiheit im Straßenraum" auszuführen.

Querungssteinsystem aus Beton gemäß DIN 1338 DI,
entsprechend den Anforderungen der FGSV,
Hinweise für barrierefreie Verkehrsanlagen

System Meudt, oder gleichwertiger Art

Angebotenes
Fabrikat: '...........................................'

**2.1.42 MS0 - Schrägstein mit Nullabsenkung, B = 15 cm**
Schrägstein mit Nullabsenkung, Dicke 22/19 cm,
Länge 19,5 cm, Breite 15 cm,
Höhenversatz 0 cm,
mit Abstandsnocken und Microfase,
mit integrierter Wasserführungskante, naturgrau,
mit geschalter Rückenstütze aus Beton B 20/25
bis 10 cm unter OK Bord 15 cm breit herstellen.
Unterbeton C 20/25, 20 cm dick herstellen.
Einschließlich aller erforderlichen Erdarbeiten.
System Berding. Format 20/15.
Ausführung in mehreren Einzelmengen.
Menge: 60,000 St

**2.1.43 MT6 - Taststein, titanweiß**
MT6 - Taststein, 30 x 18 cm, titanweiß
mit geschalter Rückenstütze aus Beton B 20/25
bis 10 cm unter OK Bord 15 cm breit herstellen.
Unterbeton C 20/25, 20 cm dick herstellen.
Einschließlich aller erforderlichen Erdarbeiten.
System Berding. Format 20/15.
Ausführung in mehreren Einzelmengen.
Menge: 40,000 St

**2.1.44 Ü4 - Übergangsstein RB5/RB2 lliefern, setzen**
Übergangsstein,
von RB5 auf RB2, links/rechts,
mit geschalter Rückenstütze aus Beton B 20/25
bis 10 cm unter OK Bord 15 cm breit herstellen.
Unterbeton C 20/25, 20 cm dick herstellen.
Einschließlich aller erforderlichen Erdarbeiten.
System Berding. Format 20/15.
Ausführung in mehreren Einzelmengen.
Menge: 2,000 St

**2.1.45 Ü5 - Übergangsstein FB 30 x 30 auf MT6, liefern und setzen**
Leistung wie zuletzt in vollem Wortlaut beschrieben,
jedoch Ü5 - Übergangsstein FB 30 x 30 auf MT6,
liefern und setzen
Menge: 4,000 St

**2.1.46 Ü6 - Übergangsstein FB 20 x 20 auf MT6, liefern und setzen**
Leistung wie zuletzt in vollem Wortlaut beschrieben,
jedoch Ü6 - Übergangsstein FB 20 x 20 auf MT6,
liefern und setzen
Menge: 25,000 St

**2.1.47 MÜ1 - Übergangsstein von MT6 auf MS0, liefern und setzen**
Leistung wie zuletzt in vollem Wortlaut beschrieben,
jedoch MÜ1 - Übergangsstein von MT6 auf MS0,
liefern und setzen
Menge: 24,000 St

**2.1.48 Aufmerksamkeitsfeld herstellen, Noppenplatte 30x30x8 cm**
Aufmerksamkeitsfeld aus Noppenplatten herstellen,
Noppen-Klebeplatte auf Asphalt,
Platten 30 x 30 x 8 cm,
mit 32 Stück Kugelstumpfnoppen je Platte,
diagonal angeordnet,
Farbe: weiß
in Fahrbahnnebenflächen,
Bettung in Brechsand-Splitt-Gemisch 0/5, kornabgestuft,
Dicke im verdichteten Zustand 3 cm,
Pflasterfugen mit Basaltsplitt, Körnung 0/1 bis 0/3,
einkehren bis zur vollständigen Füllung der
Pflasterfugen.
Überschüssiges Material abkehren und gemäß
Kreislaufwirtschaftsgesetz nach Wahl des AN zu führen
bzw. beseitigen.
Ausführung in mehreren Einzelmengen.
Menge: 110,000 St

**2.1.49 Sperrfeld / Auffangfeld / Leitlinie herstellen, Rippenpl. 30x30x8**
Sperrfeld / Auffangfeld und Leitlinie
aus Rippenplatten herstellen,
Rippen-Klebeplatte auf Asphalt,
Oberfläche mit taktil erfassbarem Rippenprofil,

Abmessungen:  30 x 30 x 8 cm
Farbe:  weiß
mit 6 Stück Rippen pro Platte
Rippenhöhe:  ca. 5 mm
Rippenweite:  ca. 43 mm
Stegbreite:  ca. 10 mm
tausalzbeständig nach Ausführungzeichnung verlegen.

Bettung in Brechsand-Splitt-Gemisch 0/5, kornabgestuft,
Dicke im verdichteten Zustand 3 cm,
Pflasterfugen mit Basaltsplitt, Körnung 0/1 bis 0/3,
einkehren bis zur vollständigen Füllung der
Pflasterfugen.
Überschüssiges Material abkehren und gemäß
Kreislaufwirtschaftsgesetzbeseitigen nach Wahl des AN
zu führen bzw. beseitigen.
Ausführung in mehreren Einzelmengen.
Menge: 300,000 St

**2.1.50 Zulage Begleitstreifen herstellen, halbe Platten**
Zulage zur vorgenannten Position für die Herstellung
mit halben Betonsteinplatten.
Abmessungen 30 x 15 x 8 cm.
Menge: 10,000 St

**2.1.51 Platten 30x30x8 cm trennschneiden**
Platten 30 x 30 x 8 cm,
Noppenplatten, Rippenplatten und Begleitstreifen,
trennschneiden auf Passmaß.
Ausführung mit Nassschneidegerät.
Menge: 10,000 St

*Hinweis*
Asphaltarbeiten

**2.1.52 Asphalttragschicht AC 32 TN, 12 cm**
Asphalttragschicht
Einbaudicke 12 cm.
Mischgutart AC 32 TN,
Bindemittel Bitumen 70/100,
für Belastungsklasse 1,8
Mindestbindemittelgehalt 4,2 Gew. v.H., bei Verwendung
von Asphaltgutgranulat beträgt der
Mindestbindemittelgehalt 4,5 v.H.
Die Einbaudicke wird durch Abstandsmessung durch
Folienmessung bestimmt.
Menge: 4300,000 m2

**2.1.53 Asphaltbinder AC 16 BN**
Asphaltbinder
Einbaudicke 6 cm,
in Fahrbahn für Belastungsklasse 1,8
einbauen und verdichten,
als Profilausgleich mit Fertiger,
AC 16 BN,
Bindemittel  Bitumen 50/70,
Asphaltmischgut ohne Verwendung von Asphaltgranulat,
Abrechnung nach Lieferschein.
Menge: 4300,000 m2

**2.1.54 Asphaltdeckschicht AC 11 DN, 4 cm**
Asphaltdeckschicht
aus Asphaltbeton AC 11 DN,
herstellen.
in Verkehrsfläche der Belastungsklasse 1,0,
Einbaudicke 4 cm,
Bindemittel 50/70,
grobe Gesteinskörnung = PSV > 41,
grobe Gesteinskörnung = Kategorie SZ 22,
Asphaltmischgut ohne Verwendung von Asphaltgranulat.
Deckschicht in einem Arbeitsgang über die volle Breite
ohne Mittelnaht.
Einschließlich Bestimmung der Einbaudicke durch
Folienmessung.
Menge: 4300,000 m2

**2.1.55 Asphalttragdeckschicht, 4,0 cm (Fuß- und Radwege)**
Asphalttragdeckschicht
aus Asphaltbeton AC 16 TD,
in Fuß- und Radwegen der Belastungsklassen
BK 1,0 bis BK 3,2,
Einbaudicke 4,0 cm,
Bindemittel 70/100,
Asphaltmischgut ohne Verwendung von Asphaltgranulat.
Abrechnung nach elektronischem Wiegeschein als
Lieferschein.
Die Einbaudicke wird durch Abstandsmessung durch
Schnur/Folienmessung bestimmt.
Menge: 1900,000 m2

**2.1.56 Abstreumaterial aufbringen/einwalzen**
Abstreumaterial
gleichmäßig auf die noch warme Oberfläche der
Deckschicht aufbringen und einwalzen.
Nicht gebundenes Material von der Baustelle entfernen
und gemäß Kreislaufwirtschaftsgesetz der Verwertung
nach Wahl des AN zuführen bzw. beseitigen.
Material 1/3 mm aus Moräne, Aufstreumenge 1,5 kg/m2.
Menge: 6200,000 m2

**2.1.57 Bitumenh. Bindemittel (Haftkleber)**
Bitumenh. Bindemittel aufsprühen,
auf zusammenhängende Teilflächen,
maschinell mit Spritzpumpe.
Verschmutzte Unterlage vorher reinigen.
Kehrgut gemäß Kreislaufwirtschaftsgesetz der Verwertung
nach Wahl des AN zuführen bzw. beseitigen.
Bindemittel = Haftkleber.
Bindemittelmenge 0,3 kg/m2.
Menge: 8600,000 m2

**2.1.58 Anschluss als Fuge herstellen**
Anschluss der Asphaltdecke
als Fuge herstellen.
Längsfuge in der Asphaltdecke ausbilden.
Dicke der Schicht 4,0 cm.
Fugenbreite 10 mm.
Fugenspalt säubern, soweit erforderlich trocknen.
Fugenwandungen mit Voranstrich versehen.
Fugenraum bis Oberkante verfüllen mit Vergussmasse nach
ZTV Fug-StB 15.
Menge: 85,000 m

**2.1.59 Messreflektor (Aluminiumfolie)**
Messreflektoren für Kontrollprüfung,
nach Anweisung des AG,
für die elektromagnetische Dickenmessung verlegen.
Messreflektor = selbstklebende schutzbeschichtete
Aluminiumfolie, 30 x 100 cm.
Unterlage = bituminöse Schicht.
Einschließlich Ausführung der Deckenmessung
durch zugelassene Stelle / Labor.
Menge: 12,000 St

**2.1.60 Messreflektor (Aluplatte)**
Messreflektoren für Kontrollprüfungen,
nach Anweisung des AG für die eletromagnetische
Dickenmessung verlegen.
Messreflektor = schutzbeschichtete Aluminiumplatte,
30 x 100 cm, min. 0,3 mm dick.
Unterlage = ungebundene Tragschicht.
Menge: 18,000 St

**2.1.61 Asphalt mit Prägung herstellen, anthrazit, Verkehrsinsel-Köpfe**
Asphaltdeckschicht aus Asphaltbeton
für Asphaltdeckschichten AC 11 D S
mit geprägter Oberfläche herstellen.

Einbau in Verkehrsinsel-Köpfen,
in Einzelflächen von 2 m2 bis 15 m2.

Einbaudicke = 4 cm
Bindemittel = 50/70
Mindest-Bindemittelgehalt Bmin = 6,0 M.-v.H..
Fremdfüller = Kalksteinfüller Kategorie CC 70.
Farbton: anthrazit
Prägestrucktur = (z.B. Betonsteinpflaster 100/200).

Die Fugenstruktur mittels Spezial-Schablonen
(besonders gefertigtes Drahtkabel zur Prägeform
verschweißt oder Kunststoffschablone) beim letzten
Walzvorgang in den
frischen Asphalt prägen.
Menge: 15,000 m2

**2.1.62 Zulage Asphalteinbau ohne Prägung in Handeinbau**
Zulage Asphalteinbau ohne Prägung in Handeinbau
mit Verkehrsinseln und Anarbeiten an Bestand
Menge: 400,000 m2

**2.1.63 Betonpflaster neu verlegen**
Betonpflaster aus allen Pflasterarten,
nach Pos. 1.04.1 aufgenommen und gelagert,
fehlende Steine nachliefern,
in Teilflächen,
Bettung in Brechsand-Splitt-Gemisch,
kornabgestufte Dicke im verdichteten Zustand 3 cm,
auf 10 cm Unterbeton C 12/15; X0,
Fugen einkehren,
überschüssige Materialien abkehren und gemäß
Kreislaufwirtschaftsgesetz der Verwertung nach Wahl des
AN zuführen bzw. beseitigen.
Fugen dicht gestoßen.
Menge: 115,000 m2

**2.1.64 Zulage Pflasterpos. für Beiliefern Pflaster**
Zulage zur Pflasterposition
für das Beiliefern von zusätzlichen Pflastersteinen der
Vorposition.
Alle Standardformate und Standardfarben
in Kleinmengen von 1 m² bis 10 m²
entsprechend den vorhandenen Formaten.
Menge: 20,000 m2

**2.1.65 Pflasterschnitt 8-10 cm**
Betonsteinpflaster an Einbauten und Begrenzungen
anpassen.
Die Steine sind mittels Trennscheibe (Nassschnitt) auf
das erforderliche Maß zu bearbeiten.
Aufmaß in Schnittlänge.
Pflasterstärke 8 bis 10 cm.
Zwickel kleiner 1/3 Steinmaß nicht zulässig.
Menge: 15,000 m

**2.1.66 Rasengitterplatten aus PE**
Rasengitterplatten aus PE
im Bereich von Fahrbahnnebenflächen
liefern und auf vorbereiteten Unterbau aus
Frostschutzschicht / Schottertragschicht verlegen.
Gitterwaben mit Schottergemisch 0/16 mm auffüllen.

Belastbarkeit pro m²: 500 t / m²
Wandstärke/Wandhöhe: bis 5,7 mm / 50 mm
Plattenmaß: 50 cm x 50 cm
Verbindung der Matten: Sicherheitsverbundsystem
Formstabilität: Temperaturbereich -50° bis +90° C
Umweltvertäglichkeit: umweltneutral OECD 202

Fabrikat: ProGrid RG50, Farbe Schwarz,
 o. glw. Art

Angebotenes Fabrikat: '..............................'

einschl. Höhenregulierung des Verlegeplanums auf
+-1 cm.
Menge: 20,000 m2

**2.1.67 Rasengitterplatten aus PE passschneiden**
Rasengitterplatten aus PE passschneiden,
an Einbauten und Einfassungen.
Menge: 10,000 m

*Hinweis*
Deckel, Schieber anpassen

**2.1.68 Straßenkappen Gas/Wasservers anpassen**
Einbauteil Straßenkappen der Wasser- und
Gasversorgung,
in Fahrbahnen,
höhenmäßig anpassen,
Höhenänderung 0 bis 20 cm.
Anfallender Schutt gemäß Kreislaufwirtschaftsgesetz
der Verwertung nach Wahl des AN zuführen bzw.
beseitigen.
Menge: 10,000 St

**2.1.69 Aufsätze vorh. RE aufnehmen / anpassen**
Aufsätze vorhandene Regeneinläufe in Verkehrsflächen
Form 500/500 und 500/300 mm,
aufnehmen und höhenmäßig anpassen,
Höhenänderung 1 bis 6 cm.
Anfallender Schutt gemäß Kreislaufwirtschaftsgesetz
der Verwertung nach Wahl des AN zuführen bzw.
beseitigen.
Diese Position gilt nur für bereits vorhandene
Altaufsätze.
Menge: 2,000 St

**2.1.70 Vorh. Schachtabdeckungen aufnehmen/beseitigen**
Vorhandene Schachtabdeckungen
Form Begu und gleichwertiger Art
mit Einstiegsöffnungen ca. 600 mm
Einschließlich Schmutzfänger Abdeckung Rahmen und
Ausgleichsringen bis auf den Konus aufnehmen.
Anfallende Stoffe gemäß Kreislaufwirtschaftsgesetz der
Verwertung nach Wahl des AN zuführen bzw. beseitigen.
Einschließlich der erforderlichen Erdarbeiten.
Menge: 3,000 St

**2.1.71 Konen vorhandener Altschächte aufnehmen**
Konen vorhandener Altschächte aufnehmen
Anfallende Stoffe gemäß Kreislaufwirtschaftsgesetz
der Verwertung nach Wahl des AN zuführen bzw.
beseitigen.
Einschließlich der erforderlichen Erdarbeiten.
Menge: 3,000 St

**2.1.72 Schachthals D 1000/625/600**
Schachthals
gemäß DIN EN 1917 und DIN 4034-1
mit Muffenverbindung und werkseitig
eingebauter Gleitringlippendichtung.
Durchmesser 1000 mm/625 mm,
Bauhöhe 600 mm.
Steigbügel 4 St / m.
Menge: 1,000 St

**2.1.73 Schachthals D 1000/625/300**
Schachthals
DIN 4034, T1, mit Steckmuffenverbindung, Dichtung mittels Denso-Tok-Ring SR, Sonderprofil für Schachtfertigteile, oder gleichwertiger Art,
Durchmesser 1000 mm/625 mm,
Bauhöhe 300 mm.
Steigbügel 4 St/m.
Menge: 1,000 St

**2.1.74 Schachtabdeckplatte 1000 mm**
Schachtabdeckplatte 1000 mm
DIN 4034, T1, mit Steckmuffenverbindung, Dichtung mittels Denso-Tok-Ring SR, Sonderprofil für Schachtfertigteile, oder gleichwertiger Art,
Durchmesser 1000 mm/625 mm,
Bauhöhe 200-250 mm.
Steigbügel 4 St/m.
Menge: 1,000 St

**2.1.75 Auflagerring konisch**
Auflagerring, konisch,
Güte wie DIN 4034,
Bauhöhe  40 -100 mm, nach Erfordernis.
Fugendichtung mit Zementmörtel DIN 1045-1
und Dichtstoff DIN 4062.
Menge: 6,000 St

**2.1.76 Schachtabdeckung**
Schachtabdeckung
Klasse D DIN EN 124

Rahmen: selbstnivellierend, hochziehbar, einwalzbar
 Schaftlänge 19 cm

Deckel:  Vollguss, mit Ventilatoren, 3-Punkte-
  Arretierung mit Scharnier, aushebbar,
 dämpfende Einlage
 Fabrikat: Hydrotec ECON SN

Ausführung: Im Zuge des Schwarzdeckeneinbaus
 Zug um Zug entsprechend der Einbauvorschriften über die einzelnen Schwarzdeckenschichten auf Höhe bringen.
Menge: 1,000 St

#### Bereich 2.2 Straßenentwässerung

*Hinweis*
Abschnitt 2.2 - Straßenentwässerung

*Hinweis*
Erdarbeiten - Baugrubenaushub

Das Aufmaß erfolgt in gewachsenem Zustand.
Jeder Meter Grabenlänge wird nur einmal nach den folgenden Positionen abgerechnet.
Die Endpunkte der Anschlussleitungen sind auf die
Leitung des Hauptkanals orthogonal einschl. Höhenangaben einzumessen.

**2.2.1 Entwässerungsleitung PP DN 150, Aushub BM-F0**
Entwässerungsleitung DIN EN 1610,
DN 150,
aus Polypropylen (PP)
Ringsteifigkeit SN 16 nach DIN EN ISO 9969,
als Vollwandrohr oder mit profilierter Außenwandung,

Fabrikat:  Rehau
Typ: Awadukt oder gleichwertiger Art
Farbton:  blau

Angebotenes Fabrikat:

'....................................................'

als Anschlussleitung für Straßeneinläufe liefern und
fachgerecht einbauen.
Erforderliche Passschnitte sowie das Anbinden
an den Abzweigstutzen des Hauptrohres ist hier
einzurechnen.

Die Rohre sind auf ein Sandbett, 15 cm stark,
zu verlegen und bis 15 cm über Rohrscheitel lagenweise
in Lava 0/7 einzubetten und zu verdichten.

Danach ist der Graben mit Füllboden als Bodenaustausch,
Lava ungleichmäßiger Körnung, zu verfüllen und zu
verdichten.

Der Bodenaushub, die Lieferung des Rohrmantels und des
Füllbodens, der Einbau und die Verdichtung sind in den
EP einzukalkulieren.

Homogenbereich C, Schadstoffklasse BM-F0 (siehe
beiliegendes Baugrundgutachten).

Rohrsohlentiefe bis im Mittel 2,0 m unter neuer
Fahrbahnoberkante. Die mittlere Tiefe ergibt sich aus
dem animetrischen Mittel der Sohltiefe am Abzweiger und
der Sohltiefe am Rohrende (Straßenablauf).
Max. Tiefe = bis 3,0 m.

Verdrängter Boden wird Eigentum des AN und ist gemäß
Kreislaufwirtschaftsgesetz der Verwertung nach Wahl des
AN zuzuführen bzw. zu beseitigen.

Einschließlich Verbau.
Menge: 130,000 m

**2.2.2 Zulage getrennter Bodenaushub DK1**
Zulage zur Vorposition für Bodenaushub des
Homogenbereiches A,
Schadstoffklasse DK1 (gem. beigef. Baugrundgutachten
einschl. Nachprüfung).
Der Boden ist getrennt vom gewachsenen Aushubboden
aufzunehmen und zu entsorgen.
Die Entsorgung erfolgt über Titel 2.1.
Menge: 200,000 m3

**2.2.3 Entwässerungsleitung PP DN 250, SN 16**
Leistung wie zuletzt in vollem Wortlaut beschrieben,
jedoch Entwässerungsleitung PP DN 250, SN 16.
Menge: 20,000 m

**2.2.4 Zulage Fels**
Zulage zu den Erdarbeiten
für Bodenaushub Fels.
Menge: 20,000 m3

**2.2.5 Rohrltg.unterquerung sichern, - 250 mm**
Rohrleitungsunterquerung
aus allen üblichen Materialien,
in Betrieb,
Außendurchmesser bis 250 mm bzw. 250 mm größter
Seitenlänge bei Leitungspaketen,
sichern,
einschl. der erforderlichen Sucharbeiten und
der Erschwernisse, die im Kreuzungsbereich
unter Beachtung der Leitungsschutzanweisungen
auszuführen sind. Hierzu zählt auch die Handschachtung.
Länge der Einzelabschnitte über 1 bis 5 m.
Tiefe der Leitungsachse unter Gelände bis 1,75 m.
Als Zulage zu den Aushub-, Verbau- und
Verfüllpositionen.
Menge: 10,000 St

**2.2.6 Rohrltg.unterquerung sichern, >= 250 - 500 mm**
Leistung wie zuletzt in vollem Wortlaut beschrieben,
jedoch >= 250 bis 500
Menge: 7,000 St

**2.2.7 Kabelunterquerungen**
Kabelunterquerungen aus Kabeln aller Art,
einschl. Kabeln in Schutzrohren und Kabelpakete
bis 25 cm Seitenlänge,
in Betrieb,
sichern,
einschl. der erforderlichen Sucharbeiten und der
Erschwernisse, die im Kreuzungsbereich unter Beachtung
der Kabelschutzanweisungen auszuführen sind,
einschl. der Kabelummantelung,
als Zulage zum Füllboden
und Handschachtung zur Freilegung des Kabels/
Schutzrohres.
Länge der Einzelabschnitte entsprechend der
Grabenbreite.
Als Zulage zu den Aushub-, Verbau- und Verfüllpos.
Menge: 20,000 St

**2.2.8 Füllbeton C 8/10; X0**
Füllbeton, ungeschalt,
aus Beton C 8/10; X0,
Ausführung als Zulage zur den Erdarbeiten.
Menge: 5,000 m3

**2.2.9 Sicherungsbeton C 16/18; X0**
Sicherungsbeton, grobgeschalt,
aus Beton C 16/18; X0,
einschl. Schalung.
Ausführung nach örtlichen Angaben,
Abrechnung nach örtlichem Aufmaß,
als Zulage zu den Erdarbeiten.
Menge: 3,000 m3

**2.2.10 PP-/PVC-Anschluss DN 150**
PP-/PVC-Anschluss DN 150 (OD 162 mm),
passend zu dem Hauptrohr,
einschl. Kernbohrung an das Hauptrohr DN 200 bis DN 400
wasserdicht herstellen.

Fabrikat:  Funke, Typ Connex,
 oder gleichwertiger Art

Angebotenes
Fabrikat:

'....................................................'
Menge: 24,000 St

**2.2.11 PP-Abzweig DN 150/150, blau**
Abzweig DN 150/150
passend zu den PP-Rohren,
als Zulage.
Menge: 4,000 St

**2.2.12 PP-Bogen DN 150, blau**
PP-Bogen DN 150 / blau
alle Grade.
passend zur Anschlussleitung,
als Zulage.
Menge: 70,000 St

**2.2.13 PP-Verschlussteller DN 150, blau**
PP-Verschlussteller DN 150 / blau
Menge: 34,000 St

**2.2.14 Regeneinlauf aufnehmen, Pultform**
Regeneinlauf aufnehmen
in Fahrbahnen
Pult- und Rinnenform 50 x 50 cm
eingebaut in bituminöse Oberbauschichten.
Aufgenommene Teile sind gemäß
Kreislaufwirtschaftsgesetz der Verwertung nach Wahl des
AN zuführen bzw. beseitigen.
Menge: 6,000 St

**2.2.15 Regeneinlauf einbauen**
Regeneinlauf
Form Begu-Aufsatz 500 x 500
Pultform Klasse D, mit dämpfender Einlage,
aus Betonfertigteilen nach DIN 4052 für flachen Einbau,
bestehend aus Bodenteil 1a, Schaft 5d, Schaftkonus,
Auflagerring, verzinktem Schlammeimer C2 und Aufsatz,
auf einer 15 cm starken Betonsohle C 8/10; XO,
einbauen,
einschl. aller erforderlichen Erdarbeiten und
Materiallieferungen, Anbinden an die Ablaufleitung,
Dichtung der Fugen mit einer wurzeldichten
Spachtelmasse.
Aufsatz Zug um Zug entsprechend Baufortschritt auf
endgültige Höhe setzen.
Menge: 4,000 St

**2.2.16 Regeneinlauf Elcord o.glw. Art**
Regeneinlauf Form "Elcord" oder gleichwertiger Art,
Klasse D, mit dämpfender Einlage,
aus Betonfertigteilen nach DIN 4052 für flachen Einbau,
bestehend aus Bodenteil 1a, Schaft 5c/5b, Schaftkonus,
Auflagerring, verzinktem Schlammeimer C2 und Aufsatz,
auf einer 15 cm starken Betonsohle einbauen,
einschl. aller Erdarbeiten und Materiallieferungen,
Anbinden an die Ablaufleitung.
Dichtung der Fugen mit einer wurzeldichten
Spachtelmasse.
Aufsatz Zug um Zug entsprechend dem Baufortschritt auf
Höhe setzen.
Menge: 20,000 St

#### Bereich 2.3 Markierung und Beschilderung

*Hinweis*
Abschnitt 2.3 - Markierung und Beschilderung

**2.3.1 Schmalstrich, durchgehend**
Längsmarkierung Typ I einschl. evtl.
Sperrflächenumrandung herstellen.
Losen Schmutz von zu markierender Fläche entfernen.
Abgerechnet wird der markierte Strich,
bei Doppelstrichen zwei Striche.
Strich mit Vormarkierung als
Verkehrsfreigabemarkierung.
Strichbreite = 0,12 m
Schmalstrich (S)
Durchgehend
Verkehrsfläche = P 4
Überrollbarkeitsklasse T 2
Markierung auf grobstrukturierter Decke
Menge: 60,000 m

**2.3.2 Schmalstrich, unterbrochen, 3 m / 6 m bzw. 4 m / 8 m**
Längsmarkierung Typ I einschl. evtl.
Sperrflächenumrandung herstellen. Losen Schmutz von zu
markierender Fläche entfernen.
Abgerechnet wird der markierte Strich, bei
Doppelstrichen zwei Striche.
Strich mit Vormarkierung als
Verkehrsfreigabemarkierung.
Strichbreite = 0,12 m
Schmalstrich (S)
Unterbrochen: Verhältnis Strich / Lücke 1 zu 2,
3 m / 6 m bzw. 4 m / 8 m,
Verkehrsfläche = P 4
Überrollbarkeitsklasse T 2
Markierung auf grobstrukturierter Decke
Menge: 590,000 m

**2.3.3 Schmalstrich, unterbrochen, 3 m / 1,5 m**
Längsmarkierung Typ I einschl. evtl.
Sperrflächenumrandung herstellen. Losen Schmutz von zu
markierender Fläche entfernen.
Abgerechnet wird der markierte Strich, bei
Doppelstrichen zwei Striche.
Strich mit Vormarkierung als
Verkehrsfreigabemarkierung.
Strichbreite = 0,12 m
Schmalstrich (S)
Unterbrochen: Verhältnis Strich / Lücke 1 zu 0,5,
3 m / 1,50 m,
Verkehrsfläche = P 4
Überrollbarkeitsklasse T 2
Markierung auf grobstrukturierter Decke
Menge: 30,000 m

**2.3.4 Schmalstrich, unterbrochen, 1 m / 0,5 m**
Längsmarkierung Typ I einschl. evtl.
Sperrflächenumrandung herstellen. Losen Schmutz von zu
markierender Fläche entfernen.
Abgerechnet wird der markierte Strich, bei
Doppelstrichen zwei Striche.
Strich mit Vormarkierung als
Verkehrsfreigabemarkierung.
Strichbreite = 0,12 m
Schmalstrich (S)
Unterbrochen: Verhältnis Strich / Lücke 1 zu 0,5,
1 m / 0,5 m,
Verkehrsfläche = P 4
Überrollbarkeitsklasse T 2
Markierung auf grobstrukturierter Decke
Menge: 24,000 m

**2.3.7 Markierung Bushaltestelle**
Markierung Typ I herstellen als Grenzmarkierung
für Halte- und Parkverbote.
Losen Schmutz von zu markierender Fläche entfernen.
Markierungszeichen = unterbrochene Zick-Zack-Linie
Strichbreite 12 cm
mit 2 x Schriftzeichen "BUS"
Entsprechend RMS-1
Strich mit Vormarkierung als
Verkehrsfreigabemarkierung.
Abrechnung nach Stück je Bushaltestelle
Verkehrsklasse = P 4
Überrollbarkeitsklasse T 2
Markierung auf grobstrukturierter Decke.
Menge: 2,000 St

*Hinweis*
Vormarkierung herstellen

Abgerechnet wird nach durchgehener Länge
der Vormarkierung.
Vergütet werden nur die Bereiche, in denen die
Verkehrsfreigabemarkierung nicht mehr ersichtlich
bzw. nicht vorhanden ist.

**2.3.8 Kaltspritzplastik, Schmalstrich, 0,12 m, durchgehend**
Längsmarkierung Typ I einschl. evtl.
Sperrflächenumrandung herstellen.
Losen Schmutz von zu markierender Fläche entfernen.
Abgerechnet wird der markierte Strich, bei
Doppelstrichen zwei Striche.
Strich ohne Vormarkierung als endgültige Markierung.
Strichbreite = 0,12 m
Schmalstrich (S)
durchgehend
Markierungsstoffart = Kaltspritzplastik
Schichtdicke mindestens 0,6 mm
Verkehrsfläche = P 6
Überrollbarkeitsklasse T 2
Markierung auf vorhandene Markierung
Menge: 60,000 m

**2.3.9 Kaltspritzplastik, Schmalstrich, 0,12 m, unterbrochen, 3 m/6 m bzw. 4m/8m**
Längsmarkierung Typ I einschl. evtl. Sperrflächenumrandung herstellen. Losen Schmutz von zu markierender
Fläche entfernen.
Abgerechnet wird der markierte Strich, bei
Doppelstrichen zwei Striche.
Strich ohne Vormarkierung als endgültige Markierung.
Strichbreite = 0,12 m
Schmalstrich (S)
Unterbrochen: Verhältnis Strich / Lücke 1 zu 2,
3 m / 6 m bzw. 4 m / 8 m,
Markierungsstoffart = Kaltspritzplastik
Schichtdicke mindestens 2,0 mm
Verkehrsfläche = P 6
Überrollbarkeitsklasse T 2
Markierung auf vorhandene Markierung
Menge: 590,000 m

**2.3.10 Kaltspritzplastik, Schmalstrich, 0,12 m, unterbrochen, 3 m / 1,5 m**
Längsmarkierung Typ I einschl. evtl. Sperrflächenumrandung herstellen.
Losen Schmutz von zu markierender Fläche entfernen.
Abgerechnet wird der markierte Strich, bei
Doppelstrichen zwei Striche.
Strich ohne Vormarkierung als endgültige Markierung.
Strichbreite = 0,12 m
Schmalstrich (S)
Unterbrochen: Verhältnis Strich / Lücke 1 zu 0,5,
3 m / 1,5 m,
Markierungsstoffart = Kaltspritzplastik
Schichtdicke mindestens 2,0 mm
Verkehrsfläche = P 6
Überrollbarkeitsklasse T 2
Markierung auf vorhandene Markierung
Menge: 40,000 m

**2.3.11 Kaltspritzplastik, Schmalstrich, 0,12 m, unterbrochen, 1 m / 0,5 m**
Längsmarkierung Typ I einschl. evtl. Sperrflächenumrandung herstellen.
Losen Schmutz von zu markierender Fläche entfernen.
Abgerechnet wird der markierte Strich, bei
Doppelstrichen zwei Striche.
Strich ohne Vormarkierung als endgültige Markierung.
Strichbreite = 0,12 m
Schmalstrich (S)
Unterbrochen: Verhältnis Strich / Lücke 1 zu 0,5,
1 m / 0,5 m,
Markierungsstoffart = Kaltspritzplastik
Schichtdicke mindestens 2,0 mm
Verkehrsfläche = P 6
Überrollbarkeitsklasse T 2
Markierung auf vorhandene Markierung
Menge: 40,000 m

**2.3.14 Kaltplastikmasse Bushaltestelle**
Markierung Typ I herstellen.
Als Grenzmarkierung für Halte- und Parkverbote,
Losen Schmutz von zu markierender Fläche entfernen.
Markierungszeichen = unterbrochene Zick-Zack-Linie
Strichbreite = 12 cm mit 2 x Schriftzeichen "BUS"
entsprechend RMS-1
Strich ohne Markierung als endgültige Markierung
Markierungsstoffart = Kaltplastikmasse
Schichtdicke mindestens 2,0 mm
Verkehrsklasse = P 7
Überrollbarkeitsklasse T 2
Markierung auf vorhandene Markierung
Abrechnung nach Stück je Bushaltestelle
Menge: 2,000 St

**2.3.15 Piktogramm Radfahrer**
Piktogramm Radfahrer
aus Kaltspritzplastik Typ II herstellen.
Losen Schmutz von zu markierender Fläche entfernen.
Markierung = unterbrochene Fahrbahnbegrenzung;
Verkehrsfläche = P 4
Überrollbarkeitsklasse T 2
Markierung auf Decke AC 11 DS
Menge: 11,000 St

**2.3.16 Piktogramm Richtungspfeil klein (L=1,5 m) auf Radweg**
Piktogramm Richtungspfeil klein (L = 1,5m)
links, rechts, geradeaus,
auf Radweg
aus Kaltspritzplastik Typ II herstellen.
Losen Schmutz von zu markierender Fläche entfernen.
Markierung = unterbrochene Fahrbahnbegrenzung;
Strichbreite = 0,5 m;
Verhältnis Strich / Lücke 2,5 / 1
Verkehrsfläche = P 4
Überrollbarkeitsklasse T 2
Markierung auf Decke AC 11 DS
Menge: 9,000 St

**2.3.17 Piktogramm VZ 205, auf Radweg**
Piktogramm VZ 205, weiß, klein auf Radweg
aus Kaltspritzplastik Typ II herstellen.
Losen Schmutz von zu markierender Fläche entfernen.
Markierung = unterbrochene Fahrbahnbegrenzung;
Verkehrsfläche = P 4
Überrollbarkeitsklasse T 2
Markierung auf Decke AC 11 DS
Menge: 2,000 St

*Hinweis*
Beschilderung

Vorbemerkungen:
Die Bodenhülsen sind aus GG 25 mit seitlichen
Ankerkrallen gestrichen mit Alkydharzlack,
Länge der Bodenhülse = 500 mm
Gewindering aus GG 25, chromatisiert
Spannung aus Polyamid herzustellen / zu liefern.

**2.3.18 Verkehrsschild anbr. Ronde, Gr. 2, unter 2 m**
Verkehrsschild nach Unterlagen des AG anbringen.
Schild = Ronde.
Größe 2.
Mit Folie der Reflexions-Klasse RA2;
Reflexfolien-Aufbau C.
Schild = profilverstärkt.
Befestigung mit Aluminium-Klemmschelle. Verschraubung
aus nicht rostendem Stahl mind. der Stahlsorte A 2.
Anbringung neben der Fahrbahn. Unterkante des Schildes
unter 2,00 m über der Verkehrsfläche
Menge: 2,000 St

**2.3.19 Verkehrsschild anbr. Ronde, Größe 2, ab 2 m**
Verkehrsschild nach Unterlagen des AG anbringen.
Schild = Ronde.
Größe 2.
Mit Folie der Reflexions-Klasse RA2;
Reflexfolien-Aufbau C.
Schild = profilverstärkt.
Befestigung mit Aluminium-Klemmschelle. Verschraubung
aus nicht rostendem Stahl mind. der Stahlsorte A 2.
Anbringung neben der Fahrbahn. Unterkante des Schildes
ab 2,00 m über der Verkehrsfläche.
Menge: 16,000 St

**2.3.20 Verkehrsschild anbr. Dreieck, Größe 2**
Verkehrsschild nach Unterlagen des AG anbringen.
Schild = Dreieck.
Größe 2.
Mit Folie der Reflexions-Klasse RA2;
Reflexfolien-Aufbau C.
Schild = profilverstärkt.
Befestigung mit Aluminium-Klemmschelle. Verschraubung
aus nicht rostendem Stahl mind. der Stahlsorte A 2.
Anbringung neben der Fahrbahn. Unterkante des Schildes
ab 2,00 m über der Verkehrsfläche.
Menge: 8,000 St

**2.3.22 Verkehrsschild anbringen, VZ 310.40**
Verkehrsschild anbringen, VZ 310.40
Ortsschild doppelseitig,
mit umlaufendem Rundstahl-Rahmen, verzinkt.
840 x 1260 mm.
Mit Folie oder Reflexionsklasse RA2;
Reflexionsfolienaufbau C.
Befestigung mit Aluminium-Klemmschelle. Verschraubung
aus nicht rostendem Stahl mind. der Stahlsorte A 2.
Anbringung neben der Fahrbahn. Unterkante des Schildes
ab 2,00 m über der Verkehrsfläche.
Mit vom AG gewünschter Beschriftung.
Menge: 2,000 St

**2.3.23 Verkehrsschild anbr. VZ 605-24 (Bake)**
Verkehrsschild nach Unterlagen des AG anbringen.
Schild = VZ 605-24 (Bake)
Größe 2.
Mit Folie der Reflexions-Klasse RA2;
Reflexfolien-Aufbau C.
Schild = profilverstärkt.
Befestigung mit Aluminium-Klemmschelle. Verschraubung
aus nicht rostendem Stahl mind. der Stahlsorte A 2.
Anbringung neben der Fahrbahn. Unterkante des Schildes
ab 2,00 m über der Verkehrsfläche.
Menge: 3,000 St

**2.3.24 Verkehrsschild anbr. Zusatzzeichen Form VZ 1000**
Verkehrsschild nach Unterlagen des AG anbringen.
Schild = Zusatzzeichen: Form VZ 1000
Größe 2.
Mit Folie der Reflexions-Klasse RA2;
Reflexfolien-Aufbau C.
Schild = profilverstärkt.
Befestigung mit Aluminium-Klemmschelle. Verschraubung
aus nicht rostendem Stahl mind. der Stahlsorte A 2.
Anbringung neben der Fahrbahn. Unterkante des Schildes
ab 2,00 m über der Verkehrsfläche.
Menge: 4,000 St

**2.3.25 Straßenbenennungsschild anbringen**
Straßenbenennungsschild nach Unterlagen
des AG anbringen.
Schild = Zeichen Z 437
mit reflektierender Folie des Typs RA1
Befestigung mit Aluminiumklemmschelle,
Verschraubung aus nichtrostendem Stahl,
mind. Stahlsorte AZ.
Anbringung Unterkante Schild
ab 2,00 m über Verkehrsfläche
Menge: 2,000 St

**2.3.26 Wegweiser anbringen, H / B = 350 /1250 mm**
Pfeilwegweiser oder Tabellenwegweiser in aufgelöster
Form entsprechend statischen und konstruktiven
Erfordernissen
nach Unterlagen des AG an Aufstellvorrichtung
anbringen.
Schild = Zeichen 415, 418, 432.
Höhe = 350 mm.
Breite = 1250 mm.
Mit Folie der Reflexions-Klasse RA2;
Reflexfolien-Aufbau C.
Schild = profilverstärkt.
Befestigung mit Aluminium-Klemmschellen an 2 Stück
Pfosten. Verschraubung aus nicht rostendem Stahl mind.
der Stahlsorte A 2.
Anbringung neben der Fahrbahn, Unterkante des Schildes
unter 2,00 m über der Verkehrsfläche.
Menge: 2,000 St

**2.3.27 Rohrpfosten aufstellen, Länge bis 1500 mm**
Rohrpfosten mit Abdeckkappe für Verkehrsschild
aufstellen
einschl. anfallenden Aushubarbeiten. Stahlteile
feuerverzinkt. Umgebende Fläche entsprechend dem
früheren
Zustand herstellen.
Pfostenlänge = bis 1500 mm
Rohr = Stahl 60,3/2,0 mm.
Pfosten mit Bodenhülse. Bodenhülse nach Unterlagen des
AG.
Fundament Typ A nach IVZ-Norm.
Aushub der Verwertung nach Wahl des AN zuführen.
Bei Änderung der Pfostenlänge verändert sich der
Einheitspreis
im Verhältnis zur ausgeschriebenen Pfostenlänge.
Basislänge für die Abrechnung ist bei Mehrlängen
die maximal, bei Minderlängen die minimal
ausgeschriebene
Pfostenlänge.
Menge: 3,000 St

**2.3.28 Rohrpfosten aufst., Länge > 3000-3500 mm, Betonfundament**
Rohrpfosten mit Abdeckkappe für Verkehrsschild
aufstellen
einschl. anfallenden Aushubarbeiten. Stahlteile
feuerverzinkt. Umgebende Fläche entsprechend dem
früheren
Zustand herstellen.
Pfostenlänge = über 3000 mm bis 3500 mm.
Rohr = Stahl 60,3/2,0 mm.
Pfosten mit biegesteifem Erdanker aus Rundstahl, ca.
250 mm vom unteren Rohrende.
Fundament Typ A nach IVZ-Norm.
Beton C 20/25, Durchmesser 30 mm, t = 750 mm,
Aushub der Verwertung nach Wahl des AN zuführen.
Bei Änderung der Pfostenlänge verändert sich der
Einheitspreis
im Verhältnis zur ausgeschriebenen Pfostenlänge.
Basislänge für die Abrechnung ist bei Mehrlängen
die maximal, bei Minderlängen die minimal
ausgeschriebene
Pfostenlänge.
Menge: 10,000 St

**2.3.29 Rohrpfosten aufst., Länge 3000-3500 mm, Bodenhülse**
Rohrpfosten mit Abdeckkappe für Verkehrsschild
aufstellen
einschl. anfallenden Aushubarbeiten. Stahlteile
feuerverzinkt. Umgebende Fläche entsprechend dem
früheren
Zustand herstellen.
Pfostenlänge = über 3000 mm bis 3500 mm.
Rohr = Stahl 76,3/2,0 mm.
Pfosten mit Bodenhülse. Bodenhülse nach Unterlagen des
AG.
Fundament Typ B nach IVZ-Norm.
Aushub der Verwertung nach Wahl des AN zuführen.
Bei Änderung der Pfostenlänge verändert sich der
Einheitspreis
im Verhältnis zur ausgeschriebenen Pfostenlänge.
Basislänge für die Abrechnung ist bei Mehrlängen
die maximal, bei Minderlängen die minimal
ausgeschriebene
Pfostenlänge.
Menge: 12,000 St

**2.3.30 Zul. Pfostenmehr- / -minderlänge in 25 cm Schnitten**
Zulage zur Vorposition für Pfostenmehr- und
-minderlänge
in 25 cm Schnitten
Menge: 3,000 m

**2.3.31 Zulage Rohrpfosten für umlaufenden Rohrrahmen**
Zulage zum Rohrpfosten für umlaufenden Rohrrahmen,
für Ortsschild und Zone 30 - Schild
Menge: 2,000 St

*Hinweis*
Kontrollprüfungen

**2.3.32 Bohrkerne entnehmen**
Bohrkerne, Durchmesser 15 cm,
nach Angabe der Bauleitung aus der fertigen Fahrbahn
entnehmen.
Die Bohrlöcher sind - bis auf 2 cm - bis OK Fahrbahn
mit Beton
zu vergießen.
Die restlichen 2 cm sind nach dem Abbinden des Betons
mit Compamac, oder gleichwertigem Material,
zu verdichten,
einschließlich Vorstreichen des Betons mit
Bitumenemulsion.
Bohrlochtiefe bis 25 cm.
Menge: 10,000 St

**2.3.33 Kontrollprüfungen Bohrkerngut**
Kontrollprüfungen an Bohrkernen,
gem. ZTV Asphalt-StB 07/13 bzw. TVT.
Die Untersuchungen sind getrennt für die Deck-, Binderud Tragschicht durchzuführen.

Es sind folgende Untersuchungen durchzuführen:
Kornverteilung, Bindemittelgehalt, Bindemittelart,
Raumdichte, Hohlraumgehalt, Verdichtungsgrad,
Marshall-Stabilität, Marshall-Fließwert.

Die Versuchsergebnisse sind in 3-facher Ausfertigung zu
liefern.
Durchführung nur durch zugelassene Prüfstelle bzw.
Labor.
Menge: 10,000 St

*Hinweis*
Wartehalle für Bushaltestelle

**2.3.34 Buswartehaus abbauen, entsorgen**
Wartehalle der Bushaltestelle
abbauen und beseitigen,

Abmessungen:  ca. 4,0 x 2,0 m,
  Höhe 2,0 bis 2,5 m

Blockholzkonstruktion mit Satteldach
und Bitumenbahneindeckung,
einschließlich Holzdielenboden und integrierter
Holzbank.

Abbruchteile entsprechend ihrer Wiederverwertbarkeit
trennen, sortieren und gemäß Kreislaufwirtschaftsgesetz
der Verwertung nach Wahl des AN zuführen bzw.
beseitigen.
Menge: 1,000 St

**2.3.35 Buswartehalle liefern, aufstellen**
Bushaltestelle als Stützen-Kragarmkonstruktion
aus Vollbad-feuerverzinktem, pulverbeschichtetem
Rechteckstahlrohr.
Einschließlich Verglasung des Daches und der Rückwand.
Einschließlich der erforderlichen Erd- und
Fundmentarbeiten.
Fundamente aus Fertigteilbeton, Dicke 25 cm
(Fundamentplatte).

Fabrikat:  Mabeg
Typ:  C

Ausführung:
Länge:  3 Felder x 1,50 m = 4,50 m
Dachdurchgangshöhe:  2,50 m
Dachbreite:  2,00 m

Farbe der Pulverbeschichtung:  RAL 6005 (moosgrün)

Alle Scheiben mit weißen Keramik-Siebdruck-Streifen
(Vogelschutz).

Liefern, fix und fertig aufbauen.
Menge: 2,000 St

**2.3.36 Zulage zur Buswartehalle für Lief./Montage vergl. Seitenteile**
Zulage zur vorbeschriebenen Buswartehalle
für Lieferung und Montage von verglasten Seitenteilen,
Breite 0,75 m, Fabrikat Mabeg, Typ C.
Menge: 4,000 St

**2.3.37 Sitzbank zur Wartehalle**
Sitzbank zur vorbeschriebenen Wartehalle,
Ausführung: als Einhängesitze, mit Sitzflächen aus
Edelstahl.
Einhängeprofile aus Stahl, verzinkt, pulverbeschichtet.
3 Sitzflächen je Einhängeelement,
Fabrikat Mabeg
liefern und fertig montieren,
Abrechnung nach Stück, Stücklänge 1,50 m.
Menge: 6,000 St

#### Bereich 2.4 Beleuchtung Fahrbahn und Fußwege

*Hinweis*
Abschnitt 2.4 - Beleuchtung Fahrbahn und Fußwege

*Hinweis*
Vorbemerkungen:

Die Abrechnung erfolgt für die Erdarbeiten jeweils
anteilig auf den zuständigen Versorgungsträger.
Die Stromversorgung, Straßenbeleuchtung, Telefon
sowie Leerrohre werden in einem gemeinsamen Graben
verlegt.

Der Anteil Erdarbeiten für die Stadt Mechernich
beinhaltet nur den erforderlichen Teil für Leitungen
der ene - Energie Nordeifel GmbH & Co. KG und der
Straßenbeleuchtung.

Alle Elektroleitungen zur Stromversorgung der Westnetz
GmbH und Telekommunikation werden vom jeweiligen
Versorgungsträger direkt beauftragt. Diese sind hier
nicht enthalten.
Ebenso sind die dafür anteiligen Erdarbeiten in den
ausgeschriebenen Mengen nicht enthalten !!

Es ist zu beachten, dass die Arbeitsausführung aller
anfallenden Kanalbau-, Grundstücksanschluss- und
Straßenbauarbeiten sowie aller Arbeiten für
Versorgungsleitungen innerhalb der ausgewiesenen
Verkehrsflächenparzelle ausgeführt werden.

Alle anfallenden Elektroarbeiten sind von einem
fachkundigen Unternehmen durchzuführen.
Die Fachunternehmer-Bescheinigungen hierzu sind
der Bauüberwachung vor Beginn der Arbeiten vorzulegen.

**2.4.1 Aushub Kabelgräben**
Boden der Gräben für Strom, Beleuchtungs- und
Fernmeldekabel und Leerrohre profilgerecht ausheben
ab Geländeoberfläche,
seitliche Lagerung des Aushubs möglich.
Zwischenlagerung,
verfüllen und verdichten,
Bodenverdrängung über 30 bis 40 %,
verdrängter Boden gemäß Kreislaufwirtschaftsgesetz
der Verwertung nach Wahl des AN zuführen bzw.
beseitigen,
Aushubtiefe bis 0,80 m.
Sohlenbreite der Gräben bis 0,40 m.
Boden Homogenbereich C, Schadstoffklasse BM-F0
(siehe beigefügtes Baugrundgutachten).
Menge: 126,000 m3

**2.4.2 Kabel-Ummantelung Sand 0/3**
Einbau von Füllmaterial
für Einbettung und Ummantelung von Kabel und
Leerrohren,
profilgerecht,
mit vom AN zu liefernden Stoffen,
Material Sand, Körnung 0/3 mm,
verdichten,
einbauen bei freigelegten, vorhandenen Kabeln im Zuge
der Wiederverfüllung,
als Zulage.
Der Einbau wird über die Aushubposition vergütet,
hier nur anteilige Mengen für Straßenbeleuchtung.
Menge: 63,000 m3

**2.4.3 Trassenwarnband verlegen**
Trassenwarnband
für die einzelnen Versorgungsmedien
ca. 30 cm über der Leitung liefern und verlegen.
Menge: 700,000 m

**2.4.4 Aushub Suchgraben**
Boden für Suchgraben ausheben,
ab Geländeoberfläche.
Boden Homogenbereich C, Schadstoffklasse BM-F0
(s. beiliegendes Baugrundgutachten).
Nur auf besondere Anordnung der Bauleitung.
Aushub gemäß Kreislaufwirtschaftsgesetz der Verwertung
nach Wahl des AN zuführen bzw. beseitigen.
Menge: 15,000 m3

**2.4.5 Suchgräben herstellen, verfüllen**
Leistung wie zuletzt in vollem Wortlaut beschrieben,
jedoch Aushubmaterial seitlich lagern
und später wieder einbauen und verdichten.
Menge: 3,000 m3

**2.4.6 Kabelunterquerungen sichern, bis 25 cm**
Kabelunterquerungen aus
Kabeln aller Art, einschl. Kabeln in Schutzrohren
und Kabelpakete bis 25 cm Seitenlänge
in Betrieb,
sichern,
einschl. der erforderlichen Sucharbeiten und der
Erschwernisse, die im Kreuzungsbereichunter Beachtung
der Kabelschutzanweisungen auszuführen sind,
einschl. der Kabelummantelung als Zulage zum Füllboden
und Handschachtung zur Freilegung des Kabels/
Schutzrohres.
Länge der Einzelabschnitte entsprechend der
Grabenbreite.
Als Zulage zu den Aushub-, Verbau- und Verfüllpositionen.
Menge: 30,000 St

**2.4.7 Kabel aufnehmen, seitlich lagern und umverlegen**
Kabel aufnehmen, seitlich lagern und
in neuen Graben umverlegen, ohne Erdarbeiten.
Menge: 200,000 m

**2.4.8 Kabel sichern, bis 25 cm**
Kabel
aller Art, einschl. Kabel in Schutzrohren und
Kabelpakete bis 25 cm Seitenlänge, längslaufend,
in Betrieb,
sichern einschl. der erforderlichen Sucharbeiten und
der Erschwernisse, die im Kreuzungsbereich unter
Beachtung der Kabelschutzanweisungen auszuführen
sind. Hierzu zählt auch Handschachtung.
Länge der Einzelabschnitte ca. 5 m.
Als Zulage zu den Aushub-, Verbau- und Verfüllpositionen.
Menge: 150,000 m

**2.4.9 Kabel NYY liefern/verlegen**
Kabel, Typ NYY 5 x 10 mm,
liefern und in Kabelgräben ziehen und verlegen.
Einschl. Gestellung der eventuellen erforderlichen
Geräte wie Verlegewagen, Kabelrollen etc.
An den Mastenstandorten Kabel in einer Schlaufe im
Graben verlegen.
Abrechnung nach örtlichem Längenaufmaß.
Menge: 740,000 m

**2.4.10 Kabelschutzrohre aus PEHD lief./verl.**
Kabelschutzrohre aus PEHD,
Rohre mit Muffe,
DN 100 mm,
liefern und verlegen.
Auführung in mehren Einzellängen.
Menge: 60,000 m

**2.4.11 Kabelleerrohre für Glasfaser**
Kabelschutzrohre aus PEHD,
Rohre mit Muffe,
DN 100 mm,
als Leerrohre für das Einziehen späterer Rohrverbände
für Glasfaserleitung.
Liefern und verlegen,
auf Erdplanum Straßenbau einschließlich Sandummantelung
ca. 0,1 m³ je lfdm.
Menge: 700,000 m

**2.4.12 Zulage für Erdarbeiten in Kabelschutzrohren**
Zulage zum Verlegen der vorbeschriebenen Kabel
für das Einziehen in Kabelschutzrohre,
bis DN 100 mm,
Ausführung in mehreren Einzelstrecken.
Menge: 60,000 m

**2.4.13 Endkappe DN 80, liefern und montieren**
Endkappe für vorgenannte Kabelschutzrohre DN 80
zum dauerhaften oder zeitweisen Verschluss
der Rohrenden liefern und fachgerecht montieren.
Menge: 4,000 St

**2.4.14 Köcherfundamente f. Maste**
Köcherfundamente für Beleuchtungsmaste
aus Betonfalzrohren DN 300, L = 1,20 m,
herstellen,
mit Öffnung für Kabeleinführung.
Einschl. Erdarbeiten Homogenbereich C, Schadstoffklasse
BM-F0 (siehe beigefügtes Baugrundgutachten),
Anschlusskabel und Erdband seitlich von unten in das
Falzrohr einführen.
Ausführung siehe beigefügter Anlage der e-regio für
Köcherfundamente in befestigten und unbefestigten
Flächen, einschließlich aller dort benannten
Einbauteile.. Mast wird gesondert vergütet.
Anfallender Boden gemäß Kreislaufwirtschaftsgesetz der
Verwertung nach Wahl des AN zuführen bzw. beseitigen.
Beton C12/15, X0, in Mengen von bis zu 0,25 m3/je
Fundament konisch abgerieben für zusätzliche
Standsicherheit einbauen.
Menge: 20,000 St

**2.4.15 Beleuchtungsmaste abholen, versetzen**
Beleuchtungsmaste,
gerade, konisch,
Lichtpunkthöhe 8,00 m,
bauseits ab Lager der e-regio GmbH & Co. KG in Kall
bereitgestellt,
feuerverzinkt,
für Aufsatzleuchten.

Maste transportieren, laden, abladen und
im vorhandenen Fundamentrohr DN 300 mm aufstellen.
Einschließlich Einführung des Kabels aus
Kabelverlegeposition bis zum Sicherungsschleifkasten.
Einbau des Mastes in das Köcherfundament gemäß
beigefügter Anlage der e-regio.
Menge: 20,000 St

**2.4.16 Erdungsseil verlegen**
Erdungsseil (Kupferlitze 50 mm2, verzinnt)
sach- und fachgerecht verlegen
und zur Erdung der Masten seitlich herauslegen,
in Einzellängen von bis zu 20 m.
Menge: 140,000 m

### Titel 3 Kanalbauarbeiten

#### Bereich 3.1 Erdarbeiten, Wasserhaltung und Verbau

*Hinweis*
Titel 3 - Kanalbauarbeiten

Abschnitt 3.1 - Erdarbeiten, Wasserhaltung und
Verbau

*Hinweis*
Vorbemerkungen

Das Aufmaß erfolgt in gewachsenem Zustand.
Jeder Meter Grabenlänge wird nur einmal nach den folgenden Positionen abgerechnet.

Die Erdarbeiten werden getrennt nach Regenwasser-
und Schmutzwasserkanal aufgemessen und abgerechnet.
Grabenbreiten nach DIN 18300.

Auch bei Stufengräben erfolgt die Abrechnung der
anteiligen Grabenquerschnitte entsprechend der jeweiligen Aushubtiefe getrennt voneinander.

*Hinweis*
Vorbemerkungen zum Bodenmangement des AG

Entsorgung
Belastete Bodenbereiche sind unter fachgutachterlicher
Begleitung zu separieren. Nach Beprobung höher
belastete, auf dem Gelände nicht wieder einbaufähige
Aushubmaterialien, sind entsprechend ihrer jeweiligen
abfalltechnischen Einstufung gemäß EBV (2021) einer
ordnungsgemäßen externen abfallrechtlichen Behandlung
zuzuführen. Eine Vermischung ist zwingend zu vermeiden.

Alle zur Entsorgung nötigen chemischen Analysen zur
Deklaration/Identifikation der Abfälle/Aushubmassen
werden durch einen Fachgutachter des AG durchgeführt.

Die behördlichen Genehmigungen, Nachweise,
Begleitschein-/Übernahmescheinverfahren etc. zur
Durchführung geplanter Entsorgungsleistungen sind vom
ausführenden (Tiefbau-)Unternehmen zu erbringen und
durchzuführen. Der Transporteur benötigt die
Genehmigungen zum Transport der anfallenden
Abfallarten.

**3.1.1 Aushub Graben/Schächte, bis 4,0 m, zwischenlagern (DK1)**
Boden der Gräben und Schächte
profilgerecht ausheben nach Vorabtrag,
Verbau wird gesondert vergütet.

Aushub entsprechend den gutachterlichen
Voruntersuchungen, getrennt nach Schadstoffbelastung
und Bodenbeschaffenheit auf Bereitstellungsflächen
innerhalb des transportieren,
Transportentfernung bis 700 m,
dort auf messbare Miete abladen und profilieren.
Die Bereitstellungsflächen werden vom AG vorgegeben.

Aushubtiefe bis 4,00 m,
Sohlenbreite der Gräben nach DIN EN 1610.
Homogenbereich A Auffüllboden,
Schadstoffklasse DK1 (gem. beigef. Baugrundgutachten
einschl. Nachprüfung).
Menge: 600,000 m3

**3.1.2 Aushub Graben/Schächte, bis 4,0 m, zwischenlagern (BM-F0)**
Boden der Gräben und Schächte
profilgerecht ausheben nach Vorabtrag,
Verbau wird gesondert vergütet.

Aushub entsprechend den gutachterlichen
Voruntersuchungen, getrennt nach Schadstoffbelastung
und Bodenbeschaffenheit auf Bereitstellungsflächen
innerhalb des transportieren,
Transportentfernung bis 700 m,
dort auf messbare Miete abladen und profilieren.
Die Bereitstellungsflächen werden vom AG vorgegeben.

Aushubtiefe bis 4,00 m,
Sohlenbreite der Gräben nach DIN EN 1610.
Homogenbereich C gewachsener Boden, Schadstoffklasse BM-F0 (siehe beigef. Baugrundgutachten).
Menge: 1900,000 m3

**3.1.3 Mischproben aus Bereitstellungsfläche für AN-interne Begutachtung**
Entnahme von Mischproben von der Bereitstellungsfläche
(Miete) für die Bestimmung der Schadstoffbelastung nach
Ersatzbaustoffverordnung, durch eine autorisierte
Person (Labor, Bodengutachter).
1 Probe je Haufwerk von ca. 400 m³ bis 500 m³.
Einschließlich Vorhaltung, Bereitstellung und Betrieb
der Entnahmegeräte.
Mischprobe zur Analytik ins Labor transportieren.
Die zweifelsfreie Zuordnung von Mischproben und
gelagertem Boden ist sicherzustellen und zu
dokumentieren.
Findet Anwendung für interne Begutachtungen durch den
AN in Abstimmung mit dem AG.
Menge: 5,000 St

**3.1.4 Laboranalytische Untersuchung Mischprobe zur AN-internen Begutachtung**
Laboranalytische Untersuchung einer Mischprobe
zur Feststellung der Zuordnungswerte nach
Ersatzbaustoffverordnung und LAGA.
Die Ergebnisse sind in Schriftform und digital zu
dokumentieren und dem AG bzw. seiner Erfüllungsgehilfen
(Bauleitung), mit Bestimmung des Zuordnungswertes
vorzulegen.
Findet Anwendung für interne Begutachtungen durch den
AN in Abstimmung mit dem AG.
Menge: 5,000 St

**3.1.5 Boden BM-0 bis BM-F1 laden, entsorgen**
Auf der Bereitstellungsfläche zwischengelagerten Boden,
laden und gemäß Kreislaufwirtschaftsgesetz nach Wahl
des AN der Verwertung zuführen bzw. entsorgen.
Zuordnungsklasse nach Ersatzbaustoffverordnung,
Boden BM-0 bis BM-F1.
Menge: 1900,000 m3

**3.1.6 Boden DK0 DepV entsorgen**
Auf der Bereitstellungsfläche zwischengelagerten Boden,
laden und gemäß Deponieverordnung entsorgen.
Zuordnungsklasse nach DepV,
Boden Schadstoffklasse DK0 (gem. beigef.
Baugrundgutachten einschl. Nachprüfung),
Menge: 210,000 t

**3.1.7 Boden DK1 DepV entsorgen**
Auf der Bereitstellungsfläche zwischengelagerten Boden,
laden und gemäß Deponieverordnung entsorgen.
Zuordnungsklasse nach DepV,
Boden Schadstoffklasse DK1 (gem. beigef.
Baugrundgutachten einschl. Nachprüfung),
Menge: 1050,000 t

**3.1.8 Zulage breiiger bis wässriger Boden**
Zulage zu den Erdarbeiten,
für Bodenaushub aus breiigem bis wässerigem Boden,
Konsistenzzahl lc < 0,5.
Menge: 200,000 m3

**3.1.9 Zulage zu den Grabenaushubpositionen**
Zulage zu den Grabenaushubpositionen.
Bodenmehraushub der nicht standfesten Grabensohle.
Mehraushubtiefe 0,15 m,
Grabenbreiten nach DIN 1630.
Auf Anordnung der Bauüberwachung / des Bodengutachtens.
Menge: 180,000 m3

**3.1.10 Bodenaustausch mit standfestem Boden**
Bodenaustausch mit standfestem Boden, Kies, Krotzen,
RCL zur Stabilisierung der Grabensohle einbauen,
abziehen und verdichten.
Menge: 180,000 m3

**3.1.11 Stahlbeton im Boden abbrechen**
Hindernis aus Stahlbeton im Boden abbrechen.
Das Abbruchmaterial gemäß Kreislaufwirtschaftsgesetz
der Verwertung nach Wahl des AN zuführen bzw.
beseitigen.
Als Zulage zum Aushub.
Menge: 5,000 m3

**3.1.12 Mauerwerk im Boden abbrechen**
Hindernis aus Mauerwerk im Boden abbrechen.
Das Abbruchmaterial gemäß Kreislaufwirtschaftsgesetz
der Verwertung nach Wahl des AN zuführen bzw.
beseitigen.
Als Zulage zum Aushub.
Menge: 3,000 m3

**3.1.13 Beton im Boden abbrechen**
Hindernis aus Beton im Boden abbrechen.
Das Abbruchmaterial gemäß Kreislaufwirtschaftsgesetz
der Verwertung nach Wahl des AN zuführen bzw.
beseitigen.
Als Zulage zum Aushub.
Menge: 2,000 m3

**3.1.14 Bauschuttentsorgung, als Zulage**
Zulage zum Bodenaushub Graben/Schächte,
für Bauschuttentsorgung.
Bauschutt gemäß Kreislaufwirtschaftsgesetz der
Verwertung nach Wahl des AN zuführen bzw. beseitigen.
Einzukalkulieren sind hier Mehraufwendungen
für Trennung und Entsorgung.
Menge: 15,000 t

**3.1.15 Füllbeton C 8/10; X0**
Füllbeton, ungeschalt,
aus Beton C 8/10; X0,
Abrechnung nach örtlichem Aufmaß,
als Zulage zu den Erdarbeiten.
Menge: 5,000 m3

**3.1.16 Sicherungsbeton C 20/25; X0**
Sicherungsbeton, grobgeschalt,
aus Beton C 20/25; X0,
einschl. Schalung.
Ausführung nach Angaben,
Abrechnung nach örtlichem Aufmaß,
als Zulage zu den Erdarbeiten.
Menge: 3,000 m3

**3.1.17 Rohrltg.unterquerung sichern, bis 250 mm**
Rohrleitungsunterquerung
aus allen üblichen Materialien,
in Betrieb,
Außendurchmesser bis 250 mm bzw. 250 mm größter
Seitenlänge bei Leitungspaketen,
sichern,
einschl. der erforderlichen Sucharbeiten und der
Erschwernisse, die im Kreuzungsbereich unter Beachtung
der Leitungsschutz- anweisungen auszuführen sind.
Hierzu zählt auch die Handschachtung.
Länge der Einzelabschnitte über 1 bis 5 m.
Tiefe der Leitungsachse unter Gelände bis 1,75 m.
Als Zulage zu den Aushub-, Verbau- und
Verfüllpositionen.
Menge: 10,000 St

**3.1.18 Rohrltg.unterquerung sichern, > 250-600 mm**
Leistung wie zuletzt in vollem Wortlaut beschrieben,
jedoch Außendurchmesser > 250 mm bis 600 mm.
Menge: 6,000 St

**3.1.19 Kabelunterquerungen**
Kabelunterquerungen aus Kabeln aller Art,
einschl. Kabeln in Schutzrohren und Kabelpakete
bis 25 cm Seitenlänge
in Betrieb,
sichern,
einschl. der erforderlichen Sucharbeiten und der
Erschwernisse, die im Kreuzungsbereich unter Beachtung
der Kabelschutz- anweisungen auszuführen sind,
einschl. der Kabelummantelung als Zulage zum Füllboden
und Handschachtung zur Freilegung des
Kabels/Schutzrohres.
Länge der Einzelabschnitte entsprechend der
Grabenbreite.
Als Zulage zu den Aushub-, Verbau- und
Verfüllpositionen.
Menge: 15,000 St

**3.1.20 Versorgungsleitg. sichern, bis DN 250**
Versorgungsleitung
aus allen üblichen Materialien, längslaufend,
in Betrieb,
Außendurchmesser bis DN 250 mm bzw. 250 mm größter
Seitenlänge bei Leitungspaketen,
sichern,
einschl. der erforderlichen Sucharbeiten und der
Erschwernisse, die unter Beachtung der
Leitungsschutzanweisungen im Berührungsbereich
auszuführen sind. Hierzu zählt auch Handschachtung.
Als Zulage zu den Aushub-, Verbau- und
Verfüllpositionen.
Menge: 100,000 m

**3.1.21 Kabel sichern, bis 25 cm**
Kabel
aller Art, einschl. Kabel in Schutzrohren und
Kabelpakete
bis 25 cm Seitenlänge, längslaufend,
in Betrieb,
sichern,
einschl. der erforderlichen Sucharbeiten und der
Erschwernisse, die im Kreuzungsbereich unter Beachtung
der Kabelschutzanweisungen auszuführen sind. Hierzu
zählt auch Handschachtung.
Länge der Einzelabschnitte 5 bis 50 m.
Als Zulage zu den Aushub-, Verbau- und
Verfüllpositionen.
Menge: 50,000 m

**3.1.22 Füllmaterial Einbettung Kabel+Rohrleitungen**
Einbau von Füllmaterial
für Einbettung von längslaufenden, gesicherten Kabeln
und Rohrleitungen,
profilgerecht,
mit vom AN zu liefernden Stoffen,
Material  Sand, Körnung 0/3 mm,
verdichten,
einbauen bei freigelegten, vorhandenen Kabeln im Zuge
der Wiederverfüllung,
als Zulage zu den Erdarbeiten.
Menge: 14,000 m3

**3.1.23 Rohrmantel, Lava/Kies 0/7 mm**
Einbau von Füllmaterial
für Einbettung von Rohrleitungen,
profilgerecht,
mit vom AN zu liefernden Stoffen, Material Lava/Kies,
Körnung 0/7 mm,
verdichten,
einbauen in Rohrgraben mit Verbau.
Menge: 100,000 m3

**3.1.24 Bodenaustausch. Lava/Kies 0/45 mm**
Einbau von Füllmaterial
als Bodenaustausch,
mit vom AN zu liefernden Stoffen, Material Lava/Kies
oder güteüberwachtem RCL-I-Material,
gemäß den Vorgaben TL-Gestein StB und gemäß
RC-1 EBV,
Körnung 0/45 mm,
verdichten,
einbauen in Rohrgräben mit Verbau.
Menge: 600,000 m3

**3.1.25 Einbau von Frostschutzmaterial**
Einbau von Frostschutzmaterial,
in den oberen 30 bis 60 cm der Kanalgraben
zur Wiederherstellung der Frostschutzschicht.
Qualität:
Frostschutzschicht ZTVE-StB 17,
güteüberwachtes RCL-I-Material gemäß den Vorgaben
TL-Gestein StB und gemäß RC-1 EBV,
Verdichtungsgrad in der oberen 20 cm dicken Schicht
DPr mind. 103 %.
Verformungsmodul EV2 mind. 120 MN/m2,
Mineralstoffe Brechsand-Splitt-Schottergemisch,
aus Lavaschlacke, Körnung 0/32 bis 0/56 mm.
Menge: 400,000 m3

*Hinweis*
Baugrubenverbau

Sofern nicht ein Normenverbau nach DIN 4124 verwendet
wird, hat der AN vor Beginn der Ausschachtungsarbeiten
eine statische Berechnung des Verbaues nach den zu erwartenden Belastungen in ungünstigster Stellung aufzustellen. Der Auftragnehmer hat die geprüfte statische
Berechnung vor Arbeitsausführung vorzulegen. Die Kosten
hierfür sind mit dem Einheitspreis abgegolten.

Die Grabenwände müssen vollflächig und kraftschlüssig
mit einem geeigneten Verbau unter Berücksichtigung der
DIN 4124_2002-10 versehen werden.
Gemäß beiliegendem Gutachten muss der Verbau
fortschreitend mit dem Bodenaushub eingebracht werden.
Bei eventuellen Ausbrüchen in den Grabenwänden,
die z. B. insbesondere durch zeitweises Ausfließen von
Stauwasser oder Schichtenwasser-Horizonten erfolgen
können,muss kurzfristig eine kraftschlüssige
Hinterfüllung des Verbaus erfolgen.

**3.1.26 Baugrubenverbau, bis 4,00 m**
Verbau für Baugruben
nach Wahl des AN,

Art des Verbaues:  '.................................'

Verbautiefe bis 4,0 m,
Sohlenbreite zwischen den Bekleidungen nach DIN,
Verbau wieder beseitigen.
Abgerechnet wird von der vorgeschriebenen Oberkante
des Verbaues bis Baugrubensohle.
Menge: 2600,000 m2

**3.1.27 Kammerdielenverbau, Verbautiefe bis 4,00 m**
Kammerdielenverbau
im Zuge der Ausschachtungsarbeiten vorauseilend
einbauen,
Rammen ist nicht zugelassen,
mit Ausfachung.
In Einzelbereichen mit beengten Leitungslagen.
Verbauteile müssen dicht an der Grabenwand anliegen.
Verbautiefe bis 4,00 m.
Bei der Grabenverfüllung schrittweise ziehen.
Abgerechnet wird von der vorgeschriebenen Oberkante bis
Baugrubensohle.
Menge: 600,000 m2

*Hinweis*
Wasserhaltung

**3.1.28 Pumpensumpf**
Pumpensumpf
herstellen und beseitigen,
innerhalb von Rohrgräben,
Ausführung nach Wahl des AN,
einschl. des erforderlichen Erdaushubs und der
Wiederverfüllung,
Abteuftiefe bis 1,00 m,
lichter Sohlenquerschnitt bis 1,00 m2.
Menge: 10,000 St

**3.1.29 Sickerleitung DN 100**
Sickerleitung
mit Anschluss an Pumpensumpf herstellen,
innerhalb von Rohrgräben,
aus geschlitzten Kunststoff-Filterrohren
NW 100,
Ausführung Verlegung auf der Grabensohle.
Sickerleitung bei Bedarf später abschnittsweise
verschließen.
Menge: 750,000 m

**3.1.30 Sickerleitung abpumpen**
Sickerleitung der Vorposition
während der Bauzeit der jeweiligen Kanalstrecke
durch Pumpeneinrichtungen nach Wahl des AN
abpumpen,
so dass die gesamte Rohrgrabensohle einschließlich
Kleinbauwerke trocken ist.
Menge: 750,000 m

**3.1.31 Hilfsüberfahrt für öff. Verkehr**
Hilfsüberfahrt
einschl. aller Schutzeinrichtungen,
z. B. Schrammborde, Geländer, Beschilderung,
Beleuchtung,
für öffentlichen Verkehr, Lastklasse bis SLW 60,
über Gräben,
herstellen,
für die Dauer der vertraglichen Ausführungsfrist
vorhalten und beseitigen.
Nutzbare Breite der Überfahrt über 3,0 bis 3,50 m,
Stützweite bis 2,00 m,
Ausführung nach Wahl des AN.
Menge: 4,000 St

#### Bereich 3.2 Rohrleitungen Schmutz-/Regenwasserkanal

*Hinweis*
Abschnitt 3.2 - Rohrleitungen Schmutz-/
Regenwasserkanal

*Hinweis*
PP-Rohre

*Hinweis*
Vorbemerkungen

Für alle Rohrleitungen ist vor Ausführung eine
Rohrstatik vorzulegen.

Für die Rohrstatik gilt das Arbeitsblatt der ATV A 127
(Abwassertechnische Vereinigung), die Richtlinie für
die statische Berechnung von Entwässerungskanälen und
-leitungen.

Die Rohrstatik ist in prüffähiger Form in Abstimmung
mit dem AG vor der Ausführung 3-fach vorzulegen.

Die Kosten für die Rohrstatik sind mit den
Einheitspreisen abgegolten.

Vor Beginn der Bauausführung muss die Tragfähigkeit
einer Rohrleitung in Übereinstimmung mit der DIN EN 752
und DIN EN 1295-1 nachgewiesen werden.
Es sind jeweils die ungünstigsten Laststellungen zu
berücksichtigen.

Für die Verlegung und Prüfung der Abwasserleitungen und
-kanäle gilt die DIN EN 1610 und DIN EN 476.
Die Verlege- und Einbauanleitungen der jeweiligen
Rohrhersteller sind zu beachten.

Die Lagerung der Rohre, insbesondere die der
Kunststoff- rohre, muss nach den Vorgaben des
Herstellers erfolgen.
Gegebenenfalls sind diese durch geeignete Maßnahmen
vor Sonneneinstrahlung und Frost zu schützen.
Alle Schutzmaßnahmen sind in die Einheitspreise
einzurechnen.

Für Rohrleitungen der Schmutzwasser- und Regenwasserkanalisation sind bis DN 600 nur PP-Rohre > SN 16 DIN
ISO 9969 als Vollwandrohr zugelassen.

Die Kennzeichnung der Rohre:

-  für RW = blaue Färbung der Rohre.
- für SW / MW = braune / orange Färbung der Rohre

Die Rohre sind palettiert anzuliefern, auf ebener
Oberfläche sachkundig zu  lagern, gegen Verrutschen zu
sichern und vor Sonneneinstrahlung mit einer weißen
Plane oder Bauvlies zu schützen, damit keine
Vorverformungen der Rohre entstehen.

Die Rohrstapel sind während der gesamten Bauzeit zu
sichern und vorzuhalten.

Die Rohre werden mittels Lasergerät lage- und
höhenmäßig ausgerichtet. Der Laserstrahl ist im
Rohr zu führen.

Die Rohre sind schrittweise festzulegen. Der Kiessand
in den Zwickelbereichen ist mit einem Kombiverdichter
zu verdichten.

Die Rohre sind von Schachtinnenkante bzw. Achse
Sammler, zu Schachtinnenkante bzw. Grundstücksgrenze
fachgerecht auf dem Kiessandauflager 120 Grad
Auflagerwinkel zu verlegen und wegen der
Längenänderungen infolge der Sonneneinstrahlung sofort
abzudecken, inkI. der Pass- und Zuschnitte.

Die Anbindung der Anschlussleitungen für Grundstücke /
Regeneinläufe etc. erfolgt mit PE-HD Abzweigen bzw. mit
den ausgeschriebenen Formstücken.

Die Einbauanleitung des Herstellers ist zwingend zu
beachten.

**3.2.1 Entwässerungskanalltg., PP DA 315x14,4 mm, SN 16, blau, RW-Kanal**
Entwässerungskanalleitung DIN EN 1610
aus PP-Rohren,
DA 315 x 14,4 mm,
Ringsteifigkeit: SN 16
als homogenes Vollwandrohr mit glatter Außenwandung
DIN 1852, füllstofffrei
mit aufgesteckter Muffe,
in Einzelrohrlängen von 3,0 m einschließlich
Muffenverbindung,

Farbe:  blau
 für den Regenwasserkanal

Fabrikat:  Anger Systemtechnik
Typ:  Ultra Solid, SN 16

oder:
Fabrikat:  Rehau
Typ:  Awadukt, SN 16,
 oder gleichwertiger Art

Angebotenes
Fabrikat: '...........................................'

Auflager auf nicht bindigem Boden,
Auflagerwinkel 90 Grad,
in vorhandenen Graben mit Verbau.
Menge: 195,000 m

**3.2.2 Entwässerungskanalltg., PP DA 400x18,0 mm, SN 16, blau, RW-Kanal**
Leistung wie zuletzt in vollem Wortlaut beschrieben,
jedoch DA 400 x 18,0 mm,
Farbe blau,
für den Regenwasserkanal.
Menge: 512,000 m

**3.2.3 Entwässerungskanalltg., PP DA 500x22,8 mm, SN 16, blau, RW-Kanal**
Leistung wie zuletzt in vollem Wortlaut beschrieben,
jedoch DA 500 x 22,8 mm,
Farbe blau,
für den Regenwasserkanal.
Menge: 20,000 m

**3.2.4 Zulage für Passschnitte, PP-Rohr DA 315 mm**
Zulage zur Rohrverlegung
zur Herstellung von Passschnitten
DA 315
zur lagegenauen Platzierung von Schächten und
Abzweigern,
einschließlich Ablängen und Abgraten des Rohres,
Verschnittmengen sind mit einzukalkulieren,
einschließlich einer Verbindungsmuffe als
Überschiebmuffe.
Menge: 5,000 St

**3.2.5 Zulage für Passschnitte, PP-Rohr DA 400 mm**
Leistung wie zuletzt in vollem Wortlaut beschrieben,
jedoch DA 400 mm
Menge: 7,000 St

**3.2.6 Zulage für Passschnitte, PP-Rohr DA 500 mm**
Leistung wie zuletzt in vollem Wortlaut beschrieben,
jedoch DA 500 mm
Menge: 2,000 St

*Hinweis*
Dichtigkeitsprüfung

Vorbemerkung:

Die Dichtigkeitsprüfungen und TV-Befahrungen der Kanäle
müssen vor dem Einbau der Asphaltdeckschichten
durchgeführt und ausgewertet werden.

**3.2.7 Dichtheitsprüfung bis DA 315 mm**
Dichtheitsprüfung nach DIN EN 1610,
als technische Prüfung,
des/der Entwässerungskanals/-leitung (Hauptkanal).
Bei Prüfung mit Wasser ist das Wasser zu liefern
und schadlos zu beseitigen,
bis DA 315 mm,
alle Materialien.
Menge: 195,000 m

**3.2.8 Dichtheitsprüfung DA 400-500**
Dichtheitsprüfung nach DIN EN 1610,
als technische Prüfung,
des/der Entwässerungskanals/-leitung (Hauptkanal).
Bei Prüfung mit Wasser ist das Wasser zu liefern
und schadlos zu beseitigen,
DA 400 bis DA 500,
alle Materialien.
Menge: 532,000 m

**3.2.9 Druckprüfung Schachtbauwerke, für Innendurchmesser 1-1,5 m**
Schachtbauwerke auf Dichtigkeit prüfen
nach DIN EN 1610,
Druckprobe mit Wasser,
einschließlich Liefern und schadloses Beseitigung
des Wassers.
Einschließlich Prüfprotokoll.
Schachtabmessung für Innendurchmesser 1,00 m bis 1,5 m,
Bauhöhe bis 4,00 m.
Menge: 14,000 St

*Hinweis*
Betonrohre

*Hinweis*
Vorbemerkungen:

Für alle Rohrleitungen ist eine Rohrstatik vorzulegen.

Für die Rohrstatik gilt das Arbeitsblatt der ATV-DVWK-A
127 (Abwassertechnische Vereinigung), die Richtlinie
für die statische Berechnung von Entwässerungskanälen
und -leitungen.

Die Rohrstatik ist in geprüfter Form in Abstimmung mit
dem AG vor der Ausführung vorzulegen.
Die Kosten für die Rohrstatik sind mit den
Einheitspreisen abgegolten.

Vor Beginn der Bauausführung muss die Tragfähigkeit
einer Rohrleitung in Übereinstimmung mit der DIN EN 752
und DIN EN 1295-1 nachgewiesen werden.

Es sind jeweils die ungünstigste Laststellung zu
berücksichtigen.
Verkehrslast SLW 60.

Für die Verlegung und Prüfung der Abwasserleitungen und
-kanäle gilt die DIN EN 1610 und DIN EN 476.
Die Verlege- und Einbauanleitungen der jeweiligen
Rohrhersteller sind zu beachten.

Die Lagerung der Rohre, insbesondere die der
Kunststoffrohre, muss nach den Vorgaben des Herstellers
erfolgen.
Gegebenenfalls sind diese durch geeignete Maßnahmen vor
Sonneneinstrahlung und Frost zu schützen.
Alle Schutzmaßnahmen sind in die Einheitspreise
einzurechnen.

**3.2.10 Stahlbetonrohr KF-GM DN 1200 mm, 2,50 m**
Leistung wie zuletzt in vollem Wortlaut beschrieben,
jedoch DN 1200
Menge: 20,000 m

**3.2.11 SB-Gelenkstück DN 1200, als Zulage**
Stahlbeton-Gelenkstück DN 1200, als Zulage.
Menge: 2,000 St

**3.2.12 Passstücke für Stahlbetonrohre DN 1200 mm**
Leistung wie zuletzt in vollem Wortlaut beschrieben,
jedoch DN 1200.
Menge: 1,000 St

**3.2.13 Betronrohre DN 300 aufnehmen, beseitigen**
Betronrohre DN 300
im Zuge der Erdarbeiten aufnehmen.
Rohre und Rohrbruch vom Aushub trennen und gesondert
nach Kreislaufwirtschaftsgesetz der Verwertung nach
Wahl des AN zuführen bzw. beseitigen.
Menge: 180,000 m

**3.2.14 Betonschächte DN 100 aufnehmen, beseitigen**
Betonschächte DN 100,
Bauhöhe bis 2,5 m,
im Zuge der Erdarbeiten aufnehmen.
Alle Schachtanteile vom Aushub trennen und gesondert
nach Kreislaufwirtschaftsgesetz der Verwertung nach
Wahl des AN zuführen bzw. beseitigen.
Menge: 7,000 St

**3.2.15 Verschließen vorhandener Kanalleitungen, DN 200-300**
Verschließen vorhandener Kanalleitungen,
DN 200 bis DN 300,
mit Mauerwerk,
aus Kanalklinkern,
in Zementmörtel.
Menge: 4,000 St

**3.2.16 Konus, Ausgl.-ringe und Abd. aufn./beseitigen**
Konus, Ausagleichsringe und Abdeckung vorhandener
Altschächte
aufnehmen.
Anfallende Stoffe gemäß Kreislaufwirtschaftsgesetz der
Verwertung nach Wahl des AN zuführen bzw. beseitigen.
Menge: 2,000 St

**3.2.17 Verdämmen vorh. Kanalleitungen > DN 200-300**
Verdämmen vorhandener Kanalleitungen,
> DN 200 bis DN 300,
in mehreren Kurzstücken,
einschließlich Lieferung des Materials.
Menge: 50,000 m

**3.2.18 Einfüll- und Entlüftungsstutzen DN 150**
Einfüll- und Entlüftungsstutzen
aus PVC-KG-Rohre DN 150 herstellen.
Leitung über vorhandene Altschächte oder Baugruben in
das zu verdämmende Rohr einführen  und bis OK Gelände
ziehen.
Einschließlich Verschlussteller.
Nach Fertigstellung der Rohrverfüllung und Aushärtung
des Dämmmateriales sind diese wieder abzubauen und zu
beseitigen.
Ausführung in mehreren Einzellängen.
Menge: 4,000 m

**3.2.19 Dämmer zur Verfüllung von Schachtbauwerken**
Dämmer zur Verfüllung von Schachtbauwerken
liefern und einbauen,
nach Abbruch des oberen Schachtbereiches,
Ausführung gemäß Angaben der Bauleitung.
Menge: 2,000 m3

#### Bereich 3.3 Schächte und Bauwerke

*Hinweis*
Abschnitt 3.3 - Schächte und Bauwerke

*Hinweis*
Schmutzfangzelle

**3.3.1 Schmutzfangzelle als Einbehälteranlage liefern, aufbauen**
Schmutzfangzelle als Einbehälteranlage

Bauteile:
Unterteil aus Beton C35/45 in monolithischer
Rundbauweise DN 2500
Übergangsplatte zur Aufnahme von zwei Einstiegsdomen
Einsteigsleitern aus Edelstahl
Schachtaufbau für Ausstattungselemente, mit Einstieg
Edelstahltauchwand in Ringbauweise
Edelstahlüberlaufblech
Einstiegsdom DN 800/1200
Schmutzwasserpumpe (KSB Ama-Porter) mit Druckschlauch
mit Schnellkupplung, Rückschlagklappe
und fixiertem Pumpenfuß, montiert an Führungsrohren,
Kabeldurchführung mit Dichsatz

Anschlussvorbereitung für Druckrohrleitung inkl.
Schnellkupplung und  Gliederkettendichtung

Fabrikat:  Mall
Typ:  ViaCap 225

Durchfluss: 250 l/s
Volumen:  7500 l
Rohranschluss:  DN 500
Bauhöhe: ca. 3,46 m

schwerstes Einzelgewicht/
Gesamtgewicht = 5,45/12,8 t

Gründung auf 15 cm Sauberkeitschicht C 12/15 X0.

Bauwerk liefern und nach Herstellerangabe in
gebrauchsfertigem Zustand wasserdicht aufbauen.
Menge: 1,000 St

**3.3.2 Zulage Kabelmehrlänge Pumpe**
Zulage zur Standardkabelbaulänge
der Tauchpumpe von 10 m
bei größerem Abstand zum Schaltschrank einschl. Einbau
einer zusätzlichen Abzweigdose IP 68
Menge: 1,000 St

**3.3.3 Druckleitung von der Schmutzfangzelle zum Abwasserkanal**
Druckleitung von der Schmutzfangzelle zum Abwasserkanal
liefern und verlegen,
einschließlich aller Verbindungen,
HDPE DA63 im Schutzrohr DN100 mit Gliederkettendichtung
Menge: 8,000 m

**3.3.4 Zulage Prallblech zur Reduzierung der Verwirbelungen liefern, einbauen**
Zulage Prallblech zur Reduzierung der Verwirbelungen
liefern und einbauen
Menge: 1,000 St

**3.3.5 Elekroinstallation, Stromversorgung und Steuerung für Schmutzfangzelle**
Elekroinstallation, Stromversorgung und Steuerung für
Schmutzfangzelle herstellen

Einschließlich Verlegung aller erdverlegten Kabel in
Schutzrohren DN 100,
max. Abwinklung 30 Grad.

Einschließlich Außenschrank (Mall) mit vorbereiteter
EVU-Zählerplatte
Microprozessorsteuerung (Mall)
alle Arbeiten in betriebsfertiger Ausführung.

Die Montagehinweise des Herstellers sind zu beachten.
Abstand Schmutzfangzelle - Außenschrank = ca 10 m.
Menge: 1,000 St

*Hinweis*
Vormerkungen Schachtbauwerke:
Bei der Ausführung der Arbeiten für Ortbetonschächte
sind die Ausführungszeichnungen, Schal- und
Bewehrungspläne verbindlich.

Für alle Stahlbeton- und Betonarbeiten gelten die
üblichen DIN-Vorschriften des Deutschen Ausschusses für
Stahlbeton, insbesondere DIN 1045-1, 1047 und 1048.

Die Güteklasse des zur Ausführung kommenden Betons ist
jeweils im Angebotstext angegeben.
Für die Korntrennung gelten die Bestimmungen
der DIN 1045-1 und 1045-2.

Die Herkunft der zur Verwendung kommenden
Zuschlagstoffe ist der Bauleitung vor Baubeginn
bekanntzugeben.
Die Verdichtung des Betons hat nach DIN 4235 mit Innenrüttlern zu erfolgen.
Bei allen Betonteilen ist besonders auf die Einhaltung
der vorgeschriebenen Betondeckung der Stahleinlagen zu
achten.

Es sind generell Steigbügel DIN 19555-A-Cr-Ni
einzubauen.

Durchlaufgerinne mit mehr als 0,50 m Tiefe müssen entsprechende Fußnischen eingebaut haben.
Der AN hat auf der Grundlage der Planung und
entsprechend der örtlichen Absteckung
eigenverantwortlich die erforderlichen Abwinklungen der
Zu- und Abläufe (dies trifft auch Zuläufe inkl.
Nennweite zu) festzustellen und dem Hersteller
mitzuteilen. Das Bodenteil ist einschließlich der
Rohranbindungen druckwasserdicht herzustellen und
einzubauen.

**3.3.6 Schachtunterteil, DN 1000 (Gerinne gekrümmt), PP DA 315-400**
Schachtunterteil, Schacht DN 1000
Betonschachtunterteil nach DIN EN 1917 Typ 2 und DIN
4034-1 Typ 2, den zusätzlichen technischen
Anforderungen der FBS-Qualitätsrichtlinie mit Dichtung
und Lastausgleich liefern,
sowie gemäß ATV-DVWK-A 157, DWA M 158,
DWA-A 139 und DIN EN 1610 einbauen.

Beton in HS-Qualität nach DIN 4030-1,
Feuchtigkeitsklasse WA nach Alkali-Richtlinie DAfStb,
Expositionsklasse XC4/XA2,
Verkehrslast SLW 60 nach ATV-A127 und DIN FB 101.

Das Schachtunterteil beinhaltet u. a. Bermen, Gerinne
und Zu- und Abläufe einschließlich werkseitig
integrierter Schachtfutter.
Kraftschlüssige Lastaufnahmepunkte, z. B. Transportanker, gemäß DWA-A139 nach Verwendung fachgerecht
verschließen.

Aus Gewährleistungsgründen sind die Schachtteile und
Rohre von einem Hersteller zu verwenden.

Hersteller:  BERDING BETON GmbH o. glw. Art

Angebotenes Fabrikat:

'.....................................................'

Mindestwandstärke Schachtaufbauteile gemäß DIN 4034-1,
Verbindungssystem für integrierte Dichtung und
integrierten Lastausgleich mit DIN-Spitzende.
Schachtunterteil C40/50 werkseitig mit Betongerinne
gemäß DIN 4051, säurefest.
Gründung des Schachtes auf Mineralgemisch 10 cm.
Abrechnung nach Stück.

Bauteilhöhe:  mind. 30 cm über Rohrscheitel

größter Rohranschluss
Zu-/Ablauf:  PP DA 315 bis DA 400 mm

Gerinne:  gekrümmt

Der AN hat auf Grundlage der Planung und entsprechend
der örtlichen Absteckung eigenverantwortlich die
erforderlichen Abwinklungen der Zu- und Abläufe
(dies trifft auch auf Zuläufe inklusive Nennweite zu)
festzustellen und dem Hersteller mitzuteilen.

Das Bodenteil ist einschließlich der Rohranbindungen
druckwasserdicht herzustellen und einzubauen.
Menge: 4,000 St

**3.3.7 Schachtunterteil, DN 1000 (Gerinne gerade), PP DA 315-400**
Schachtunterteil, Schacht DN 1000
Betonschachtunterteil nach DIN EN 1917 Typ 2 und DIN
4034-1 Typ 2, den zusätzlichen technischen
Anforderungen der FBS-Qualitätsrichtlinie mit Dichtung
und Lastausgleich liefern,
sowie gemäß ATV-DVWK-A 157, DWA M 158,
DWA-A 139 und DIN EN 1610 einbauen.

Beton in HS-Qualität nach DIN 4030-1,
Feuchtigkeitsklasse WA nach Alkali-Richtlinie DAfStb,
Expositionsklasse XC4/XA2,
Verkehrslast SLW 60 nach ATV-A127 und DIN FB 101.

Das Schachtunterteil beinhaltet u. a. Bermen, Gerinne
und Zu- und Abläufe einschließlich werkseitig
integrierter Schachtfutter.
Kraftschlüssige Lastaufnahmepunkte, z. B. Transportanker, gemäß DWA-A139 nach Verwendung fachgerecht
verschließen.

Aus Gewährleistungsgründen sind die Schachtteile und
Rohre von einem Hersteller zu verwenden.

Hersteller:  BERDING BETON GmbH o. glw. Art

Angebotenes Fabrikat:

'.....................................................'

Mindestwandstärke Schachtaufbauteile gemäß DIN 4034-1,
Verbindungssystem für integrierte Dichtung und
integrierten Lastausgleich mit DIN-Spitzende.
Schachtunterteil C40/50 werkseitig mit Betongerinne
gemäß DIN 4051, säurefest.
Gründung des Schachtes auf Mineralgemisch 10 cm.
Abrechnung nach Stück.

Bauteilhöhe:  mind. 30 cm über Rohrscheitel

größter Rohranschluss
Zu-/Ablauf:  PP DA 315 bis DA 400 mm

Gerinne:  gerade

Der AN hat auf Grundlage der Planung und entsprechend
der örtlichen Absteckung eigenverantwortlich die
erforderlichen Abwinklungen der Zu- und Abläufe
(dies trifft auch auf Zuläufe inklusive Nennweite zu)
festzustellen und dem Hersteller mitzuteilen.

Das Bodenteil ist einschließlich der Rohranbindungen
druckwasserdicht herzustellen und einzubauen.
Menge: 2,000 St

**3.3.8 Schachtunterteil, DN 1200 (Gerinne gekrümmt), PP DA 400**
Leistung wie zuletzt in vollem Wortlaut beschrieben,
jedoch DN 1200, PP DA 400 mm
Gerinne gekrümmt
Menge: 2,000 St

**3.3.9 Schachtunterteil, DN 1000 (Endschacht), PP DA 315**
Schachtunterteil, Schacht DN 1000
als Endschacht
Betonschachtunterteil nach DIN EN 1917 Typ 2 und DIN
4034-1 Typ 2, den zusätzlichen technischen
Anforderungen der FBS-Qualitätsrichtlinie mit Dichtung
und Lastausgleich liefern,
sowie gemäß ATV-DVWK-A 157, DWA M 158,
DWA-A 139 und DIN EN 1610 einbauen.

Beton in HS-Qualität nach DIN 4030-1,
Feuchtigkeitsklasse WA nach Alkali-Richtlinie DAfStb,
Expositionsklasse XC4/XA2,
Verkehrslast SLW 60 nach ATV-A127 und DIN FB 101.

Das Schachtunterteil beinhaltet u. a. Bermen, Gerinne
und Zu- und Abläufe einschließlich werkseitig
integrierter Schachtfutter.
Kraftschlüssige Lastaufnahmepunkte, z. B. Transportanker, gemäß DWA-A139 nach Verwendung fachgerecht
verschließen.

Aus Gewährleistungsgründen sind die Schachtteile und
Rohre von einem Hersteller zu verwenden.

Hersteller:  BERDING BETON GmbH o. glw.

Angebotenes Fabrikat:

'.....................................................'

Mindestwandstärke Schachtaufbauteile gemäß DIN 4034-1,
Verbindungssystem für integrierte Dichtung und
integrierten Lastausgleich mit DIN-Spitzende.
Schachtunterteil C40/50 werkseitig mit Beton,
Gründung des Schachtes auf Mineralgemisch 10 cm.
Abrechnung nach Stück.

Bauteilhöhe:  mind. 30 cm über Rohrscheitel
größte Rohrdimension
Ablauf  PP DA 315;
Zulauf  PP DA 162 mm
Gerinne:  gerade

Der AN hat auf Grundlage der Planung und entsprechend
der örtlichen Absteckung eigenverantwortlich die
erforderlichen Abwinklungen der Zu- und Abläufe
(dies trifft auch auf Zuläufe inklusive Nennweite zu)
festzustellen und dem Hersteller mitzuteilen.

Das Bodenteil ist einschließlich der Rohranbindungen
druckwasserdicht herzustellen und einzubauen.
Menge: 2,000 St

**3.3.10 Erschwerniszul. Schachtunterteil in best. Leitung einbauen**
Erschwerniszulage Schachtunterteil in bestehende
Leitung einbauen (Guss DN 200),
vorhandene Entwässerungsleitung DN 200 aufschneiden
und für den Einbau eines Schachtunterteils vorbereiten.
Eingeschlossen sind das wasserdichte Einbinden des
vorhandenen Kanals an den neuen Schacht,
die Wasserhaltung und die zusätzlichen Erdarbeiten.
Vorhandene Anlage ist in Betrieb.
Aufbruchgut gemäß Kreislaufwirtschaftsgesetz der
Vewertung nach Wahl des AN zuführen bzw. beseitigen.
Als Zulage zum Schachtunterteil.
Menge: 1,000 St

**3.3.11 Anschluss Kanal an vorh.Bauwerk bis DN 500**
Anschluss von Entwässerungskanal /-leitung
aus PVC-U / PP DN 500,
an vorhandenen Schacht / Bauwerk aus Beton
und Mauerwerk.
Wanddicke über 25 bis 30 cm
Vorhandene Anlage ist in Betrieb.
einschl. Wasserhaltung.
Höhe Trockenwetterzufluss max. 20 cm.
Tiefe des Schachtes bis 3,0 m
Menge: 1,000 St

**3.3.12 Zulage zusätzlicher Seitenzulauf bis DN 315**
Zulage zu den Fertigschächten
für zusätzlichen Seitenzulauf DA 315 mm
PP,
werksseitig in das Schachtunterteil einbauen,
einschließlich der Gerinneführung.
Menge: 1,000 St

*Hinweis*
Beton- und Stahlbetonarbeiten

Vorbemerkungen

Die nachstehenden Positionen beinhalten die Herstellung
des Trennbauwerks und des Drosselbauwerks in
Ortbetonweise.

Die Ausführung als Fertigteilbauwerk in gleicher Art
und Qualität ist zulässig.

Bei der Ausführung der Arbeiten für Ortbetonschächte
sind die Ausführungszeichnungen, Schal- und
Bewehrungspläne verbindlich.

Für alle Stahlbeton- und Betonarbeiten gelten die
üblichen DIN-Vorschriften des Deutschen Ausschusses für
Stahlbeton, insbesondere DIN 1045-1, 1047 und 1048.

Die Güteklasse des zur Ausführung kommenden Betons ist
jeweils im Angebotstext angegeben.
Für die Korntrennung gelten die Bestimmungen der DIN
1045-1.
Die Herkunft der zur Verwendung kommenden
Zuschlagstoffe ist der Bauüberwachung vor Baubeginn
bekanntzugeben.

Die Verdichtung des Betons hat nach DIN 4235 mit
Innenrüttlern zu erfolgen.

Bei allen Betonteilen ist besonders auf die Einhaltung
der vorgeschriebenen Betondeckung der Stahleinlagen zu
achten.

Gesamte Ausführung unter Beachtung und Anwendung des
Abschnittes 9 ZTV.

Durchlaufgerinne mit mehr als 0,50 m Tiefe müssen
entsprechende Fußnischen eingebaut haben.

Alle biegesteifen Rohrleitungen sind doppelgelenkig
anzubinden.

**3.3.13 Sauberkeitsschicht C 12/15 X0**
Sauberkeitsschicht C 12/15 X0,
d = 10 cm,
auf hergerichtetes Planum.
Schalung ist mit einzukalkulieren.
Herstellen in Baugruben.
Menge: 6,000 m3

**3.3.14 Bodenplatte, waagerecht**
Ortbeton der Bodenplatte,
Untergrund waagerecht,
obere Betonfläche waagerecht,
aus Stahlbeton DIN EN 1992,
C35/45 (XC4, XD2, XF3, XA1),
Ausführung einschließlich Schalung und Nachbehandlung
nach TV,
Beton, Schalung und Fugen nach ZTV,
Dicke 30 cm.
Menge: 6,000 m3

**3.3.15 Außenwand 30 cm, H bis 3,4 m**
Ortbeton der Außenwand,
Stärke 30 cm, Höhe bis 3,4 m,
aus Stahlbeton DIN EN 1992,
C 35/45 (XC4, XD2, XF3, XA1),
Ausführung als Sichtbeton
einschl. Schalung und Nachbehandlung nach TV,
Beton, Schalung und Fugen nach ZTV.
Menge: 19,000 m3

**3.3.16 Ortbeton der Zwischenwand**
Leistung wie zuletzt in vollem Wortlaut beschrieben,
jedoch für Betonzwischenwand.
Stäreke 0,20 bis 0,30 m.
Menge: 2,000 m3

**3.3.17 Zulage für Zwischenwand, Ausbildung Überfallschwelle**
Zulage für Zwischenwand,
für das Ausbilden einer Überfallschwelle nach
Ausführungszeichnung.
Abwinkelung der Wandkrone unter 45 Grad.
Menge: 4,000 lfdm

**3.3.18 Deckenplatte 30 cm**
Ortbeton der Deckenplatte,
Unterseite waagerecht,
obere Betonfläche 1,5 % geneigt (Dachprofil),
aus Stahlbeton DIN EN 1992,
C 35/45 (XC 4, XD2, XF3, XA1),
als Sichtbeton der Deckenunterseite,
einschl. Traggerüst, Schalung und Nachbehandlung nach
TV,
Beton, Schalung und Fugen nach ZTV,
Dicke 30 cm.
Menge: 6,000 m3

**3.3.19 Zulage wasserdichte Rohreinbindung Wand STB DN 500 mm**
Zulage zur Betonposition für wasserdichte
Rohreinbindung Wand für Stahlbetonrohr,
DN 500 mm
Menge: 4,000 St

**3.3.20 Zulage wasserdichte Rohreinbindung Wand STB DN 1200**
Zulage zur Betonposition für wasserdichte
Rohreinbindung Wand für Stahlbetonrohr,
DN 1200 mm.
Menge: 2,000 St

**3.3.21 Zulage Betonpos. f.Aussp. Decke**
Zulage zu den Betonpositionen
für Aussparung in Decken,
Einzelgröße DN 800 bis DN 1000 mm,
rund.
Menge: 4,000 St

**3.3.22 Auffüllung auf Massivbauteilen**
Ortbeton der Auffüllung auf Massivbauteilen,
Untergrund waagerecht,
obere Betonfläche geneigt, gewölbt und ausgerundet,
aus unbewehrtem Beton DIN EN 1992,
C 25/30 (XC 4, XA1),
einschl. Schalung und Nachbehandlung nach TV.
Beton und Schalung nach ZTV,
Dicke unterschiedlich, nach Zeichnung profilieren.
Menge: 6,000 m3

**3.3.23 Betonstabstahl IV S**
Betonstabstahl DIN EN 15630-1,
IV S,
alle Durchmesser,
alle Längen,
liefern, schneiden, biegen und verlegen.
Menge: 2,000 t

**3.3.24 Betonstahlmatten**
Betonstahlmatten DIN EN 15630-1
IV M,
als Lagermatten und Listenmatten,
liefern, schneiden, biegen und verlegen.
Menge: 2,000 t

**3.3.25 Bewehrungsanschluss HBT 85-10/15**
Bewehrungsanschluss, Verlegung auf der Schalung,
Halfeneisen, Typ HBT 85-10/15, oder vergleichbar,
in unterschiedlichen Längen mit Anschlussbewehrung aus
Tempcore Betonstahl BSt 500 / 550 RTS (III S),
liefern und mittels Nägeln an der Schalung fachgerecht
befestigen.
Das nach dem Ausschalen notwendige Entfernen der
Abdeckleiste sowie das erforderliche Rückbiegen der
Anschlussbewehrung ist in die Einheitspreise
einzukalkulieren.
Ferner ist ein eventuell notwendig werdendes Ablängen
der Profilelemente zu berücksichtigen, wobei die
Herstellerhinweise zu beachten sind.
Menge: 6,000 m

**3.3.26 Arbeitsfuge, System Jekto**
Arbeitsfuge wie folgt herstellen:

Injektionskanal entsprechend System Jekto der Firma
Gumba-Last oder gleichwertiger Art mit Stützenspirale
und Ummantelung in Arbeits- und Betonierfugen
einschließlich Befestigungsmaterial nach
Herstelleranweisung liefern und in Übereinstimmung mit
den Verlegeplänen einbauen.
Injektions- und Entlüftungsöffnungen sind für jeden
Schlauchabschnitt bis zur Betonoberfläche zu führen und
zu verwahren.

Der Injektionskanal ist mit Injektionsharz der erforderlichen Menge zu verpressen.
Menge: 55,000 lfdm

**3.3.27 Arbeitsfugenband für Sohle-Wandanschluss liefern/einbauen**
Arbeitsfugenband für Sohle-Wandanschluss
aus verzinktem Stahlblech, beschichtet.
Einschließlich Haltebügel nach Herstellerangabe.
Einbindetiefe >= 30 mm,
wasserdicht bis 5,0 bar,

Fabrikat:  Pentaflex KB 167
 oder gleichwertiger Art

liefern und nach Herstellerangabe einbauen.
Abrechnung nach lfdm Wand-Boden-Anschluss.
Menge: 26,000 m

**3.3.28 Kabeldurchführungen einbauen**
Bauseits gelieferte Kabeldurchführungen
höhen- und fluchtgerecht schalungsbündig
in Schalung einbauen,
in gerade Stahlbetonwand.
Menge: 2,000 St

**3.3.29 Mauerhülse mit Mauerkragen**
Mauerhülse mit Mauerkragen aus Werkstoff 1.4571,
für Medienrohr aus Edelstahl DN 200 aus Werkstoff
1.4571,
liefern und in gekrümmte Wand höhen- und fluchtgerecht
einbauen.
Wandstärke 20 bis 30 cm.
Menge: 1,000 St

**3.3.30 Erdung als Fundamenterder**
Erdung als Fundamenterder.

Den Leistungen liegen zugrunde:
Die VDE-Schriftenreihe,
Richtlinien für das Einbetten von Fundamenterdern in
Gebäudefundamente entsprechend VDEW.

Die Erdung erfolgt mit verzinktem Bandeisen 30x3,5 mm
und wird vor dem Betonieren einschl. Halterungen und
Verbindungslaschen in den Bodenplatten, Wänden und
Stützen verlegt.

Ausführung der Anschlussfahnen:
Diese sind als verzinktes Bandeisen vom Fundamenterder aus senkrecht in Wänden oder Stützen bis kurz
über Erdniveau zu verlegen und sind dort nach außen zu
führen, wo später die Verbindung mit den Ableitungen
hergestellt wird.
Das freie Ende ist gegen unbeabsichtigtes Abschneiden,
Beschädigungen, Verschüttungen etc. dauerhaft zu
sichern.

Dehnungsfugen in den Betonteilen sind mittels Dehnungsstücken zu überbrücken.
Die Dehnungsstücke sind aus nichtrostendem Flachband
oder Stahldraht herzustellen. Die Enden sind jeweils
mit Schraubverbindungen anzuschließen.

Verzinktes Bandeisen FL 30-ST nach DIN 48801 liefern
und in Teillängen als Fundamenterder zum bauseitigen
Einbetonieren auf Abstandhalter einschl. der erforderlichen Verbindungsstücke und sonstigem Zubehör verlegen.
Menge: 1,000 m

**3.3.31 Zulage für Erdungsfestpunkt**
Zulage für Erdungsfestpunkt
zu vorbeschriebenem Fundamenterder,
bestehend aus Edelstahlanschlussplatte
mit Anschlussgewinde M 12,
liefern und montieren.
Befestigung auf Schalung.
Menge: 1,000 St

**3.3.32 Leiter, 2,5-5,0 / Breite 450 mm**
Steigeinrichtung DIN 3620,
in Einzellängen 3,5 bis 5,0 m,
Breite 450 mm,
Holme aus Profilen mit hoher Steifigkeit,
Sprossen mit geriffelten Antrittsflächen 25 cm,
einschl. Befestigungsmaterial aus GFK,
Fabrikat Hailo oder gleichwertiger Art,
einbauen in Stahlbeton,
Ausführung gegen die Wand abgestützt.
Menge: 5,500 m

**3.3.33 Zulage Profilbeton, für Ausbildung Gerinne**
Zulage zum Profilbeton
für die Ausbildung des Gerinnes in Profilbeton /
Auffüllbeton,
im Bereich des Drosselorgans,
nach Ausführungszeichnung.
Abrechnung nach m² in der Horizontalprojektion.
Menge: 5,000 m2

**3.3.34 Zulage Profilbeton für Abreiben und Glätten Betonoberfläche**
Zulage zum Profilbeton
für das Abreiben und Glätten der Betonoberfläche
in der Horizontalprojektion.
Menge: 6,000 m2

**3.3.35 Fußauflagerring einbauen 20-25 cm, DN 1000**
Fußauflagerring,
Höhe 20-25 cm,
für Schachteinstiege DN 1000,
verschiebesicher durch Muffenanformung,
liefern und einbauen nach Erfordernis.
Menge: 4,000 St

**3.3.36 Fußauflagerring einbauen 20-25 cm, DN 800**
Leistung wie zuletzt in vollem Wortlaut beschrieben,
jedoch DN 800 mm.
Menge: 2,000 St

*Hinweis*
Hinweis:

Bei Einbau von Schachtkonen 750 mm Bauhöhe werden diese
als Konus h = 600 mm und Schachtring h = 250 mm
abgerechnet!

**3.3.37 Schachtring DN 1000, h = 0,5 m**
Schachtring SR-M,
nach DIN EN 1917 Typ 2 und DIN 4034-1 Typ 2,
den zusätzlichen technischen Anforderungen der
FBS-Qualitätsrichtlinie mit Dichtung und Lastausgleich
liefern, sowie gemäß DWA-A 139 und DIN EN 1610
einbauen.

Beton in HS-Qualität nach DIN 4030-1.
Feuchtigkeitsklasse WA nach Alkali-Richtlinie DAfStb,
Expositionsklasse XC4/XA2,
Verkehrslast SLW 60 nach ATV-A127 und DIN FB 101.

Aus Gewährleistungsgründen sind die Schachtteile und
Rohre von einem Hersteller zu verwenden.

Kraftschlüssige Lastaufnahmepunkte, z. B. Transportanker gemäß DWA-A 139 nach Verwendung verschließen.

Hersteller: BERDING BETON GmbH o. glw. Art.

Angebotenes Fabrikat:

'.....................................................'

Verbindungssystem für integrierte Dichtung und
integrierten Lastausgleich mit DIN-Spitzende,
Beton C40/50, sofortentschalt, d = 12 cm,
Abrechnung nach Stück,
DN 1000, h = 0,5 m.

Bei Einzelbauhöhen der Schachtringe über 0,50 m
werden die Mengen linear zur Mehrhöhe faktorisiert.
Menge: 2,000 St

**3.3.38 Schachtring DN 1000, h = 0,25 m**
Leistung wie zuletzt in vollem Wortlaut beschrieben,
jedoch DN 1000, H = 0,25 m.

Bei Einzelbauhöhen der Schachtringe über 0,50 m werden
die Mengen linear zur Mehrhöhe faktorisiert.
Menge: 2,000 St

**3.3.39 Schachtring DN 1200, h = 0,5 m**
Schachtring SR-M,
nach DIN EN 1917 Typ 2 und DIN 4034-1 Typ 2,
den zusätzlichen technischen Anforderungen der
FBS-Qualitätsrichtlinie mit Dichtung und Lastausgleich
liefern, sowie gemäß DWA-A 139 und DIN EN 1610
einbauen.

Beton in HS-Qualität nach DIN 4030-1.
Feuchtigkeitsklasse WA nach Alkali-Richtlinie DAfStb,
Expositionsklasse XC4/XA2,
Verkehrslast SLW 60 nach ATV-A127 und DIN FB 101.

Aus Gewährleistungsgründen sind die Schachtteile und
Rohre von einem Hersteller zu verwenden.

Kraftschlüssige Lastaufnahmepunkte, z. B. Transportanker gemäß DWA-A 139 nach Verwendung verschließen.

Hersteller: BERDING BETON GmbH o. glw. Art.

Angebotenes Fabrikat:

'.....................................................'

Verbindungssystem für integrierte Dichtung und
integrierten Lastausgleich mit DIN-Spitzende,
Beton C40/50, sofortentschalt, d = 12 cm,
Abrechnung nach Stück,
DN 1200, h = 0,5 m.

Bei Einzelbauhöhen der Schachtringe über 0,50 m
werden die Mengen linear zur Mehrhöhe faktorisiert.
Menge: 3,000 St

**3.3.40 Schachtring DN 1200, h = 0,25 m**
Leistung wie zuletzt in vollem Wortlaut beschrieben,
jedoch DN 1200, H = 0,25 m.

Bei Einzelbauhöhen der Schachtringe über 0,50 m werden
die Mengen linear zur Mehrhöhe faktorisiert.
Menge: 1,000 St

**3.3.41 Schachthals 1000/625/600 mm**
Schachthals SH-M,
nach DIN EN 1917 Typ 2 und DIN 4034-1 Typ 2,
den zusätzlichen technischen Anforderungen der
FBS-Qualitätsrichtlinie mit Dichtung und Lastausgleich
liefern, sowie gemäß DWA-A 139 und DIN EN 1610
einbauen.

Beton in HS-Qualität nach DIN 4030-1,
Feuchtigkeitsklasse WA nach Alkali-Richtlinie DAfStb
Expositionsklasse XC4/XA2.
Verkehrslast SLW 60 nach ATV-A127 und DIN FB 101.

Aus Gewährleistungsgründen sind die Schachtteile und
Rohre von einem Hersteller zu verwenden.

Kraftschlüssige Lastaufnahmepunkte, z. B. Transportanker gemäß DWA-A 139 nach Verwendung verschließen.

Hersteller: BERDING BETON GmbH o.glw. Art.

Angebotenes Fabrikat:

'.....................................................'

Verbindungssystem für integrierte Dichtung und
integrierten Lastausgleich mit DIN-Spitzende,
SH 1000/625, sofortentschalt, C 40/50, d = 120 mm,
Abrechnung nach Stück, h = 60 cm.
Menge: 1,000 St

**3.3.42 Schachthals 1000/625/300 mm**
Leistung wie zuletzt in vollem Wortlaut beschrieben,
jedoch DN 1000/625/300 mm
Menge: 12,000 St

**3.3.43 Schachthals 1000/800/600 mm**
Leistung wie zuletzt in vollem Wortlaut beschrieben,
jedoch DN 1000/800/600 mm
Menge: 2,000 St

**3.3.44 Schachthals 1200/625/600 mm**
Leistung wie zuletzt in vollem Wortlaut beschrieben,
jedoch DN 1200/625/600 mm
Menge: 1,000 St

**3.3.45 Auflagerring einbauen 40-100 mm**
Auflagerring AR-V DIN 4034, Höhe 40 - 100 mm,
verschiebesicher durch Muffenanformung,
liefern und einbauen nach Erfordernis.
Fugendichtung mit Zementmörtel,
DIN 1045 und Dichtstoff, DIN 4062.
Menge: 8,000 St

**3.3.46 Schachtabdeckung, selbstnivellierend DN 625 mm**
Schachtabdeckung, Klasse D, DIN EN 124,
Rahmen: selbstnivellierend, hochziehbar, einwalzbar.
Für Einbauhöhen von 150 bis 200 mm.
Deckel: Vollguss, mit Ventilatoren,
wartungsfreier Federarretierung aushebbar, vertikale
und horizontale dämpfende Einlage, fest eingebaut.

DN 625 mm

Schachtdeckel und Rahmen werden von der Stadt
Mechernich gestellt und sind am Bahnhof der Stadt
Mechernich, Peterheide, vorzubestellen und abzuholen
und auf Baustelle zu transportieren, entsprechend dem
Baufortschritt
Zug um Zug entsprechend den Erfordernissen
bis auf endgültige Höhe setzen.
Menge: 14,000 St

**3.3.47 Schachtabdeckung, selbstnivellierend DN 800 mm**
Leistung wie zuletzt in vollem Wortlaut beschrieben,
jedoch DN 800 mm
Menge: 1,000 St

**3.3.48 Zulage zur Schachtabdeckung DN 800 mm, für Lieferung**
Zulage zur Schachtabdeckung DN 800 mm
für das Liefern des Schachtdeckels einschließlich
Rahmen, Fabrikat ACO Multiplan.
Menge: 1,000 St

**3.3.49 Schachtabdeckung D mit dämpf. Einlage**
Schachtabdeckung, Klasse D, DIN 1229,
Form DIN 19 584 - A1D,
Rahmen rund,
aus Gusseisen mit Beton (Begu),
Deckel mit dämpfender Einlage,
höhengerecht in Mörtel MG III versetzen.
Einbau außerhalb von Schwarzdecken.

Schachtdeckel mit Rahmen werden von der Stadt
Mechernich gestellt und sind am Bahnhof der Stadt
Mechernich, Peterheide, vorzubestellen und abzuholen
und auf Baustelle zu transportieren, entsprechend dem
Baufortschritt
Zug um Zug entsprechend den Erfordernissen
bis auf endgültige Höhe setzen.
Menge: 2,000 St

**3.3.50 Schmutzfänger DN 800**
Schmutzfänger für Schachtabdeckung DN 800,
verzinkt, DIN 1221,
Fabrikat: Passavant oder gleichwertiger Art,
mit kreuzförmiger, verstärkter Ausführung.

Angebotenes Fabrikat:

'_____________________________________'
Menge: 1,000 St

**3.3.51 Schmutzfänger DN 600**
Schmutzfänger für Schachtabdeckung DN 600,
verzinkt, DIN 1221,
Fabrikat: Passavant oder gleichwertiger Art,
mit kreuzförmiger, verstärkter Ausführung.

Angebotenes Fabrikat:

'_____________________________________'
Menge: 14,000 St

**3.3.52 Spindelflachschieber DN 200**
Spindelflachschieber zum Andübeln,
4-seitig dichtend,
Dichtung im eingebauten Zustand auswechselbar,
DN 200 mm,
Einbau auf flacher Ortbetonwand.

Einbautiefe (Schiebersohle
OK Bauwerk):  ca. 2,10 m
Betriebsdruck:  ca. max. 1,50 m WS

Werkstoffe:
- Rahmen:  1.4571
- Schieberplatte:  1.4571
- Dichtung:  Perbunanprofil
- Querjoch:  1.4571

Antrieb auf Querjoch, mit nicht steigender Spindel,
Ausführung mit Vierkant für Bedienschlüssel,
mit verlängerter Spindel bis OK Bauwerk.

Angebotenes Fabrikat:

'________________________________________'

komplett einschließlich Verankerungs- und Befestigungsmaterial liefern und montieren.
Menge: 2,000 St

**3.3.53 Abflussregler liefern/einbauen**
Abflussregler,
werkseitig eingestellter Sollabfluss,
senkrechte Q/h-Linie (Toleranz +/- 5 %),
Temperatur unabhängige direkte Abflussteuerung
durch exakte Erfassung des Wasserstandes mittels
Schwimmer und direkter kraftschlüssiger Übertragung
über Steuerscheibe an die Drosselblende;
Hilfsmittel wie z. B. Seilzüge und Umlenkungen
sind nicht zugelassen;

Vertikal verfahrende Reglerblende mit Öffnungsform
für max. Kugeldurchgang bei jedem Wasserstand.
Auch bei Abflüssen von Qab unter 35 l/s muss das
Offenhalten des Mindestkugeldurchganges gewährleistet
sein;
manuelles Öffnen des kompletten Ablaufquerschnittes
von Oberflur möglich.

Leichtgängige Bedienung der Handzüge durch Entkoppeln
der Mechanik und direkter Zugriff auf die Blende.

Aufziehen des Schwimmers gegen den Wasserdruck
und Auftrieb entfällt;

Steuerscheibe für die Reglerblende austauschbar,
dadurch nachträglich auf andere Abflussparameter
einstellbar;

keine Verstellung durch unautorisiertes Personal vor
Ort möglich,
funktionssicher auch bei Rückstau;

durchgehende Grundplatte zur optimalen kraftschlüssigen
Befestigung der Grundplatte über die gesamte Reglerhöhe
an dem Bauwerk;
ohne Sohlsprung;

Schwenkbereich: rechts
Medium:  MW
Abflussmenge:  30 l/s
max. Stauhöhe:  ca. 2,19 m (Wehroberkante)
max. Wasserspiegelnotüberlaufhöhe:  2,32 m

Fabrikat:  Steinhardt HydroSlide Abflussregler,
  oder gleichwertiger Art

Typ:  VN DR 200
  oder gleichwertiger Art

Angebotenes
Fabrikat:  '..............................'

Typ:  '..............................'

bestehend aus:
Grundplatte, Öffnungsdurchmesser passend zur Wanddurchführung DN 300,
Reglerblende, Spezialschwimmer,
Befestigungsmaterial aus Edelstahl und
Dichtungsmaterial

Material: Edelstahl 1.4571 (V4A)
Lager:  Messing, Polyethylen

Ablaufseitig ist die Öffnung mit einer RS-Klappe
gesichert.
Dies ist bei der Einstellung des Reglers zu beachten.

Liefern und im vorgesehenen Schacht vor der Wandöffnung
lt. Zeichnung und Montagehinweis einbauen.
Menge: 1,000 St

**3.3.54 Zulage zu dem Abflussregler**
Zulage zu dem Abflussregler
für Seilzugführung über Rollen vom Abflussregler
bis UK Montageöffnung.
Als Wandmontage.
Alle Teile aus V4A / Polyethylen,
Seillänge ca. 4,0 m
Menge: 1,000 St

**3.3.55 Zulage Schiebergestänge für Flachschieber, 3,80 m**
Schiebergestänge aus V4A für Spindelflachschieber,
liefern und montieren,
als Zulage zur Pos. 3.3.52,
Einschließlich Wandbefestigung aus V4A,
Deckendurchbruch (Kernbohrung) mit Deckenstärke 0,30 m,
einschließlich Straßeneinbaugarnitur einwalzbar,
Höhenunterschied Schieber bis OK Fahrbahn ca. 3,0 m.
Menge: 2,000 St

**3.3.56 Überfallblech**
Überfallblech
aus Werkstoff 1.4571
für Wehrschwelle,
ca. 250 mm breit, 15 mm dick,
L größengleich 2,50 m,
einschl. Klemmbügel, Halfenschrauben aus Edelstahl und
Gummidichtung.
Zur Feinausrichtung der Wehrkante
auf hydraulisch vorgeschriebene Überfallhöhe,
waagerecht ausrichten und montieren.
Menge: 2,000 St

### Titel 4 Umverlegung Wälschbach

#### Bereich 4.1 Offenes Gewässer

*Hinweis*
Titel 4 - Umverlegung Wälschbach

Abschnitt 4.1 - Offenes Gewässer

**4.1.1 Baustraße**
Baustraße
im Bereich des Geländes herstellen und unterhalten,
Bodenaushub i. M. bis 0,20 m tief,
mit Abfuhr.
Herstellung des Erdplanums und Verdichten des Planums.
Einbau von Kalksteinmineralgemisch 0/56 mm.
Einbaubreite unterschiedlich,
Einbaustärke mind. 30 cm.
Breite ca. 3,00 m.
Die Baustraße ist während der gesamten Bauzeit unter
Beilieferung der notwendigen Materialien zu unterhalten
und später zurückzubauen.
Material gem. Kreislaufwirtschaftsgesetz der Verwertung
nach Wahl des AN zuführen bzw. beseitigen.
Menge: 30,000 m

**4.1.2 Heckengehölz roden**
Heckengehölz
bestehend aus Sträuchern, Hecken und Kleinbäumen bis
10 cm Stammdurchmesser
roden.
Gerodetes Material gem. Kreislaufwirtschaftsgesetz der
Verwertung nach Wahl des AN zuführen, ggf. beseitigen.
Höhe bis ca. 4,00 m.
Menge: 160,000 m2

**4.1.3 Baumschutz durch Brettermantel, Ø 0,3 - 0,8 m**
Schutz gegen mechanische Schäden für Bäume durch
Brettermantel einschl. Polsterung gegen den Baum
gem. DIN 18920 herstellen, vorhalten und
nach Abschluss der Bautätigkeit räumen.
Ausführung nach Absprache mit der Bauleitung.
Abrechnung nach Aufmaß.
Stammdurchmesser: 0,30 m bis 0,80 m,
gemessen in 1,00 m Höhe über OK Gelände
Mindestabstand vom Stamm:  10 cm
Mindesthöhe:  200 cm
Mindestdicke der Bretter:  2,4 cm
Menge: 1,000 St

**4.1.4 Holmgeländer auf Brüstungsmauer abbauen, beseitigen**
Holmgeländer Gel 7 (bast) auf Brüstungsmauer abbauen
und gemäß Kreislaufwirtschaftsgesetz der Verwertung
nach Wahl des AN zuführen bzw. beseitigen.
Menge: 6,000 m

**4.1.5 Stirnwand aus Ziegelmauerwerk abbrechen, beseitigen**
Stirnwand aus Ziegelmauerwerk,
d = bis 0,3 m,
H bis 2 m,
abbrechen und gemäß Kreislaufwirtschaftsgesetz der
Verwertung nach Wahl des AN zuführen bzw. beseitigen.
Als Zulage zu den Erdarbeiten.
Menge: 5,000 m3

**4.1.6 Mähen Wiesenfläche**
Bewachsene Fläche vor dem Abtragen mähen
Mähgut gemäß Kreislaufwirtschaftsgesetz der Verwertung
nach Wahl des AN zuführen bzw. beseitigen.
Bewuchs Wiese,
Ausführung in mehreren Einzelflächen.
Abrechnung in der Abwicklung.
Menge: 300,000 m2

**4.1.7 Oberboden abtragen, lagern**
Oberboden DIN 18 300 abtragen,
laden, fördern, abladen und in Mieten lagern.
Abtragdicke im Mittel 20 cm,
Förderweg bis 600 m.
Abrechnung in der Abwicklung.
Menge: 300,000 m2

**4.1.8 Oberboden laden, auftragen**
Oberboden aufnehmen,
Oberboden DIN 18300,
laden, fördern und auftragen,
Auftragdicke 20 cm i. M.,
Förderweg bis 600 m.
Menge: 400,000 m2

**4.1.9 Rasenplanum**
Planum für Rasenfläche und Beetfläche herstellen,
Steine, Fremdkörper, Unkraut und schwer verrottbare
Pflanzenteile ablesen,
Steine und Fremdkörper über 5 cm Durchmesser
aussortieren.
Stoffe gemäß Kreislaufwirtschaftsgesetz der Verwertung
nach Wahl des AN zuführen bzw. beseitigen.
Bodengruppe 2 und 4 DIN 18 915 Teil 1,
Abrechnung in der Abwicklung
Menge: 500,000 m2

**4.1.10 Rasenansaat**
Rasenansaat
mit Regelsaatgutmischung, Menge 30 g/m²,
Abrechnung in der Abwicklung.
Menge: 500,000 m2

**4.1.11 Zulage Anspritzbegrünung**
Zulage zu vorbeschriebener Wiesenansaat
für Ausführung als Anspritzbegrünung
Menge: 500,000 m2

**4.1.12 Säubern der Oberbodenlagerflächen**
Säubern der Oberbodenlagerflächen
von Boden, Steinen und Unrat.
Anfallender Unrat gemäß Kreislaufwirtschaftsgesetz der
Verwertung nach Wahl des AN zuführen bzw. beseitigen.
Menge: 100,000 m2

**4.1.13 Bodenaushub Ableitungsgraben**
Boden für Vorflutergraben profilgerecht lösen,
Boden gemäß Kreislaufwirtschaftsgesetz der Verwertung
nach Wahl des AN zuführen bzw. beseitigen.
Homogenbereich B, Schadstoffklasse BM-F3
(siehe beigefügtes Baugrundgutachten),
Abtragtiefe 0,5 m bis 1,50 m,
Sohlbreite i. M. bis 0,5 m,
Böschungsneigung ca. 1:1,5,
Ausführung im Bereich der Beckensohle,
i. M. ca. 1 m3/lfdm,
Abrechnung nach lfdm Graben.
Menge: 150,000 m3

**4.1.14 Steinschüttung Kies-/Schottergemisch**
Steinschüttung aus Kies-/Schottergemisch,
Körnung 32/64 mm,
einbauen im Grabenprofil (Sohle und Böschungen),
Einbaustärke i. M. 0,15,
Oberfläche eben und geneigt,
ca. 0,6 m2/lfdm,
Abrechnung nach lfdm Graben.
Menge: 60,000 lfdm

**4.1.15 Störsteine einbauen**
Einbau von Störsteinen
in der Grabenfließsohle,
Kantenlänge 60 bis 80 cm,
ca. 1 Stück/m²,
Steine etwa 40 % tief eingraben.
Menge: 5,000 St

**4.1.16 Zulage zu den Grabenaushubarbeiten, Angleichen Grabenböschungen**
Zulage zu den Grabenaushubarbeiten
für das Angleichen de Grabenböschungen
an den das vorhandene Gelände
Menge: 8,000 St

**4.1.17 Steinstickung als Überlaufschwelle herstellen**
Steinstickung als Überlaufschwelle
zur Umpflasterung der Rohrein- und -ausmündungen
liefern und herstellen.
Kantenlänge der Steine 0,30 - 0,70 m,
aus wetter- und frostbeständigem Basaltgestein.
Ausführung nach Zeichnung,
Böschungsneigung ca. 1:1,5,
in Unterbeton C 12/15, 15 cm stark,
einschl. der zugehörigen Erdarbeiten.
Fugenverfüllung der Steine 1/3 Kantenlänge in Beton C
12/15,
Restfuge mit Mutterboden auffüllen.
Menge: 15,000 m2

**4.1.18 Stabgitterzaun aufnehmen, bauseits lagern**
Stabgitterzaun
aufnehmen,
einschließlich Pfosten,
bauseits lagern,
Höhe bis 2,0 m,
einschl. der erforderlichen Erdarbeiten,
in Einzellängen von 10 bis 25 m.
Anfallende, nicht mehr brauchbare Stoffe
(Betonfundament) gemäß Kreislaufwirtschaftsgesetz
der Verwertung nach Wahl des AN zuführen bzw.
beseitigen.
Menge: 40,000 m

**4.1.19 Stabmattenzaun**
Stabmattenzaun

Zaunhöhe: 2.000 mm

Doppelstabgittermatten:
Höhe:  rd. 2,00 m
Breite: rd. 2,50 m

Bestehend aus stark punktgeschweißten Stahldrähten
an jedem Kreuzungspunkt verschweißt
mit folgenden Querschnitten:

senkrechte Drähte: 6 mm
waagerechte Drähte:  8 mm
Maschenweite: 50 x 200 mm

einschl. Pfosten:
Abmessung:  mind. 60 x 40 x 2 mm
 für Zaunhöhe 2,0 m
 zuzüglich Bodeneinbaulänge
 (mind. 70 cm)
 mit Stahlabdeckklappen
Klemmleiste: 40 x 5 mm mit Kunststoffdistanzstücken zur Verminderung
 von Geräuschentwicklung

Gründung: Einzelfundamente aus Beton C20/25
 Größe nach statischer Erfordernis,
 mind. 30 x 30 x 80 cm,
 einschließlich Erdarbeiten,
 Aushub im Gelände einplanieren

Korrosionsschutz:
Alle Bauelemente sind feuerverzinkt nach EN ISO 1461
zuzüglich Aktivprimer und Pulverbeschichtung,
festhaftend und abriebfest.

Farbton:  moosgrün (RAL 6005)

Ausführung:  Gitter mit Klemmbügeln aus
  rostfreiem Stahl (Edelstahl)
  an den Pfosten befestigen
  mit Edelstahl-Schlossschrauben,
  VA-Teile in Werkstoff 1.4301

  Bodenabstand 10 cm.
  Pfostenabstand: 2,50 m
  (entsprechend den Mattenlängen)

  Anfangs- und Endpunkte mit
  Abschlussleisten

Montage nach Herstellervorgaben höhen- und
fluchtgerecht mit allen erforderlichen Abtreppungen und
Anpassungen.
Schnittstellen sind mit Kaltzink und einer
umweltfreundlichen Farbe (RAL 6005) zu behandeln.

Zusätzliche Verschraubungen, Klemmen,
Befestigungselemente sind auf der Zauninnenseite
anzuordnen.
Menge: 40,000 m

**4.1.20 Zulage Anfangspfosten**
Zulage für Anfangspfosten,
passend zu vorbeschriebenem Zaun.
Menge: 4,000 St

**4.1.21 Zulage Eckpfosten / Knickpfosten**
Leistung wie zuletzt in vollem Wortlaut beschrieben,
jedoch Eckpfosten und Lage-Knickpfosten.
Menge: 10,000 St

**4.1.22 Zulage Zaunanlage für Ausführung in Böschungsflächen**
Zulage zur Ausführung der vorbeschriebenen Zaunanlage
in Böschungsflächen,
Neigung 1:1 bis 1:2,
einschl. Pfostenverlängerung entsprechend
Böschungsneigung sowie größere Fundamenttiefe,
Ausführung mit Abtreppung oder schräger Zaunführung
einschließlich aller Passschnitte.
Menge: 15,000 m

#### Bereich 4.2 Gewässerverrohrung

*Hinweis*
Abschnitt 4.2 - Gewässerverrohrung

*Hinweis*
Vorbemerkungen

Das Aufmaß erfolgt in gewachsenem Zustand.
Jeder Meter Grabenlänge wird nur einmal nach den folgenden Positionen abgerechnet.

Die Erdarbeiten werden getrennt nach Regenwasser-
und Schmutzwasserkanal aufgemessen und abgerechnet.
Grabenbreiten nach DIN 18300.

Auch bei Stufengräben erfolgt die Abrechnung der
anteiligen Grabenquerschnitte entsprechend der jeweiligen Aushubtiefe getrennt voneinander.

**4.2.1 Baubegleitende Kampfmittelräumung**
Beschaffen und Bereitstellen einer
Baubegleitenden Kampfmittelräumung
nach der Richtlinie DGUV 201-027.
Ein Feuerwerker (m/w/d) nach § 20 Sprengstoffgesetz
(SprengG) einschließlich aller für die Sondierung
erforderlichen Geräten.
Abrechnung erfolgt nach Tagessätzen,
einschließlich Anfahrt, Abfahrt, Unterkunft und
Auslösezahlungen.
Menge: 4,000 Tage

**4.2.2 Verrechnungsstunden Bagger für Kampfmittelräumung**
Verrechnungsstunden Bagger mit Maschinist
einschließlich aller Betriebsstoffe für Behinderung,
die im Zuge der baubegleitenden Kampfmittelräumung
anfallen.
Menge: 35,000 h

**4.2.3 Aushub Graben/Schächte, bis 4,0 m, beseit.**
Boden der Gräben und Schächte
profilgerecht ausheben nach Vorabtrag,
Verbau wird gesondert vergütet.

Aushub entsprechend den gutachterlichen
Voruntersuchungen, getrennt nach Schadstoffbelastung
und Bodenbeschaffenheit auf Bereitstellungsflächen
transportieren, Transportentfernung bis 700 m,
dort auf messbare Miete abladen und profilieren.

Aushubtiefe bis 4,00 m,
Sohlenbreite der Gräben nach DIN EN 1610.
Homogenbereich C, Schadstoffklasse BM-F3 (siehe
beigefügtes Baugrundgutachten, MP HB, wegen
Bleibelastung).
Menge: 250,000 m3

**4.2.4 Mischproben aus Bereitstellungsfläche für AN-interne Begutachtung**
Entnahme von Mischproben von der Bereitstellungsfläche
(Miete) für die Bestimmung der Schadstoffbelastung nach
Ersatzbaustoffverordnung, durch eine autorisierte
Person (Labor, Bodengutachter).
1 Probe je Haufwerk von ca. 400 m³ bis 500 m³.
Einschließlich Vorhaltung, Bereitstellung und Betrieb
der Entnahmegeräte.
Mischprobe zur Analytik ins Labor transportieren.
Die zweifelsfreie Zuordnung von Mischproben und
gelagertem Boden ist sicherzustellen und zu
dokumentieren.
Findet Anwendung für interne Begutachtungen durch den
AN in Abstimmung mit dem AG.
Menge: 1,000 St

**4.2.5 Laboranalytische Untersuchung Mischprobe zur AN-internen Begutachtung**
Laboranalytische Untersuchung einer Mischprobe
zur Feststellung der Zuordnungswerte nach
Ersatzbaustoffverordnung und LAGA.
Die Ergebnisse sind in Schriftform und digital zu
dokumentieren und dem AG bzw. seiner Erfüllungsgehilfen
(Bauleitung), mit Bestimmung des Zuordnungswertes
vorzulegen.
Findet Anwendung für interne Begutachtungen durch den
AN in Abstimmung mit dem AG.
Menge: 1,000 St

**4.2.6 Boden BM-F3 laden, entsorgen**
Auf der Bereitstellungsfläche zwischengelagerten Boden,
laden und gemäß Kreislaufwirtschaftsgesetz nach Wahl
des AN der Verwertung zuführen bzw. entsorgen.
Zuordnungsklasse nach Ersatzbaustoffverordnung,
Boden BM-F3.
Menge: 450,000 m3

**4.2.7 Zulage breiiger bis wässriger Boden**
Zulage zu den Erdarbeiten,
für Bodenaushub aus breiigem bis wässerigem Boden,
Konsistenzzahl lc < 0,5.
Menge: 50,000 m3

**4.2.8 Zulage zu den Grabenaushubpositionen**
Zulage zu den Grabenaushubpositionen.
Bodenmehraushub der nicht standfesten Grabensohle.
Mehraushubtiefe 0,30 m,
Grabenbreiten nach DIN 1630.
Auf Anordnung der Bauüberwachung / des Bodengutachtens.
Menge: 24,000 m3

**4.2.9 Bodenaustausch mit standfestem Boden**
Bodenaustausch mit standfestem Boden, Kies, Krotzen,
RCL zur Stabilisierung der Grabensohle einbauen,
abziehen und verdichten.
Menge: 24,000 m3

**4.2.10 Stahlbeton im Boden abbrechen**
Hindernis aus Stahlbeton im Boden abbrechen.
Das Abbruchmaterial gemäß Kreislaufwirtschaftsgesetz
der Verwertung nach Wahl des AN zuführen bzw.
beseitigen.
Als Zulage zum Aushub.
Menge: 1,000 m3

**4.2.11 Mauerwerk im Boden abbrechen**
Hindernis aus Mauerwerk im Boden abbrechen.
Das Abbruchmaterial gemäß Kreislaufwirtschaftsgesetz
der Verwertung nach Wahl des AN zuführen bzw.
beseitigen.
Als Zulage zum Aushub.
Menge: 1,000 m3

**4.2.12 Beton im Boden abbrechen**
Hindernis aus Beton im Boden abbrechen.
Das Abbruchmaterial gemäß Kreislaufwirtschaftsgesetz
der Verwertung nach Wahl des AN zuführen bzw.
beseitigen.
Als Zulage zum Aushub.
Menge: 1,000 m3

**4.2.13 Bauschuttentsorgung, als Zulage**
Zulage zum Bodenaushub Graben/Schächte,
für Bauschuttentsorgung.
Bauschutt gemäß Kreislaufwirtschaftsgesetz der
Verwertung nach Wahl des AN zuführen bzw. beseitigen.
Einzukalkulieren sind hier Mehraufwendungen
für Trennung und Entsorgung.
Menge: 1,000 t

**4.2.14 Rohrltg.unterquerung sichern, bis 250 mm**
Rohrleitungsunterquerung
aus allen üblichen Materialien,
in Betrieb,
Außendurchmesser bis 250 mm bzw. 250 mm größter
Seitenlänge bei Leitungspaketen,
sichern,
einschl. der erforderlichen Sucharbeiten und der
Erschwernisse, die im Kreuzungsbereich unter Beachtung
der Leitungsschutz- anweisungen auszuführen sind.
Hierzu zählt auch die Handschachtung.
Länge der Einzelabschnitte über 1 bis 5 m.
Tiefe der Leitungsachse unter Gelände bis 1,75 m.
Als Zulage zu den Aushub-, Verbau- und
Verfüllpositionen.
Menge: 2,000 St

**4.2.15 Rohrltg.unterquerung sichern, > 250-600 mm**
Rohrleitungsunterquerung
aus allen üblichen Materialien,
in Betrieb,
Außendurchmesser größer 250 mm bis 600 mm größter
Seitenlänge bei Leitungspaketen,
sichern,
einschl. der erforderlichen Sucharbeiten und der
Erschwernisse, die im Kreuzungsbereich unter Beachtung
der Leitungsschutz- anweisungen auszuführen sind.
Hierzu zählt auch die Handschachtung.
Länge der Einzelabschnitte über 1 bis 5 m.
Tiefe der Leitungsachse unter Gelände bis 1,75 m.
Als Zulage zu den Aushub-, Verbau- und
Verfüllpositionen.
Menge: 2,000 St

**4.2.16 Kabelunterquerungen**
Kabelunterquerungen aus Kabeln aller Art,
einschl. Kabeln in Schutzrohren und Kabelpakete
bis 25 cm Seitenlänge
in Betrieb,
sichern,
einschl. der erforderlichen Sucharbeiten und der
Erschwernisse, die im Kreuzungsbereich unter Beachtung
der Kabelschutz- anweisungen auszuführen sind,
einschl. der Kabelummantelung als Zulage zum Füllboden
und Handschachtung zur Freilegung des
Kabels/Schutzrohres.
Länge der Einzelabschnitte entsprechend der
Grabenbreite.
Als Zulage zu den Aushub-, Verbau- und
Verfüllpositionen.
Menge: 6,000 St

**4.2.17 Füllmaterial Einbettung Kabel+Rohrleitungen**
Einbau von Füllmaterial
für Einbettung von längslaufenden, gesicherten Kabeln
und Rohrleitungen,
profilgerecht,
mit vom AN zu liefernden Stoffen,
Material  Sand, Körnung 0/3 mm,
verdichten,
einbauen bei freigelegten, vorhandenen Kabeln im Zuge
der Wiederverfüllung,
als Zulage zu den Erdarbeiten.
Menge: 14,000 m3

**4.2.18 Rohrmantel, Lava/Kies 0/7 mm**
Einbau von Füllmaterial
für Einbettung von Rohrleitungen,
profilgerecht,
mit vom AN zu liefernden Stoffen, Material Lava/Kies,
Körnung 0/7 mm,
verdichten,
einbauen in Rohrgraben mit Verbau.
Menge: 95,000 m3

**4.2.19 Bodenaustausch. Lava/Kies 0/45 mm**
Einbau von Füllmaterial
als Bodenaustausch,
mit vom AN zu liefernden Stoffen, Material Lava/Kies
oder güteüberwachtem RCL-I-Material,
gemäß den Vorgaben TL-Gestein StB und gemäß
RC-1 EBV,
Körnung 0/45 mm,
verdichten,
einbauen in Rohrgräben mit Verbau.
Menge: 90,000 m3

**4.2.20 Einbau von Frostschutzmaterial**
Einbau von Frostschutzmaterial,
in den oberen 30 bis 60 cm der Kanalgraben
zur Wiederherstellung der Frostschutzschicht.
Qualität:
Frostschutzschicht ZTVE-StB 17,
güteüberwachtes RCL-I-Material gemäß den Vorgaben
TL-Gestein StB und gemäß RC-1 EBV,
Verdichtungsgrad in der oberen 20 cm dicken Schicht
DPr mind. 103 %.
Verformungsmodul EV2 mind. 120 MN/m2,
Mineralstoffe Brechsand-Splitt-Schottergemisch,
aus Lavaschlacke, Körnung 0/32 bis 0/56 mm.
Menge: 12,000 m3

*Hinweis*
Baugrubenverbau

Sofern nicht ein Normenverbau nach DIN 4124 verwendet
wird, hat der AN vor Beginn der Ausschachtungsarbeiten
eine statische Berechnung des Verbaues nach den zu erwartenden Belastungen in ungünstigster Stellung aufzustellen. Der Auftragnehmer hat die geprüfte statische
Berechnung vor Arbeitsausführung vorzulegen. Die Kosten
hierfür sind mit dem Einheitspreis abgegolten.

Die Grabenwände müssen vollflächig und kraftschlüssig
mit einem geeigneten Verbau unter Berücksichtigung der
DIN 4124_2002-10, dem Aushub vorauseilend, versehen
werden.
Bei eventuellen Ausbrüchen in den Grabenwänden, die
z. B. insbesondere durch zeitweises Ausfließen von
Stauwasser oder Schichtenwasser-Horizonten erfolgen
können,muss kurzfristig eine kraftschlüssige
Hinterfüllung des Verbaus erfolgen.

**4.2.21 Kammerdielenverbau, Verbautiefe bis 4,00 m**
Kammerdielenverbau
im Zuge der Ausschachtungsarbeiten vorauseilend
einbauen,
Rammen ist nicht zugelassen,
mit Ausfachung.
In Einzelbereichen mit beengten Leitungslagen.
Verbauteile müssen dicht an der Grabenwand anliegen.
Verbautiefe bis 4,00 m.
Bei der Grabenverfüllung schrittweise ziehen.
Abgerechnet wird von der vorgeschriebenen Oberkante bis
Baugrubensohle.
Menge: 165,000 m2

*Hinweis*
Wasserhaltung

**4.2.22 Pumpensumpf**
Pumpensumpf
herstellen und beseitigen,
innerhalb von Rohrgräben,
Ausführung nach Wahl des AN,
einschl. des erforderlichen Erdaushubs und der
Wiederverfüllung,
Abteuftiefe bis 1,00 m,
lichter Sohlenquerschnitt bis 1,00 m2.
Menge: 1,000 St

**4.2.23 Sickerleitung DN 100**
Sickerleitung
mit Anschluss an Pumpensumpf herstellen,
innerhalb von Rohrgräben,
aus geschlitzten Kunststoff-Filterrohren
NW 100,
Ausführung Verlegung auf der Grabensohle.
Sickerleitung bei Bedarf später abschnittsweise
verschließen.
Menge: 23,000 m

**4.2.24 Sickerleitung abpumpen**
Sickerleitung der Vorposition
während der Bauzeit der jeweiligen Kanalstrecke
durch Pumpeneinrichtungen nach Wahl des AN
abpumpen,
so dass die gesamte Rohrgrabensohle einschließlich
Kleinbauwerke trocken ist.
Menge: 23,000 m

*Hinweis*
Betonrohre

**4.2.25 Stahlbetonrohr KF-GM DN 1200 mm, 2,50 m**
Stahlbetonrohr kreisrund mit Fuß,
nach DIN EN 1916 und DIN V 1201 Typ 2
sowie FBS-Qualitätsrichtlinie liefern
und gemäß DIN EN 1610 und DWA-A 139 verlegen.

Die Dichtringe aus Elastomeren mit hohlraumfreiem
Querschnitt gemäß DIN EN 681-1 in Verbindung mit
QR 4060, sind vom Hersteller werkseitig fest in der
Muffe einzubauen.

Betongüte: C40/50, sofortentschalt,
in HS-Qualität nach DIN 4030-1,
Feuchtigkeitsklasse WA nach Alkali-Richtlinie DAfStb,
Expositionsklasse XC4/XA2,
Auflager nach statischen Erfordernissen,
Kraftschlüssige Lastaufnahmepunkte, z.B. Transportanker
gemäß DWA-A 139, nach Verwendung verschließen.

Grabenbreite nach DIN 4124 und DIN EN 1610.
Stahlbetonrohre vor Einbau nach DIN EN 1610 überprüfen.
Abrechnungslänge ist der Achsabstand der Schächte
abzgl. der jeweiligen Schachtradien. Gelenkstücke und
Abzweiger werden übermessen und gesondert als
Zulage vergütet.

SB-KF-GM,Stb-Rohr, kreisrund, mit Glockenmuffe
DN 1200,
Baulänge 2,50 m,
SLW 60 [KN/m²] nach DIN Fachbericht 101,
Bettung DIN EN 1610, Typ 1, auf Sand oder Kies,
Abrechnung nach Meter.
Menge: 20,000 m

**4.2.26 Böschungsstück DN 1200**
Böschungsstück mit gefasten Kanten DN 1200,
Einlauf und Auslauf,
Sichtbetonqualität
Neigung 1:1,5
mit eingebauter Muffe, passend zur Aufnahme der
PEHD-Rohre DA 900,
mit rohrwandintegrierter Heizwendelschweißverbindung,
höhen- und fluchtgerecht liefern und verlegen
auf Beton C 12/15, mind. 15 cm stark
und PE-Folie, doppellagig als Gleitschicht 2 x 0,4 mm,
einschließlich Stabrechen, verzinkt, aufklappbar.
Stababstand 100 mm
Stabquerschnitt rund 10 mm, Freibord 12 cm,
Schließmechanik für Vorhängeschloss.

Fabrikat:  Berding Beton
 oder gleichwertiger Art

Angebotenes
Fabrikat: '..........................................'

Als Zulage zur Rohrleitung.
Menge: 2,000 St

*Hinweis*
Prov. Wasserhaltung

**4.2.27 Bodenaushub Ableitungsgraben**
Boden für Vorflutergraben profilgerecht lösen,
Boden gemäß Kreislaufwirtschaftsgesetz der Verwertung
nach Wahl des AN zuführen bzw. beseitigen.
Homogenbereich C, Schadtstoffklasse BM-F3
(siehe beigefügtes Baugrundgutachten).
Abtragtiefe 0,5 bis 0,75 m,
Sohlbreite i. M. bis 0,5 m,
Böschungsneigung ca. 1:1,5,
Ausführung im Bereich der Beckensohle,
i. M. ca. 1 m3/lfdm,
Abrechnung nach lfdm Graben.
Menge: 50,000 m3

**4.2.28 Entwässerungskanalleitung, PP DA 500x22,8 mm, SN 16**
Entwässerungskanalleitung DIN EN 1610
aus PP-Rohren,
DA 500 x 22,8 mm,
Ringsteifigkeit: SN 16
als homogenes Vollwandrohr mit glatter Außenwandung
DIN 1852, füllstofffrei
mit aufgesteckter Muffe,
in Einzelrohrlängen von 3,0 m einschließlich
Muffenverbindung,

Farbe:  nach Wahl des AN
Fabrikat:  nach Wahl des AN

Auflager auf nicht bindigem Boden,
Auflagerwinkel 90 Grad,
in vorhandenen Graben mit Verbau.
Menge: 22,000 m

**4.2.29 Rohrleitung Vorpos. mit Beendigung der Wasserhaltung zurückbauen**
Rohrleitung der Vorposition mit Beendigung der
Wasserhaltung wieder zurückbauen.
Einschließlich der erf. Erdarbeiten.
Rohr wird Eigentum des AN.
Menge: 15,000 m

**4.2.30 Zulage für Trennschnitte, PP-Rohr DA 500 mm**
Zulage zur Rohrverlegung
zur Herstellung von Trennschnitten
DA 500
einschließlich Ablängen und Abgraten des Rohres,
Verschnittmengen sind mit einzukalkulieren.
Menge: 1,000 St

**4.2.31 Im Boden verbeibende Rohrleitung PP DA 500 verschließen**
Im Boden verbeibende Rohrleitung
PP DA 500
mit Verschlussdeckeln dicht verschließen.
Menge: 2,000 St

### Titel 5 Erdarbeiten WV für Verbandswasserwerk/e-regio

#### Bereich 5.1 Erdarbeiten WV für Verbandswasserwerk/e-regio

*Hinweis*
Titel 5 - Erdarbeiten Wasserversorgung für
Verbandswasserwerk / e-regio

Abschnitt 5.1 - Erdarbeiten Wasserversorgung

Vorbemerkungen:

Die nachfolgenden Erdarbeiten dienen den Erdarbeiten
für Wasserleitungsverlegung für das Verbandswasserwerk/
e-regio im Rahmen des Straßenausbaus.

Aufmaß und Abrechnung erfolgt über die Bauleitung der
Stadt Mechernich.

Die Rohrleitungsverlegung führt das Verbandswasserwerk/
die e-regio selbst durch.

**5.1.1 Koordination und zeitliche Abstimmung**
Koordination und zeitliche Abstimmung mit dem
Verbandswasserwerk aller im diesem Titel enthaltenen
Leistungen.
Menge: 1,000 psch

**5.1.2 Erkundung und Absteckung zum Zwecke der Wasserleitungsverlegung**
Erkundung und Absteckung zum Schutz unterirdisch verlegter Leitungen aller Art durchführen.
Der AN informiert sich bei den zuständigen
Versorgungsträgern über das Vorhandensein von
erdverlegten Leitungen.
Lage und Verlauf dieser Leitungen sind örtlich in
geringen Abständen dauerhaft zu markieren.
Über das Ergebnis ist die Bauleitung örtlich zu
informieren.
Eventuelle Schutzmaßnahmen werden im Einvernehmen mit
dem Versorgungsträger abgesprochen.
Gilt nur für Erdarbeiten Wasserleitung.
Menge: 1,000 psch

**5.1.3 Schutzzaun als Bauzaun - anteilig für die Erdarbeiten WV**
Schutzzaun als Bauzaun herstellen,
für die vorübergehende Abgrenzung von Verkehrsflächen,
entsprechend dem Arbeitsfortschritt und nach
Notwendigkeit umstellen, unterhalten und nach
Beendigung der Arbeiten abbauen.
Ersatz zerstörter oder abhanden gekommener Teile wird
nicht vergütet.
Während der Gesamtbauzeit sind bis zu 100 m Zaunanlage
ständig vorzuhalten.

Fabrikat:  Heras-Zaun, oder gleichwertiger Art.

Angebotenes
Fabrikat: '...........................................'

Gilt nur für Erdarbeiten Wasserleitung.
Menge: 1,000 psch

**5.1.4 Künzelstabversuche**
Künzelstabversuche für Kontrollprüfungen
abschnittsweise durchführen lassen,
innerhalb von Leitungszonen,
einschließlich Bereitstellung der erforderlichen Geräte
sowie An- und Abtransport der Prüfeinrichtungen.
Künzelungstiefe bis 3,0 m, im Mittel 2,50 m.

Das Ergebnis der Untersuchungen ist in einem zusammenfassenden Bericht mit Auswertung und Bewertung
einschließlich Systemübersicht und Einmessung auf
Festpunkte kurzfristig vorzulegen.
DIN 4094 ist zu beachten.

Mindestens 3 Werktage vor der Ausführung ist die
Bauüberwachung zu informieren.
Durchführung nur durch zugelassene Prüfstelle oder
Labor.
Menge: 7,000 St

**5.1.5 Hilfsüberfahrt zu Wirtschaftswegen**
Hilfsüberfahrt zu Wirtschaftswegen
aus Stahlplatten
für die Dauer der Bauzeit vorhalten,
später beseitigen,
einschl. mehrfachem Umsetzen.
Nutzbare Breite ca. 3,50 m.
Abrechnung je Zufahrt.
Menge: 2,000 St

**5.1.6 Betonsteinpflaster oder Betonplatten aufnehmen, lagern**
Betonsteinpflaster oder Betonplatten aufnehmen, lagern
in Grundstückszufahrten und Nebenanlagen,
alle Arten,
alle Formate.
Menge: 5,000 m2

**5.1.7 Randeinfassungen und Borde aller Art aufn./lagern**
Randeinfassungen und Borde
aller Art aufnehmen,
in vorh. Stärken, Breiten und Formen,
einschl. Betonbettung und Rückenstütze,
wiederverwendbares Material säubern und
nach besonderer Anordnung des AG seitlich lagern.

Nicht mehr verwendbare Stoffe gemäß Kreislaufwirtschaftsgesetz der Verwertung nach Wahl des AN
zuführen bzw. beseitigen.
Menge: 10,000 m

**5.1.8 Betondecke aufbrechen/beseitigen**
Betondecke aufbrechen und aufnehmen,
in Grundstückszufahrten,
Dicke der Befestigung 8 bis 15 cm,
bis 0,50 m breit.
Das Aufbruchmaterial ist gemäß Kreislaufwirtschaftsgesetz der Verwertung nach Wahl des AN zuzuführen
bzw. zu beseitigen.
Abgerechnet wird nach Aufmaß an der jeweiligen
Aufbruchstelle.
Ausführung in mehreren Einzelflächen.
Menge: 3,000 m2

**5.1.9 Bitum. aufbrechen, Streifen bis 15 cm dick**
Bituminöse Befestigung aufbrechen und aufnehmen,
in Kleinflächen,
in privaten Hofflächen und Straßenkreuzungen,
in Streifen unregelmäßiger Breite bis 1,50 m.
Dicke der bituminösen Befestigung bis 15 cm.
Das nicht kontaminierte (nicht phenolhaltige)
Aufbruchmaterial wird Eigentum des AN und ist nach Wahl
des AN zu einer Recycling-Anlage oder auf eine
behördlich genehmigte Deponie abzufahren.
Einschließlich Recycling- oder Deponiegebühren.
Abgerechnet wird  nach Aufmaß an der Aufbruchstelle.
Ausführung in mehreren Einzelflächen.
Menge: 10,000 m2

**5.1.10 Bit. Oberbau abkanten, bis 15 cm**
Bituminösen Oberbau senkrecht abkanten,
Dicke bis 15 cm.
Ausführung mit Fugenschneidegerät.
Abgerechnet wird nach Aufmaß an den jeweiligen
Aufbruchstelle.
Ausführung in mehreren Einzelflächen.
Menge: 10,000 m

**5.1.11 Bit. Oberbau abkanten, Rückschnitt, bis 15 cm**
Bituminösen Oberbau senkrecht abkanten,
als Rückschnitt,
Dicke bis 15 cm.
Ausführung mit Fugenschneidegerät.
Menge: 10,000 m

**5.1.12 Betonpflaster, alle Pflasterarten**
Gelagertes Betonpflaster und Betonplatten
aus allen Arten verlegen,
Dicke 8 bis 10 cm bzw. 3-5 cm (Platten),
Bettung in Basaltedelsplitt, Körnung 0/5 mm,
Dicke im verdichteten Zustand 3 cm,
Fugen einkehren mit Basaltedelsplitt,
Körnung 0/1 mm bis 0/3 mm,
einkehren bis zur vollständigen Füllung der Fugen.
Überschüssiges Material abkehren und gemäß
Kreislaufwirtschaftsgesetz der Verwertung nach Wahl des
AN zuführen bzw. beseitigen.
Menge: 5,000 m2

**5.1.13 Zulieferung Beilieferung Betonsteinpflaster oder Platten**
Zulage zur Vorposition Betonpflaster oder Platten
für das Beiliefern fehlender Steine.
Art: Betonsteinpflaster,
in allen Arten und Formaten.
Menge: 3,000 m2

**5.1.14 Randeinfassungen und Borde herstellen**
Randeinfassungen und Borde aller Art,
aus aufgenommenen, gesäubertem und gelagertem Material,
fehlende Steine nachliefern,
in Teilflächen herstellen,
Bettung und Rückenstütze in Beton C 20/25, X0,
Fugen dicht gestoßen.
Anteil der neuzuliefernden Teile ca. 80 %,
B 8/20 bis 10/20 cm.
Menge: 10,000 m

**5.1.15 Betondecke C 35/45, XF3, XM1**
Betondecke DIN 18 316,
Ausführung in Teilflächen,
Beton C 35/45; XF3, XM1,
Decke einschichtig.
Dicke der Decke bis 12 cm.
Menge: 3,000 m2

**5.1.16 Asphalttragschicht AC 32 TS**
Asphalttragschicht AC 32 TS,
in Wasserleitungskreuzungen und zur Profilierung und
zum Angleichen bei Anschlüssen und Übergängen,
Dicke bis 15 cm,
Mischgutart C, Anteil an gebrochenem Korn über 70
Gew.-%,
Bindemittel = 50/70,
Einbaugewicht nach Angaben.
Menge: 3,000 t

**5.1.17 Asphalttragschicht AC 32 TS, 14 cm**
Asphalttragschicht
in Wasserleitungsgräben
in Streifen von 0,6 m bis 1,50 m,
Handeinbau,
Bauklasse: BK10,
Einbaudicke 14 cm.
Mischgutart AC 32 TS,
Bindemittel Bitumen 50/70,
Mindestbindemittelgehalt 4,2 Gew. v.H., bei Verwendung
von Asphaltgutgranulat beträgt der Mindestbindemittelgehalt 4,5 v.H.
Menge: 10,000 m2

**5.1.18 Asphaltdeckschicht, 4 cm**
Asphaltdeckschicht
aus Asphaltbeton AC 11 DS,
herstellen.
in Wasserleitungsgräben
in Streifen von 0,6 m bis 1,50 m,
in Handeinbau,
Belastungsklasse 10,
Einbaudicke 4 cm,
Bindemittel 25/55-55,
grobe Gesteinskörnung = PSV > 41,
grobe Gesteinskörnung = Kategorie SZ 22,
Asphaltmischgut ohne Verwendung von Asphaltgranulat.
Menge: 10,000 m2

**5.1.19 Abstumpfungsmaßnahmen aufbringen/einwalzen**
Abstreumaterial / Abstumpfungsmaßnahmen
gleichmäßig auf die noch warme Oberfläche der
Deckschicht aufbringen und einwalzen.
Nicht gebundenes Material von der Baustelle entfernen
und gemäß Kreislaufwirtschaftsgesetz der Verwertung
nach Wahl des AN zuführen bzw. beseitigen.
Material 1/3 mm aus Moräne, Aufstreumenge 1,5 kg/m2.
Menge: 10,000 m2

**5.1.20 Bitumenh. Bindemittel (Haftkleber)**
Bitumenh. Bindemittel aufsprühen,
auf zusammenhängende Teilflächen,
maschinell mit Spritzpumpe.
Verschmutzte Unterlage vorher reinigen.
Kehrgut ist gemäß Kreislaufwirtschaftsgesetz der
Verwertung nach Wahl des AN zuzuführen bzw. zu
beseitigen.
Bindemittel = Bitumenemulsion C60BP1-S
(polymermodifiziert)
Bindemittelmenge 0,3 kg/m2.
Menge: 10,000 m2

**5.1.21 Anschluss als Fuge herstellen**
Anschluss der Asphaltdecke
als Fuge herstellen.
Längsfuge in der Schutzschicht ausbilden.
Dicke der Schicht 4,0 cm.
Fugenbreite 10 mm.
Fugenspalt säubern, soweit erforderlich trocknen.
Fugenwandungen mit Voranstrich versehen.
Fugenraum bis Oberkante verfüllen mit Vergussmasse nach
ZTV Fug-StB 15.
Menge: 10,000 m

*Hinweis*
Vorbemerkungen

Das Aufmaß erfolgt in gewachsenem Zustand.
Jeder Meter Grabenlänge wird nur einmal nach den folgenden Positionen abgerechnet.

Die Erdarbeiten werden aufgemessen und abgerechnet mit
Grabenbreiten nach DIN 18300.

*Hinweis*
Bodenentsorgung

Die nachfolgenden Positionen für die Bodenentsorgung
binhalten alle Entsorgungsleistungen für das
Gesamtprojekt. Hier sind somit die Massen aus den
Titeln Wasserversorgung und Straßenbeleuchtung
enthalten, einschließlich Bodenaushub aus
Hausanschlüssen.

**5.1.22 Aushub Graben TW-Leitungen (Homogenbereich A1)**
Boden der Gräben für Trinkwasserleitungen
profilgerecht ausheben nach Vorabtrag,
Verbau wird gesondert vergütet.

Aushub, getrennt nach Schadstoffbelastung und
Bodenbeschaffenheit auf Bereitstellungsflächen, laden,
transportieren, dort auf messbare Miete abladen und
profilieren.

Aushubtiefe für Regelüberdeckung 1,25 m,
Sohlenbreite der Gräben nach DIN EN 1610.
Homogenbereich A1 - Auffüllung.
Hierbei handelt es sich um bereits neu eingebaute
schadstofffreie Frostschutzschichtlage.
Menge: 80,000 m3

**5.1.23 Aushub Graben TW-Leitungen (Homogenbereich C)**
Boden der Gräben für Trinkwasserleitungen
profilgerecht ausheben nach Vorabtrag,
Verbau wird gesondert vergütet.

Aushub, getrennt nach Schadstoffbelastung und
Bodenbeschaffenheit auf Bereitstellungsflächen, laden,
transportieren, dort auf messbare Miete abladen und
profilieren.
Die Bereitstellungsflächen sind vom AN zu beschaffen.

Aushubtiefe für Regelüberdeckung 1,25 m,
Sohlenbreite der Gräben nach DIN EN 1610.
Homogenbereich C - gewachsener Boden (BM-F0)
Menge: 100,000 m3

**5.1.24 Aushub Graben TW-Leitungen (Homogenbereich A2)**
Boden der Gräben für Trinkwasserleitungen
profilgerecht ausheben nach Vorabtrag,
Verbau wird gesondert vergütet.

Aushub, getrennt nach Schadstoffbelastung und
Bodenbeschaffenheit auf Bereitstellungsflächen, laden,
transportieren, dort auf messbare Miete abladen und
profilieren.
Die Bereitstellungsflächen sind vom AN zu beschaffen.

Aushubtiefe für Regelüberdeckung 1,25 m,
Sohlenbreite der Gräben nach DIN EN 1610.
Homogenbereich A2 = Auffüllungen alt DK1
(gem. beigef. Baugrundgutachten einschl. Nachprüfung),
Menge: 70,000 m3

**5.1.25 Zulage zu den Grabenaushubpositionen**
Zulage zu den Grabenaushubpositionen.
Bodenmehraushub der nicht standfesten Grabensohle.
Mehraushubtiefe bis 30 cm,
Grabenbreiten nach DIN 1630.
Auf Anordnung der Bauüberwachung.
Menge: 20,000 m3

**5.1.26 Bodenaustausch mit standfestem Boden**
Bodenaustausch mit standfestem Boden, Kies, Krotzen
zur Stabilisierung der Grabensohle einbauen,
abziehen und verdichten.
Menge: 20,000 m3

**5.1.27 Aushub Suchgraben**
Boden für Suchgraben ausheben,
ab Geländeoberfläche,
alle Homogenbereiche.
Tiefe bis 1,50 m.
Auhub gemäß Kreislaufwirtschaftsgesetz der Verwertung
nach Wahl des AN zuführen bzw. beseitigen.
Ausführung nur auf besondere Anordnung der Bauleitung.
Menge: 5,000 m3

**5.1.28 Suchgräben herstellen, verfüllen**
Leistung wie zuletzt in vollem Wortlaut beschrieben,
jedoch Aushubmaterial seitlich lagern
und später wieder einbauen und verdichten.
Menge: 5,000 m3

**5.1.29 Kabelunterquerungen**
Kabelunterquerungen
aus Kabeln aller Art, einschl. Kabeln in Schutzrohren
und Kabelpakete bis 25 cm Seitenlänge
in Betrieb,
sichern,
einschl. der erforderlichen Sucharbeiten und der
Erschwernisse, die im Kreuzungsbereich unter Beachtung
der Kabelschutzanweisungen auszuführen sind,
einschl. der Kabelummantelung als Zulage zum Füllboden
und Handschachtung zur Freilegung des Kabels/
Schutzrohres.
Länge der Einzelabschnitte entsprechend der
Grabenbreite.
Als Zulage zu den Aushub-, Verbau- und
Verfüllpositionen.
Menge: 2,000 St

**5.1.30 Vorh. Trinkwasserleitungen ausbauen, beseitigen**
Zulage zu der Bodenaushubposition
für den Ausbau der vorhandenen Trinkwasserleitung in
kurzen Einzellängen,
alle Materialien, bis DN 150 mm.
Rohrleitung vom Aushub trennen und gemäß Kreislaufwirtschaftsgesetz der Verwertung nach Wahl des AN zuführen
bzw. beseitigen.
Menge: 20,000 m

**5.1.31 Mischproben aus Bereitstellungsfläche entnehmen**
Entnahme von Mischproben von der Bereitstellungsfläche
(Miete) für die Bestimmung der Schadstoffbelastung nach
Ersatzbaustoffverordnung, durch eine autorisierte
Person (Labor, Bodengutachter).
1 Probe je Haufwerk von ca. 250-500 m³.
Einschließlich Vorhaltung, Bereitstellung und Betrieb
der Entnahmegeräte.
Mischprobe zur Analytik ins Labor transportieren.
Die zweifelsfreie Zuordnung von Mischproben und
gelagertem Boden ist sicherzustellen und zu
dokumentieren.
Menge: 1,000 St

**5.1.32 Laboranalytische Untersuchung Mischprobe**
Laboranalytische Untersuchung einer Mischprobe
zur Feststellung der Zuordnungswerte nach
Ersatzbaustoffverordnung.
Die Ergebnisse sind in Schriftform und digital zu
dokumentieren und dem AG bzw. seiner Erfüllungsgehilfen
(Bauleitung), mit Bestimmung des Zuordnungswertes
vorzulegen.
Menge: 1,000 St

**5.1.33 Boden BM-0 bis BM-F1 laden, entsorgen**
Auf der Bereitstellungsfläche zwischengelagerten Boden,
laden und gemäß Kreislaufwirtschaftsgesetz nach Wahl
des AN der Verwertung zuführen bzw. entsorgen.
Zuordnungsklasse nach Ersatzbaustoffverordnung,
Boden BM-0 bis BM-F1.
Menge: 180,000 m3

**5.1.34 Boden DK1 DepV entsorgen**
Auf der Bereitstellungsfläche zwischengelagerten Boden,
laden und gemäß Deponieverordnung entsorgen.
Zuordnungsklasse nach DepV,
Boden Schadstoffklasse DK1 (gem. beigef.
Baugrundgutachten einschl. Nachprüfung).
Menge: 150,000 t

**5.1.35 Rohrltg.unterquerung sichern, - 250 mm**
Rohrleitungsunterquerung
aus allen üblichen Materialien,
in Betrieb,
Außendurchmesser bis 250 mm bzw. 250 mm größter
Seitenlänge bei Leitungspaketen,
sichern, einschl. der erforderlichen Sucharbeiten und
der Erschwernisse, die im Kreuzungsbereich
unter Beachtung der Leitungsschutzanweisungen
auszuführen sind. Hierzu zählen auch die Handschachtung
und Erschwernisse bei den Verbauarbeiten.
Länge der Einzelabschnitte über 1 bis 5 m.
Tiefe der Leitungsachse unter Gelände bis 1,75 m.
Als Zulage zu den Aushub-, Verbau- und
Verfüllpositionen.
Menge: 1,000 St

**5.1.36 Versorgungsleitung Erdgas sichern, bis DN 250**
Versorgungsleitung,
aus allen üblichen Materialien,
längslaufend,
in Betrieb,
Medien: Erdgas
Außendurchmesser bis DN 250 mm bzw. 250 mm größter
Seitenlänge bei Leitungspaketen,
sichern,
einschl. der erforderlichen Sucharbeiten und der
Erschwernisse, die unter Beachtung der Leitungsschutzanweisungen im Berührungsbereich auszuführen
sind.
Hierzu zählen auch Handschachtung und Erschwernisse bei
den Verbauarbeiten.
Als Zulage zu den Aushub-, Verbau- und
Verfüllpositionen.
Menge: 280,000 m

**5.1.37 Kabel sichern, bis 25 cm**
Kabel aller Art,
einschl. Kabel in Schutzrohren und Kabelpakete bis
25 cm Seitenlänge, längslaufend,
in Betrieb,
sichern,
einschl. der erforderlichen Sucharbeiten und der
Erschwernisse, die im Kreuzungsbereich unter Beachtung
der Kabelschutzanweisungen auszuführen sind.
Hierzu zählt auch Handschachtung.
Länge der Einzelabschnitte 5 bis 50 m.
Als Zulage zu den Aushub-, Verbau- und
Verfüllpositionen.
Menge: 20,000 m

**5.1.38 Leitungseinbettung, Sand 0/2 mm**
Einbau von Füllmaterial
für Einbettung von Rohrleitungen,
profilgerecht,
mit vom AN zu liefernden Stoffen,
Material Sand, Körnung 0/2 mm,
verdichten,
einbauen in Rohrgräben ohne Verbau.
Menge: 90,000 m3

**5.1.39 Bodenaustausch Lava**
Einbau von Füllmaterial
als Bodenaustausch,
mit vom AN zu liefernden Stoffen,
Material Lava, ungleichmäßiger Körnung,
in Frostschutzqualität,
verdichten,
einbauen in Rohrgräben der Wasserleitung.
Menge: 100,000 m3

**5.1.40 Frostschutzschicht**
Frostschutzschicht ZTVE-StB 17,
in Verkehrsflächen,
Verdichtungsgrad in der oberen 20 cm dicken Schicht
DPr mind. 103 %.
Verformungsmodul EV2 mind. 120 MN/m2,
Mineralstoffe Brechsand-Splitt-Schottergemisch,
aus Lavaschlacke / Basaltschotter, Körnung 0/45 mm.
Abgerechnet wird nach Auftragsprofilen.
Schichtdicke 25 bis 35 cm.
Einschließlich Herstellung des Feinplanums zur Aufnahme
von gebundenen Tragschichten.
Anforderungen an die Höhenlage und
Oberflächengenauigkeit  +/- 1 cm / 4 m.
Von OK FSS erfolgen die Leitungsverlegungen.
Menge: 60,000 m3

**5.1.41 Trassenwarnband Wasserversorgung verlegen**
Bauseits geliefertes Trassenwarnband
für die Wasserversorgung
über ca. 30 cm über der Leitung verlegen.
Menge: 340,000 m

**5.1.42 Vorh. Hinweisschilder der Wasserversorgung aufnehmen/beseitigen**
Vorhandene Hinweisschilder der Wasserversorgung
aufnehmen und beseitigen,
einschließlich Pfosten, Halterungen usw.
Menge: 5,000 St

**5.1.43 Vorh. Schieber und Hydranten demontieren und beseitigen**
Vorhandene Schieber und Hydranten demontieren
als Zulage zu den vorbeschriebenen Erdarbeiten.
Ausgebautes Material ist gemäß Kreislaufwirtschaftsgesetz der Verwertung nach Wahl des AN zuzuführen bzw.
zu beseitigen.
Abrechnung je Stück demontierter Armatur.
Menge: 2,000 St

**5.1.44 feuerverzinkte Rohrpfosten DN 2"**
Feuerverzinkte Rohrpfosten DN 2"
in grauem Farbton, 2,50 m lang,
mit Kunststoffkappe als Haltepfosten für
Hinweisschilder liefern und in einem Betonfundament
40/40/60 cm versetzen.
Einschl. Lieferung des Betons und Ausführung der
Erdarbeiten.
Menge: 7,000 St

**5.1.45 Hydrantenschilder**
Hydrantenschilder
nach DIN 4066 mit auswechselbaren Zahlen
frei Baustelle liefern und anbringen,
einschl. aller Nebenarbeiten.
Einmessen und Einfügen aller Zahlen und Buchstaben in
fix und fertiger Arbeit.
Die Schilder sind auf Leichtmetallplatte,
in Schildgröße, zu montieren und mit Halteschellen am
Pfosten zu befestigen.
Einschl. Leichtmetallplatte und Halteschellen aus nicht
rostendem Material.
Menge: 6,000 St

**5.1.46 Schieberhinweisschilder**
Schieberhinweisschilder nach DIN 4067, sonst wie vor.
Menge: 6,000 St

### Titel 6 Arbeiten gegen Nachweis

#### Bereich 6.1 Arbeiten gegen Nachweis

*Hinweis*
Titel 6 - Arbeiten gegen Nachweis

Abschnitt 6.1 - Arbeiten gegen Nachweis

*Hinweis*
Lohn- und Gehaltskosten für Stundenlohnarbeiten

Die nachfolgend angegebenen Abrechnungssätze gelten
einschließlich aller Zuschläge von evtl. Über-, Nacht-,
Sonn- und Feiertagsstunden. Die Auslösung ist in den
Stundensätzen mit enthalten und wird nicht besonders
vergütet.

Die Ausführung aller Leistungen gegen Nachweis darf nur
nach vorheriger Zustimmung / Beauftragung durch den AG
oder die Bauüberwachung erfolgen.

Nicht beauftragte Leistungen werden nicht vergütet!

**6.1.1 Vorarbeiter**
Menge: 20,000 h

**6.1.2 Facharbeiter**
Menge: 30,000 h

**6.1.3 Bauhelfer**
Menge: 30,000 h

*Hinweis*
Kosten für Maschinen und Geräte:

Die nachfolgend angegebenen Abrechnungssätze gelten
einschließlich jeglicher Vorhaltung, Bedienung und
Betriebsstoffe.

**6.1.4 Lkw + Fahrer 8-12 t**
Lkw einschl. Fahrer,
Nutzlast über 8 bis 12 t,
Kipper,
Allradantrieb.
Menge: 10,000 h

**6.1.5 Radlader 37- 55 kW**
Radlader einschl. Fahrer,
über 37 bis 55 kW.
Menge: 10,000 h

**6.1.6 Hydraulikbagger 0,5-1 m³**
Hydraulikbagger einschl. Fahrer,
mit Radfahrwerk,
und Tieflöffel,
Löffel-Korbinhalt über 0,5 bis 1 m³.
Menge: 10,000 h

**6.1.7 Minibagger einschl. Fahrer,**
Minibagger einschl. Fahrer,
mit Kettenfahrwerk,
und Tieflöffel,
Löffel-Korbinhalt bis 0,5 m3.
Menge: 10,000 h

**6.1.8 Kompressor ein Bohrhammer**
Kompressor,
mit Bedienung,
Leistung ueber 3 bis 6 m3/Min,
mit einem Bohrhammer.
Menge: 10,000 h

**6.1.9 Flächenrüttler 16-22 kN**
Flächenrüttler,
mit Bedienung,
Fliehkraft über 16 bis 22 kN.
Menge: 5,000 h

**6.1.10 Pumpe 20 l/min**
Pumpe einschl. Zubehör,
ohne Bedienung,
Antriebsart elektrisch,
Pumpmedium Sickerwasser,
Förderleistung 20 l/min,
Förderhöhe bis 8 m.
Menge: 100,000 h

**6.1.11 Motorsäge bis 40 cm**
Motorsäge,
mit Bedienung,
Schwertlänge bis 40 cm.
Menge: 5,000 h

**6.1.12 Trennschleifer Stein**
Trennschleifer einschl. Trennscheiben,
mit Bedienung,
Handgerät,
für Stein.
Menge: 5,000 h

*Hinweis*
Baustofflieferungen frei Baustelle auf Nachweis:

**6.1.13 Mörtel DIN 1053, Gruppe III**
Menge: 1,000 m3

**6.1.14 Baustahl ST 37-2 (schweißbar)**
Menge: 100,000 kg

**6.1.15 Kanalklinker DIN 4051**
Menge: 100,000 St

**6.1.16 Zement PZ 35 F**
Menge: 10,000 Sack

**6.1.17 PVC-Kabelschutzrohre DN 100**
Menge: 25,000 m

USt %: 19,00
